# OSTF-Ketzin
Angebotsaufforderung (GAEB DA 2000 1.2, DA83)
Projekt: OSTF-Ket
Währung: EUR
Erstellt mit: G&W CALIFORNIA PRO, CALIFORNIA PRO, 03.03.2026

## Zusätzlicher Text
Leistungsverzeichnis

Projekt-Nr.  9023 - HLS

BAUVORHABEN:  Neubau Haus III der Oberschule Ketzin
  Th.-Fontane-Oberschule
  Adolf-Diesterweg-Str. 1
  14669 Ketzin / Havel

GEWERK:  Los 14 Heizungs-, Lüftungs- und Sanitärinstallation

AUFTRAGGEBER:  Stadt Ketzin
  Rathausstraße 7
  14669 Ketzin / Havel

PLANUNG :  Ingenieurbüro Willmann GmbH
  Zu den Eichen 2
  14772 Brandenburg an der Havel

## Zusätzlicher Text
Alle Leistungen sind einschl. der erforderlichen Nebenleistungen gemäß VOB Teil C; DIN 18 299 ff. anzubieten.

Ergänzend zu den in VOB, Teil C aufgeführten Normen gelten:
·  Betriebssicherheitsverordnung -BETRSichV
·  ArbSchG

Zusätzlich gelten folgende Vorschriften u. Richtlinien:
·  Unfallverhütungsvorschriften und Merkblätter der Bau-Berufsgenossenschaften
·  LBO des jeweiligen Bundeslandes einschl. der Durchführungsverordnung
·  die gültigen Abfallentsorgungsbestimmungen.

Die aufgeführten Normen und Vorschriften gelten, soweit an anderer Stelle in den Verdingungsunterlagen nichts anderes bestimmt ist. Der Ausführung zu Grunde zu legen ist immer die jeweils im Ergebnis höherwertige Forderung.

1.  Der AN ist verpflichtet, die Baustelle und das Baustelleneinrichtungsgelände sauber und in Ordnung zu halten. Regelmäßige Abfuhr des Bauschutts ist in den EP mit einzukalkulieren. Sollten die Reinigung und Räumung zur Beanstandung Anlass geben, wird der Bauherr dies auf Kosten des AN durchführen lassen.

2.  Alle Fahrzeuge, Geräte und Materialien sind nur im zugewiesenen Bereich abzustellen bzw. zu lagern. Flächen, die nur für den Personenverkehr vorgesehen sind, Pflaster- und Rasenflächen, dürfen nur nach vorheriger Abstimmung und mit kleinen Fahrzeugen befahren werden.

3.  Der Bieter ist verpflichtet, sich vor Abgabe des Angebotes über die Örtlichkeit zu informieren. Nachforderungen aus mangelhafter / ungenügender Information werden nicht anerkannt.

4.  Alle angegebenen Leistungen verstehen sich, wenn nicht anders in der Position angegeben, inklusive aller Materialien, Hilfsmittel usw.

5.  Maße
Alle im Leistungsverzeichnis angegebenen Maße sind Planmaße und können ohne Prüfung nicht für die Bestellung und Leistungsausführung verwendet werden.

6.  Sicherheitseinrichtungen
Vorhandene Sicherheitseinrichtungen sind nur für die eigene Leistung zu entfernen und beim Verlassen der Arbeitsstelle angepasst wieder herzustellen.

7.  Arbeitsunterbrechung
Umsetzen innerhalb des Bauvorhabens mit mehreren Arbeitsunterbrechungen ist in die Einheitspreise einzukalkulieren. Weiterhin sind Arbeitszeitunterbrechungen und Ausführungsverzögerungen aufgrund von fehlenden Vorleistungen von Fremdgewerken rechtzeitig gegenüber der Bauüberwachung anzuzeigen.

8.  Alle einschlägigen DIN- und Unfallverhütungsvorschriften sind bei der Ausführung der Arbeiten einzuhalten.

9.  Dokumentation und Revision
Nach Fertigstellung und Abnahme aller Leistungen ist mit Stellung der Schlussrechnung eine technische Dokumentation einschl. Herstellernachweis und Fachunternehmererklärung (2x in Papierform und 1x digital) an den Bauherrn zu übergeben.

## Zusätzlicher Text
Hinweise zu den Pflichten für Erzeuger und Besitzer von Abfällen nach GewAbfV:

Mit der am 1.8.2017 in Kraft getretenen Gewerbeabfallverordnung (GewAbfV) wurde der bisherige Gleichrang der stofflichen und energetischen Verwertung von Gewerbeabfällen aufgehoben und die fünfstufige Abfallhierarchie des § 6 Abs. 1 Kreislaufwirtschaftsgesetz eingeführt (Vermeidung, Vorbereitung zur Wiederverwendung, Recycling, sonstige Verwertung - insbesondere energetische Verwertung und Verfüllung -, Beseitigung). Bau- und Abbruchabfälle sowie gewerbliche Siedlungsabfälle sind getrennt in verschiedene Abfallfraktionen zu sammeln, getrennt zu befördern und bestmöglich zu verwerten bzw. zu entsorgen. Gemischte Siedlungsabfälle und gemischte Bau- und Abbruchabfälle sind zu reduzieren und die bislang in diesen Gemischen enthaltenen Wertstoffe einer Vorbereitung zur Wiederverwendung und dem Recycling zuzuführen. Nur in bestimmten Ausnahmefällen darf von der Pflicht zur Getrenntsammlung abgesehen werden (technisch nicht möglich oder wirtschaftlich nicht zumutbar, und zwar bezogen auf die einzelne Abfallfraktion). Hierfür ist eine ausreichende Begründung erforderlich.

Des Weiteren ist die Dokumentationspflicht zu beachten.
Die Erfüllung der Getrennthaltungspflichten bzw. auch das Abweichen von dieser Pflicht ist sowohl durch den Erzeuger als auch Besitzer der Abfälle zu dokumentieren. Die Dokumentation ist auf Verlangen des Auftraggebers bzw. der zuständigen Behörde vorzulegen.

Das Nichtbefolgen der Getrennthaltungs- und Dokumentationspflichten stellt eine bußgeldbewehrte Ordnungswidrigkeit dar.

## Zusätzlicher Text
Allgemeine Vorbemerkungen - Baubeschreibung

Die Theodor-Fontane-Oberschule in Ketzin ist ein überregionaler Schulstandort. Der Schulbetrieb findet aktuell in zwei zusammenhängenden Schulgebäuden, Haus I und Haus II statt. Auf der zwischen dem Schulhof und der anliegenden Fischerstraße vorhandenen Brachfläche ist ein Erweiterungsbau der Schule als Haus III geplant. Das neu zu errichtende Gebäude schließt mit einem Zwischenbau, in welchem sich im Erdgeschoss ein Eingangsbereich und in den Obergeschossen jeweils die Sanitärbereiche befinden, direkt an den Bestand des Hauses II an.

Der Neubau wird als 4-geschossiges Gebäude errichtet und in einer Mischbauweise aus einem Stahlbeton-Skelettbau und einer mehrgeschossigen Holzkonstruktion errichtet. Insgesamt werden in diesem Neubau 8 Klassenräume mit einer Kapazität von je 30 Schülern sowie notwendige Nebenräume errichtet. Die beiden Klassenräume des Erdgeschosses werden mit einer flexibel öffnungsfähigen Trennwand versehen und im Bedarfsfall als Aula genutzt.
Der Neubau ist in allen Geschossen über Türöffnungen mit dem Bestandsgebäude verbunden.
Im Zwischenbau werden im 1. und 2. Obergeschoss die notwendigen WC-Anlagen untergebracht. Hierbei sind die WC-Anlagen des 1. Obergeschosses auf die Belange der Schüler zugeschnitten. Die WC-Anlagen im 2. Obergeschoss sollen für die Benutzung durch Lehrkräfte bzw. als barrierefreie WC-Anlagen genutzt werden. Die sanitäre Ausstattung orientiert sich am bereits vorhandenen Bestand in den Gebäudeteilen Haus I und Haus II. Die Accessoires wie Papierhalter, Bürstengarnituren, Seifenspender, Papierkörbe etc. werden über den Betreiber/ Nutzer bereitgestellt. Hier sind die bestehenden Lieferverträge mit entsprechenden Drittanbietern zu erweitern.

Die Beheizung des Gebäudeteiles erfolgt autark von den anderen Gebäudeteilen über eine Luft-Wasser-Wärmepumpe im Mitteltemperaturbereich bis 55 °C Vorlauftemperatur. Die Wärmeabgabe an die Räume erfolgt über ein Fußbodenheizungssystem. Bedingt durch die Bauweise des Gebäudes sind alle Versorgungsleitungen sichtbar bzw. in Vorsatzschalen installiert. Für die Be- und Entlüftung der Klassenräume wurde ein entsprechendes Lüftungskonzept erstellt. In Abstimmung mit dem Bauherrn und dem Nutzer wird für alle Klassenräume die Fensterlüftung umgesetzt. Die innenliegenden WC-Räume des 2. Obergeschosses erhalten eine Entlüftungsanlage über Kleinraumventilatoren mit Nachströmung aus den umliegenden Bereichen.

Die Durchführung der Arbeiten ist bei laufendem Schulbetrieb in den angrenzenden Häuser vorgesehen. Lärmintensive Arbeiten bedürfen einer vorherigen Abstimmung mit der Schulleitung und der örtlichen Bauüberwachung. Insbesondere in Prüfungszeiträumen sind ggf. Arbeitszeitverlagerungen in die Früh- und Abendstunden und in Ausnahmefällen auf Samstage einzukalkulieren.

Im Umfeld der Baustelle sind nur begrenzte Park- und Lagerflächen für die Firmenfahrzeuge vorhanden. Der Schulhof darf für kurzzeitige Materialanlieferungen außerhalb der Pausenzeiten nur nach vorheriger Anmeldung und Freigabe durch die Schulleitung genutzt werden. Größere Materialanlieferungen sind zwingend außerhalb der Schulzeiten zu realisieren. Die hierdurch entstehenden Mehraufwände sind in den Leistungspositionen mit einzurechnen.

## Zusätzlicher Text
Technische Vorbemerkungen

Es gelten die Allgemeinen Technischen Vertragsbedingungen für Bauleistungen VOB/C (neueste Fassung): DIN 18299 Allgemeine Regelungen für Bauarbeiten jeder Art.

Die für die einzelnen Bauteile entsprechenden DIN-Normen, technischen Richtlinien und gesetzlichen Verordnungen sind zu beachten. Es werden nur Produkte und Materialien eingesetzt, die das CE-Zeichen tragen und die das Ü-Zeichen (Übereinstimmungserklärung) entsprechend der BauO erhalten haben. Die Verarbeitungs- und Einbauvorschriften der Hersteller aller im LV genannten technischen Geräte, Materialien, Anlagen und Anlagenteile sind zu beachten. Es sind die a.R.d.T. einzuhalten,  Abweichungen hiervon bedürfen der ausdrücklichen, schriftlichen Zustimmung des AG.

Leistungsumfang:

Zur Leistung gehört:
- Erstellung der Montage-, Detail- und Werkstattzeichnungen
- die Inbetriebnahme und Einregulierung aller Anlagenteile,
- Teilnahme an Baubesprechungen und Abnahmen,
- Führen des Bautagebuches,
- Übergabe von Betriebsanweisungen,
- Einweisung des Betriebspersonals.

Muster und Detailzeichnungen sowie die entsprechenden Prüfbescheide sind vor Ausführung zur endgültigen Genehmigung vorzulegen. Bei der Bauüberwachung ist zu erfahren, für welche Einrichtungsgegenstände Muster vorgelegt werden müssen. Im Bedarfsfall ist eine Abbildung, Beschreibung oder Angabe des Herstellers nach Auftragserteilung bei der Bauüberwachung vorzulegen. Die verbindliche Bestellung darf erst nach Freigabe durch die Bauüberwachung und den Auftraggeber erfolgen.

Installationshinweise

Schallschutz:
Die DIN 4109 ist als Mindestforderung zu beachten. Die Befestigung der Rohrleitungen hat mit Rohrhalterungen, die eine Körperschalldämmung von mindestens 15 dB aufweisen, zu erfolgen. Es sind ausschließlich geräuscharme Objekte und Armaturen einzubauen. Geräuschübertragung auf den Baukörper ist zu verhindern.

Wärmeschutz:
Rohrleitungen zum Transport kalter Medien sind gegen Schwitzwasserbildung zu dämmen und mit einer Dampfsperre zu versehen. Alle Rohrleitungen müssen einzeln nach den Vorschriften des aktuellen GEG gedämmt werden.

Brandschutz:
Die Anforderungen der DIN 4102, sowie der zuständigen Brandschutzbehörde sind einzuhalten. Im LV geforderten Feuerwiderstandsklassen sind mittels Zertifikat nachzuweisen.

Alle Armaturen sowie die dazugehörigen Handräder und Kappen sind während der Bauzeit gegen Verschmutzung und mechanische Beschädigung zu schützen (Kunststoff-Folie oder Umwickeln mit starkem Ölpapier). Fernfühler sind gegen Verschmutzung und mechanische Beschädigung durch Abdecken mit reißfester Kunststoff-Folie zu sichern.

Der AN hat vor Montage bei der Bauüberwachung Angaben über Putz- und Fliesendicken und dergleichen einzuholen, damit ein entsprechender Wandabstand eingehalten werden kann.

Der AN hat dafür zu sorgen, dass alle Rohrleitungen und Formstücke für Trinkwasserinstallationen in hygienisch einwandfreiem Zustand auf die Baustelle geliefert und bis zum Einbau entsprechend gelagert werden. Installierte Anlagenteile sind durch geeignete Maßnahmen vor Verschmutzungen und Eintrag von Fremdstoffen zu schützen.
Sichtlich verschmutze Bauteile dürfen nicht verbaut werden und sind von der Baustelle zu entfernen.
Nach Abschluss der Installationen ist der hygienisch einwandfreie Zustand des Leitungsnetzes durch eine Trinkwasserprobe zu dokumentieren.

Die installierte Heizungsanlage ist vor der Inbetriebnahme mit nach VDI 2035 aufbereitetem und behandeltem Anlagenwasser zu befüllen und entsprechend zu dokumentieren.

Der AN hat dafür zu sorgen, dass Gitterausschnitte, offene Kanäle etc. so verschlossen werden, so dass eine innere Verschmutzung der Lüftungsanlage während der gesamten Bauzeit wirkungsvoll verhindert wird.

## Los 14-Heizung/Lüftung/Sanitär
Datum: 03.03.2026

### 1 KG 400 Bauwerk-Technische Anlagen

#### 1.1 KG 410 Abwasser-, Wasser-, Gasanlagen

##### 1.1.1 KG 411 Abwasseranlagen - Rohrleitungen

*Hinweis: Stränge und Verteilungen*

**1.1.1.1 Abflussrohr DN 125 ; d 125 mm, schallgedämmt**
*** Bezugsbeschreibung
Abflussrohr DN 125 ; d 125 mm, schallgedämmt

Schallgedämmtes Abwassersystem DN 125, hier Nutzung als Schmutzwassersystem mit Steckmuffenverbindung (SW-Innenverohrung in den Geschossen, Hauptleitung bis über Dach).
Für alle drucklosen Abwasserinstallationen nach DIN / EN geprüft und zugelassen mit erhöhten Schallschutzanforderungen, Alle Form- und Verbindungsstücke bzw. die notwendigen Rohrschellen und Sonderhalterungen aus verzinktem Material werden gesondert ausgewiesen.
einschließlich 1 Stück Steckmuffe pro  lfd. m
Nennweite DN 125
Leitfabrikat : Geberit Silent Pro od. glw.

angebotenes Fabrikat / Typ: '..........'........................................''
Menge: 3,000 m

**1.1.1.2 Abflussrohr DN 100 ; d 110 mm, schallgedämmt**
*** wie Position 1.1.1.1
Abflussrohr DN 100 ; d 110 mm, schallgedämmt

Schallgedämmtes Abwassersystem DN 100,  wie zuvor in vollem Wortlaut beschrieben
einschließlich 1 Stück Steckmuffe pro  lfd. m
Nennweite DN 100
Menge: 30,000 m

**1.1.1.3 Abflussrohr DN 70 ; d 75 mm, schallgedämmt**
*** wie Position 1.1.1.1
Abflussrohr DN 70 ; d 75 mm, schallgedämmt

Schallgedämmtes Abwassersystem DN 70, wie zuvor in vollem Wortlaut beschrieben
einschließlich 1 Stück Steckmuffe pro  lfd. m
Nennweite DN 70
Menge: 18,000 m

**1.1.1.4 Abflussrohr DN 50 ; d 56 mm, schallgedämmt**
*** wie Position 1.1.1.1
Abflussrohr DN 50 ; d 56 mm, schallgedämmt

Schallgedämmtes Abwassersystem DN 50, wie zuvor in vollem Wortlaut beschrieben
einschließlich 1 Stück Steckmuffe pro  lfd. m
Nennweite DN 50
Menge: 16,000 m

**1.1.1.5 Bogen DN 125 aller Winkelgrade, schallgedämmt**
*** wie Position 1.1.1.1
Bogen DN 125 aller Winkelgrade, schallgedämmt
einschließlich 1 Stück Steckmuffe pro Stück
Abmessung : DN 125
Menge: 6,000 St

**1.1.1.6 Bogen DN 100 aller Winkelgrade, schallgedämmt**
*** wie Position 1.1.1.1
Bogen DN 100 aller Winkelgrade, schallgedämmt
einschließlich 1 Stück Steckmuffe pro Stück
Abmessung : DN 100
Menge: 38,000 St

**1.1.1.7 Bogen DN 70 aller Winkelgrade, schallgedämmt**
*** wie Position 1.1.1.1
Bogen DN 70 aller Winkelgrade, schallgedämmt
einschließlich 1 Stück Steckmuffe pro Stück
Abmessung : DN 70
Menge: 26,000 St

**1.1.1.8 Bogen DN 50 aller Winkelgrade, schallgedämmt**
*** wie Position 1.1.1.1
Bogen DN 50 aller Winkelgrade, schallgedämmt
einschließlich 1 Stück Steckmuffe pro Stück
Abmessung : DN 50
Menge: 30,000 St

**1.1.1.9 Abzweig DN 125 / 100, Abzweig bis 88.5° , schallgedämmt**
*** wie Position 1.1.1.1
Abzweig DN 125 / 100, Abzweig bis 88.5°, schallgedämmt
einschließlich 2 Stück Steckmuffen pro Stück
Abmessung : DN 125 / 100
Menge: 1,000 St

**1.1.1.10 Abzweig DN 100 / 100, Abzweig bis 88.5° , schallgedämmt**
*** wie Position 1.1.1.1
Abzweig DN 100 / 100, Abzweig bis 88.5°, schallgedämmt
einschließlich 2 Stück Steckmuffen pro Stück
Abmessung : DN 100 / 100
Menge: 12,000 St

**1.1.1.11 Eckdoppelabzweig 87° DN100/100**
*** wie Position 1.1.1.1
Eckdoppelabzweig 87° DN100/100
mit Muffen
passend zum zuvor beschriebenen Abflussrohrsystem
Menge: 1,000 St

**1.1.1.12 Abzweig DN 70 / 70, Abzweig bis 88.5° , schallgedämmt**
*** wie Position 1.1.1.1
Abzweig DN 70 / 70, Abzweig bis 88.5°, schallgedämmt
einschließlich 2 Stück Steckmuffen pro Stück
Abmessung : DN 70 / 70
Menge: 1,000 St

**1.1.1.13 Abzweig DN 70 / 50, Abzweig bis 88.5° , schallgedämmt**
*** wie Position 1.1.1.1
Abzweig DN 70 / 50, Abzweig bis 88.5°, schallgedämmt
einschließlich 2 Stück Steckmuffen pro Stück
Abmessung : DN 70 / 50
Menge: 4,000 St

**1.1.1.14 Abzweig DN 50 / 50, Abzweig bis 88.5° , schallgedämmt**
*** wie Position 1.1.1.1
Abzweig DN 50 / 50, Abzweig bis 88.5°, schallgedämmt
einschließlich 2 Stück Steckmuffen pro Stück
Abmessung : DN 50 / 50
Menge: 2,000 St

**1.1.1.15 Reduzierung DN125/100**
*** wie Position 1.1.1.1
Reduzierung DN125/100
mit Muffen
passend zum zuvor beschriebenen Abflussrohrsystem
Menge: 1,000 St

**1.1.1.16 Reduzierung DN100/70**
*** wie Position 1.1.1.1
Reduzierung DN100/70
mit Muffen
passend zum zuvor beschriebenen Abflussrohrsystem
Menge: 1,000 St

**1.1.1.17 Reduzierung DN100/50**
*** wie Position 1.1.1.1
Reduzierung DN100/50
mit Muffen
passend zum zuvor beschriebenen Abflussrohrsystem
Menge: 2,000 St

**1.1.1.18 Reduzierung DN70/50**
*** wie Position 1.1.1.1
Reduzierung DN70/50
mit Muffen
passend zum zuvor beschriebenen Abflussrohrsystem
Menge: 4,000 St

**1.1.1.19 PP-Kunststoff-Siphon-Winkel DN 50**
PP-Kunststoff-Siphon-Winkel DN 50
heißwasserbeständig mit Köro- Gumminippel DN 50/32
Menge: 6,000 St

**1.1.1.20 Anschlüsse an vorhandene AW-Grundleitungen bis DN 150**
Anschlüsse an vorhandene AW-Rohrleitungen, hier bauseits bereits verlegte Hausanschlüsse, bis DN 125
Anschlüsse an vorhandene Hausanschlussleitung aus Kunststoff einschließlich Herrichten der Bestandsanschlussmuffe,
Übergangsformstück von PP auf KG2000-Rohr
Nennweite bis DN 125
herstellen und fachgerecht abdichten
Menge: 1,000 St

**1.1.1.21 Rohrbelüfter DN 50 mit Filter**
*** Bezugsbeschreibung
Rohrbelüfter DN 50
Rohrbelüfter für Einzelobjektbelüftung mit Filter,
geprüft nach EN 12380, Typklasse A I,
für Abflussrohre passend zum Kunststoffrohr Abflussprogramm
Nennweite DN 50
Einsatzbereich : Entlüftungsleitung in Ergänzung zur Strangentlüftung über Dach
Menge: 1,000 St

**1.1.1.22 Rohrbelüfter DN 70 mit Filter**
*** wie Position 1.1.1.21
Menge: 1,000 St

**1.1.1.23 Flexibler Anschluss für Strangentlüfter DN 100/70**
Flexibler Anschluss für Strangentlüfter
mit 2 Schlauchklemmen und Anschlussstück für Entlüftungsrohre mittels Stufenadapter DN 100/70 zum Anschluss an Rohrleitungen und Dachentlüfter
Menge: 1,000 St

**1.1.1.24 Strangentlüfter Schmutzwasser DN 100, Flachdach, zweiteilig**
Strangentlüfter Schmutzwasser DN 100, Flachdach Zweiteilig,
zur Schmutzwasserentlüftung

Flachdachhaube zweiteilig, zur Schmutzwasserentlüftung
Bestehend aus:
Dachhaubenkopf aus Stahlblech mit Spezial-Aluminium-Zinkbeschichtung,
außen und innen pulverbeschichtet mit Regenhaube zur Abdeckung von
Dachdichtungsbahn und Spannband.
Standrohr: doppelwandig mit eingeschlossener EPS-Isolierung und
Flansch mit Mörteleinfüllöffnung.
Rohranschlusslänge: unter Flansch 300 mm
zum direkten Anschluss von Abwasserrohrsystemen.
Material: außen Stahlblech mit Spezial-Aluminium-Zinkbeschichtung, innen
Kunststoffrohr (HT).
Qualitätsmerkmale: korrosions- und UV-beständig.
Dachhaubenkopf innen und außen pulverbeschichtet, korrossionsbeständig, UV-beständig, brandbeständig und schlagregensicher.
Taupunkt-Prüfung: durch FIW, München
Befestigung: ausschließlich vom Dach
Farbe: grau (RAL 7042)
Standrohrlänge: 650 mm

einschließlich Abdeckkappe für Dachhaubenkopf gemeinsam mit dem Gewerk Dachdecker auf der Baustelle einbauen.
Menge: 1,000 St

**1.1.1.25 Konstruktionen aus verz. Profil- und Rundstahl**
Konstruktionen aus verz. Profil- und Rundstahl zur Befestigung vorgenannter Rohrsysteme als Zulage aus den vorh. Montagebedingungen.
Menge: 20,000 kg

##### 1.1.2 KG 411 Abwasseranlagen - Isolierungen und Brandschutz

**1.1.2.1 Isolierschlauch DN 100, für Abwasserleitungen**
Isolierschlauch für Abwasserleitungen als geschlossenzelliger PE-Schlauch mit Fasereinlage, zusätzlich mit einer reißfesten Gewebefolie verstärkt.
Brandklasse : B 2
einschließlich Verbindungsstücke
Nennweite DN 100
Isolierschlauch wird für Abflussleitungen zum Schwitzwasserschutz verwendet.

In den EP-Preis sind alle notwendigen Hilfsmaterialien für Herstellung einer fachgerechten Isolierung einzurechnen.
Menge: 10,000 m

**1.1.2.2 Isolierung für Abwasser-Entlüftungsleitungen Dämmstoffdicke 50 mm ; DN 100**
Isolierung für Abwasser-Entlüftungsleitungen
Dämmstoffdicke 50 mm ; DN 100
Schall- und Schwitzschutzisolierung aus geschlossenzelligem Material
Lieferform auf Mattenware inklusive Befestigungs- und Verbindungsmaterial, Formstücke werden nicht gesondert ausgewiesen. Isolierung ist zur örtlichen Fixierung mit Bindedraht zu umwickeln, Stöße sind zu verkleben
Menge: 2,000 m2

**1.1.2.3 Rohrabschottung R90 DN 100**
*** Bezugsbeschreibung
Rohrabschottung R90 DN 100

Rohrabschottung R90 für nachfolgende Abwasserleitungen
- Geberit Silent-db20 von d 56 - d 160
- Geberit Silent-PP von d 32 - d 160
- Geberit PE von d 32 - d 200
Aufklappbares Rohrschott für Wand- und
Deckendurchführung
den Abmessung DN 30 bis DN 200 der
Feuerwiderstandsklasse
R 30 - R 90 nach DIN 4102 Teil 11.
Zum Einbau an Massivwände / Massivdecken / Leichte Trennwände der Feuerwiderstandsklasse F 30 - F 90.
Allgemeine bauaufsichtliche Zulassung Z-19.17-1927
Jede Rohrabschottung muss mit einem Kennzeichnungsschild dauerhaft gekennzeichnet werden.
Lieferumfang
Kennzeichnungsschild, Körperschalldämmung,
Befestigungsmaterial.

Rohrleitungsmaterial und Brandschutzdurchführung
müssen zulassungskonform zueinander ausgeführt werden!
Gültige Zulassungen sind zu beachten !
Menge: 5,000 St

**1.1.2.4 Rohrabschottung R90 DN 70**
*** wie Position 1.1.2.3
Rohrabschottung R90 DN 70

Position und Leistung wie zuvor in vollem Wortlaut
beschrieben,
jedoch Rohrabschottung für Rohr DN 70
Menge: 1,000 St

**1.1.2.5 Rohrabschottung R90 DN 50**
*** wie Position 1.1.2.3
Rohrabschottung R90 DN 50

Position und Leistung wie zuvor in vollem Wortlaut
beschrieben,
jedoch Rohrabschottung für Rohr DN 50
Menge: 4,000 St

##### 1.1.3 KG 412 Wasseranlagen - Trinkwasserleitungen

*Hinweis: Hinweis: Rohrnetzberechnung*
Die Rohrnetzberechnung erfolgte mit dem Berechnungsprogramm von Linear und den herstellerbezogenen Rohrleitungsmaterialien Viega Sanpress Inox.
Beim Einsatz anderer Anbieter muss, aufgrund der unterschiedlichen Druckverluste der Formstücke, die Rohrnetzberechnung durch die auszuführende Firma erneut durchgeführt werden.
Dies ist in die EP-Preise mit einzukalkulieren.

**1.1.3.1 Edelstahl Rohrleitungssystem DN 15**
*** Bezugsbeschreibung
Edelstahl Rohrleitungssystem aus nichtrostendem Cr-Ni-Mo-Stahl,
Werkstoff Nr.: 1.4401 nach DIN EN 10088.
Mit Systemprüfzeichen vom DVGW für Trinkwasserinstallationssysteme nach DIN 1988, geprüft nach DVGW Arbeitsblatt W 534: Ausgabe Mai 2004 mit dem Nachweis der Zwangsundichtigkeit in unverpresstem Zustand, geprüft nach DVGW Arbeitsblatt GW 541 und Werksnorm, Rohrenden hygienisch verschlossen.
In die nachfolgenden Positionen sind Verbindungs-, Dichtungs- und Befestigungsmaterialien mit einzukalkulieren.
Formstücke werden gesondert ausgewiesen. Notwendige Auflagerunterstützungen (Wand- und Deckenkonsolen) werden als Sondermaterial separat ausgewiesen.
Die Leitungen sind entsprechend ihrer Dimension zu haltern und zu befestigen. Die Rohrbefestigungen sind schallentkoppelt (z. B. mit schallgedämmten Rohrschellen) auszuführen.
Einsatzbereich: als Hauptverteilungs- und Steigleitungen vom Hausanschluss bis zu den einzelnen Sanitärbereichen.
Rohr: DN 15 (18 x 1 mm)
Fabrikat der Planung : Viega Sanpress Inox  od. glw.
angebotenes Fabrikat : '..........'........................................''
Menge: 20,000 m

**1.1.3.2 Edelstahl Rohrleitungssystem DN 20**
*** wie Position 1.1.3.1
Edelstahlrohr DN 20 (22 x 1 mm)
Menge: 6,000 m

**1.1.3.3 Edelstahl Rohrleitungssystem DN 25**
*** wie Position 1.1.3.1
Edelstahlrohr: DN 25 (28 x 1 mm)
Menge: 35,000 m

**1.1.3.4 Edelstahl Rohrleitungssystem DN 32**
*** wie Position 1.1.3.1
Edelstahlrohr: DN 32 (35 x 1 mm)
Menge: 2,000 m

**1.1.3.5 Edelstahl Rohrleitungssystem DN 40**
*** wie Position 1.1.3.1
Rohr: DN 40 (42 x 1,5 mm)
Menge: 2,000 m

**1.1.3.6 Bogen alle Winkelgrade DN 15**
*** wie Position 1.1.3.1
Bogen mit Pressenden für zuvor beschriebenes Edelstahlrohr, alle Winkelgrade
Abmessung: DN 15 (18 x 1 mm)
Menge: 24,000 St

**1.1.3.7 Bogen alle Winkelgrade DN 20**
*** wie Position 1.1.3.1
Bogen mit Pressenden für zuvor beschriebenes Edelstahlrohr, alle Winkelgrade
Abmessung: DN 20 (22 x 1 mm)
Menge: 4,000 St

**1.1.3.8 Bogen alle Winkelgrade DN 25**
*** wie Position 1.1.3.1
Bogen mit Pressenden für zuvor beschriebenes Edelstahlrohr, alle Winkelgrade
Abmessung : DN 25 (28 x 1 mm )
Menge: 32,000 St

**1.1.3.9 Bogen alle Winkelgrade DN 32**
*** wie Position 1.1.3.1
Bogen mit Pressenden für zuvor beschriebenes Edelstahlrohr, alle Winkelgrade
Abmessung: DN 32 (35 x 1 mm)
Menge: 4,000 St

**1.1.3.10 Bogen alle Winkelgrade DN 40**
*** wie Position 1.1.3.1
Bogen mit Pressenden für zuvor beschriebenes Edelstahlrohr, alle Winkelgrade
Abmessung : DN 40 ( 42 x 1,5 mm )
Menge: 6,000 St

**1.1.3.11 T-Stück DN 40 x DN 15**
*** wie Position 1.1.3.1
T-Stück  DN 40 x DN 15

T-Stück mit Pressenden für zuvor beschriebenes Edelstahlrohr,
Abmessung : DN 40 x DN 15 ( 42x18x42 mm )
Durchgang: DN 40 (42 x 1,5 mm]
Reiter: DN 15 (18 x 1,0 mm]
Menge: 1,000 St

**1.1.3.12 T-Stück DN 25**
*** wie Position 1.1.3.1
T-Stück DN 25

T-Stück mit Pressenden für zuvor beschriebenes Edelstahlrohr,
Abmessung : DN 25
Durchgang: DN 25 (28 x 1,0 mm]
Reiter: DN 25 (28 x 1,0 mm]
Menge: 3,000 St

**1.1.3.13 Reduzierung DN 20 / DN 15**
*** wie Position 1.1.3.1
Reduzierung für vorbeschriebenes Rohrsystem mit Pressanschluss
und Einsteckende
Nennweite: DN 2 x DN 15, (22x1,0 mm auf 18x1,0 mm)
Menge: 1,000 St

**1.1.3.14 Reduzierung DN 25 / DN 15**
*** wie Position 1.1.3.1
Reduzierung für vorbeschriebenes Rohrsystem mit Pressanschluss
und Einsteckende
Nennweite: DN 25 x DN 15, (28x1,0 mm auf 18x1,0 mm)
Menge: 1,000 St

**1.1.3.15 Reduzierung DN 25 / DN 20**
*** wie Position 1.1.3.1
Reduzierung für vorbeschriebenes Rohrsystem mit Pressanschluss
und Einsteckende
Nennweite: DN 25 x DN 20, (28x1,0 mm auf 22x1,0 mm)
Menge: 1,000 St

**1.1.3.16 Reduzierung DN 25 / DN 15**
*** wie Position 1.1.3.1
Reduzierung für vorbeschriebenes Rohrsystem mit Pressanschluss
und Einsteckende
Nennweite: DN 25 x DN 15, (28x1,0 mm auf 18x1,0 mm)
Menge: 1,000 St

**1.1.3.17 Reduzierung DN 32 / DN 25**
*** wie Position 1.1.3.1
Reduzierung für vorbeschriebenes Rohrsystem mit Pressanschluss
und Einsteckende
Nennweite: DN 32 x DN 25, (35x1,0 mm auf 28x1,0 mm)
Menge: 1,000 St

**1.1.3.18 Reduzierung DN 40 / DN 32**
*** wie Position 1.1.3.1
Reduzierung für vorbeschriebenes Rohrsystem mit Pressanschluss
und Einsteckende
Nennweite: DN 40 x DN 32, (42x1,5 mm auf 35x1,0 mm)
Menge: 1,000 St

**1.1.3.19 Reduzierung DN 40 / DN 25**
*** wie Position 1.1.3.1
Reduzierung für vorbeschriebenes Rohrsystem mit Pressanschluss
und Einsteckende
Nennweite: DN 40 x DN 25, ( 42x1,5 mm auf 28x1,0 mm)
Menge: 1,000 St

**1.1.3.20 Verbindungsmuffen DN 15**
*** wie Position 1.1.3.1
Verbindungsmuffen für vorbeschriebenes Rohrsystem mit beidseitigem Pressanschluss
DN 15, (18x 1,0 mm)
Menge: 6,000 St

**1.1.3.21 Verbindungsmuffen DN 25**
*** wie Position 1.1.3.1
Verbindungsmuffen für vorbeschriebenes Rohrsystem mit beidseitigem Pressanschluss
DN 25, (28x 1,0 mm)
Menge: 8,000 St

**1.1.3.22 Verbindungsmuffen DN 40**
*** wie Position 1.1.3.1
Verbindungsmuffen für vorbeschriebenes Rohrsystem mit beidseitigem Pressanschluss
DN 40, (42x 1,5 mm)
Menge: 1,000 St

**1.1.3.23 Übergangsstück auf andere Rohrmaterialien DN 25**
Übergangsstück auf andere Rohrmaterialien DN 25

Übergansstück auf andere Rohrmaterialien
Rohrmaterial 1: Edelstahlrohr DN 25 (28 x 1,0 mm)
Rohrmaterial 2: Mehrschichtverbundrohr DN 25 (32 x 3,2 mm)
beidseitig mit Pressmuffenverbindungen
liefern und montieren
Menge: 2,000 St

**1.1.3.24 Übergangsstück auf andere Rohrmaterialien DN 15**
Übergangsstück auf andere Rohrmaterialien DN 15

Übergansstück auf andere Rohrmaterialien
Rohrmaterial 1: Edelstahlrohr DN 15 (18 x 1,0 mm)
Rohrmaterial 2: Mehrschichtverbundrohr DN 15 (20 x 2,8 mm)
beidseitig mit Pressmuffenverbindungen
liefern und montieren
Menge: 2,000 St

**1.1.3.25 Übergangsstück DN 15 auf 1/2" IG**
*** wie Position 1.1.3.1
Übergangsstück für vorbeschriebenes Rohrleitungssystem mit Pressanschluss
Nennweite: 18x1 auf 1/2" IG
Menge: 6,000 St

**1.1.3.26 Übergangsstück DN 25 auf 1" IG**
*** wie Position 1.1.3.1
Übergangsstück für vorbeschriebenes Rohrleitungssystem mit Pressanschluss
Nennweite: 28x1 auf 1" IG
Menge: 6,000 St

*Hinweis: Hinweis: Rohrnetzberechnung Mehrschicht-Verbundrohr*
Hinweis Rohrnetzberechnung Mehrschicht-Verbundrohr

Die Rohnetzberechnung erfolgte mit Raxofix-Rohr von Viega.
Beim Einsatz anderer Anbieter muss, aufgrund der unterschiedlichen Druckverluste der Formstücke, die Rohrnetzberechnung durch die auszuführende Firma erneut durchgeführt werden.
Dies ist in die EP-Preise mit einzukalkulieren.

**1.1.3.27 Mehrschichtverbundrohr 20 x 2,8 mm**
*** Bezugsbeschreibung
Mehrschichtverbundrohr als Rollenware, ohne Schutzrohr bestehend aus:
PE-Xc/AI/PE-Xc Mehrschichtverbundrohren, diffusionsdicht einsetzbar für die Trinkwasserinstallation nach DIN 1988 (DIN EN 806) 100-prozentige Sauerstoffdichtheit, hygienisch unbedenklich nach der BA-Empfehlung.
Die Verarbeitungsrichtlinien des Herstellers sind zu beachten und einzuhalten.
Maximale Temperatur: 95 Grad
Maximaler Dauerbetriebsdruck: 10 bar
bei 70 Grad Dauerbetriebstemperatur

In die nachfolgenden Positionen sind Verbindungs-, Dichtungs- und Befestigungsmaterialien mit einzukalkulieren.
Formstücke werden gesondert ausgewiesen. Notwendige Auflagerunterstützungen (Wand- und Deckenkonsolen) werden als Sondermaterial separat ausgewiesen.

Die Leitungen sind entsprechend ihrer Dimension zu haltern und zu befestigen.
Die Rohrbefestigungen sind schallentkoppelt (z. B. mit schallgedämmten Rohrschellen) auszuführen.

Einsatzbereich: als Anschlussleitungen vom Steigstrang bis zu den einzelnen Entnahmestellen.

Rohrdimension: 20 x 2,8 mm, DN 15
Fabrikat der Planung: Viega Raxofix
komplett liefern und montieren
angebotenes Fabrikat : '..........'........................................''
Menge: 40,000 m

**1.1.3.28 Mehrschichtverbundrohr 25 x 2,7**
*** wie Position 1.1.3.27
Rohr: 25 x 2,7 mm; DN 20
Menge: 25,000 m

**1.1.3.29 Mehrschichtverbundrohr 32 x 3,2**
*** wie Position 1.1.3.27
Rohr: 32 x 3,2 mm; DN 25
Menge: 15,000 m

**1.1.3.30 Doppelwandscheibe 20x1/2"x20**
*** wie Position 1.1.3.27
Doppelwandscheibe aus Rotguss, mit Pressenden, mit Innengewinde
Abmessung : 20x1/2"x20
Menge: 8,000 St

**1.1.3.31 Doppelwandscheibe 25x1/2"x25**
*** wie Position 1.1.3.27
Doppelwandscheibe aus Rotguss, mit Pressenden, mit Innengewinde
Abmessung : 25x1/2"x25
Menge: 6,000 St

**1.1.3.32 Doppelwandscheibe 32x1/2"x32**
*** wie Position 1.1.3.27
Doppelwandscheibe aus Rotguss, mit Pressenden, mit Innengewinde
Abmessung : 32x1/2"x32
Menge: 3,000 St

**1.1.3.33 Wandscheibe 20x1/2"**
*** wie Position 1.1.3.27
Wandscheibe aus Rotguss, Presssanschluss, mit Innengewinde
Abmessung : 20x1/2"
Menge: 10,000 St

**1.1.3.34 Kupplung 20**
*** wie Position 1.1.3.27
Kupplung bzw. Übergangsstück für zuvor beschriebenes Mehrschichtverbundrohr aus Rotguss, Pressanschluss,
Abmessung : 20 mm
Menge: 2,000 St

**1.1.3.35 Kupplung 25**
*** wie Position 1.1.3.27
Kupplung bzw. Übergangsstück für zuvor beschriebenes Mehrschichtverbundrohr aus Rotguss, Pressanschluss,
Abmessung : 25 mm
Menge: 2,000 St

**1.1.3.36 Kupplung 32**
*** wie Position 1.1.3.27
Kupplung bzw. Übergangsstück für zuvor beschriebenes Mehrschichtverbundrohr aus Rotguss, Pressanschluss,
Abmessung : 32 mm
Menge: 2,000 St

**1.1.3.37 Reduzierung 32 auf 25**
Reduzierung für zuvor beschriebenes Mehrschichtverbundrohr aus Rotguss, Pressanschluss,
Abmessung : 32x 3,2 mm auf 25 x 2,7 mm (R-Stück 32x25)
Menge: 2,000 St

**1.1.3.38 Reduzierung 25 auf 20**
Reduzierung für zuvor beschriebenes Mehrschichtverbundrohr aus Rotguss, Pressanschluss,
Abmessung : 25x 2,7 mm auf 20 x 2,8 mm (R-Stück 25x20)
Menge: 2,000 St

**1.1.3.39 Schalldämmelement für Doppelwandscheibe d20**
*** Bezugsbeschreibung
Schalldämmelement für zuvor beschriebene Doppelwandscheibe
d 20
Menge: 8,000 St

**1.1.3.40 Schalldämmelement für Doppelwandscheibe d25**
*** wie Position 1.1.3.39
Schalldämmelement für zuvor beschriebene Doppelwandscheibe
d 25
Menge: 6,000 St

**1.1.3.41 Schalldämmelement für Doppelwandscheibe d32**
*** wie Position 1.1.3.39
Schalldämmelement für zuvor beschriebene Doppelwandscheibe
d 32
Menge: 3,000 St

**1.1.3.42 Schalldämmelement für Wandscheibe d 20**
*** wie Position 1.1.3.39
Schalldämmelement für zuvor beschriebene Wandscheibe
d 20
Menge: 10,000 St

**1.1.3.43 Hahnverlängerung 1/2" , 25 mm lang**
*** Bezugsbeschreibung
Hahn-Verlängerung 1/2" IG x 1/2" AG
Länge 25 mm
liefern und montieren
Menge: 10,000 St

**1.1.3.44 Hahnverlängerung 1/2" , 50 mm lang**
*** wie Position 1.1.3.43
Hahnverlängerung 1/2" IG x 1/2" AG
Länge 50 mm
liefern und montieren
Menge: 10,000 St

**1.1.3.45 UP-Geradsitzventil DN25**
UP-Geradsitzventil
Ventilgehäuse aus Rotguss, Oberteil, Ventilsitz und Ventiltellereinheit aus Edelstahl, mit Bauschutz
Einbautiefe 45 - 130 mm
einschl. Ausstattungsset mit Rosette, Wandabdichtung und Drehgriff, verchromt, Ausführung blau
inkl. Befestigungs- und Dichtmaterialien
Nennweite: DN25
Menge: 2,000 St

**1.1.3.46 Schrägsitzventil DN 15 mit Entleerung**
*** Bezugsbeschreibung
Schrägsitzventil DN 15 mit Entleerung
Schrägsitzventil PN 16 mit Gewindemuffen gemäß DIN 3502, mit DVGW-Zulassung, geprüft nach DIN EN 1213 und Schallschutzprüfung, komplett aus Rotguss entsprechend den Anforderungen der DIN 50930 Teil 6, mit nichtsteigender geschliffenen Ventilstange und Ventilsitz aus Chromnickelstahl, Ventiltellerdichtung aus EPDM, mit Gewindemuffen gemäß DIN 3502, Handrad aus Kunststoff
Gewindeanschluss für Prüf- und Entleerventil DN 8, R 1/4"
verschlossen mit Stopfen.
einschließlich 1 Stück Entleerventil des gleichen Anbieters
Für Wasser bis 90°C .
Dimension : DN 15, Rp 1/2"

Notwendige Form- und Verbindungsstücke für den Einbau in Edelstahlrohr sind in den EP-Preis des LV's einzurechnen.
Menge: 2,000 St

**1.1.3.47 Schrägsitzventil DN 25 mit Entleerung**
*** wie Position 1.1.3.46
Schrägsitzventil DN 25 mit Entleerung
DN 25 ( Rp 1")
Menge: 1,000 St

**1.1.3.48 Systemtrenner für Außenzapfstellen DN 15**
Systemtrenner

Systemtrenner des Typs BA mit kontrollierbarer Mitteldruckzone zum
Schutz des Trinkwassers gegen Rückdrücken, Rücksaugen und Rückfließen
von Flüssigkeiten der Flüssigkeitskategorie 4 gemäß EN1717.
Die Armatur hat ein integriertes Schmutzsieb mit Maschenweite 0,2 mm.
Der eingangseitige Rückflussverhinderer und das Ablassventil sind in einer
Kartuscheneinheit zusammengefasst.  Alle medienberührten Werkstoffe sind mit der UBA Positivliste konform. Das Gehäuse besteht aus entzinkungsbeständigem Messing, die Konstruktion zeichnet sich durch Kompaktheit, einen geringen Druckverlust und eine hohe Durchflussrate gemäß EN12729 aus. Alle
drei Druckzonen sind für die vorgeschriebene jährliche Prüfung mit
einem Prüfkugelhahn versehen.
Wartungspflichtige Armatur nach DIN EN 806-5.
Min. Eingangsdruck: 1,5 bar
Anschlüsse: Verschraubung mit Absperrkugelhähnen
Einbaulage: Waagerecht - Ablaufanschluss nach unten
max. Eingangsdruck: 10,0 bar
Max. Temp.: 65 Grad C
Medium: Trinkwasser
Anschlussgröße Ablaufanschluss: DN 50
Anschlussgrösse: R 1/2" Zoll
Ausführung sonstige: BA, entzinkungsbeständiges Messing R1/2

angebotenes Fabrikat : '..........'....................................................''
Menge: 1,000 St

**1.1.3.49 Trinkwasserzähler, kalt für Aufputzmontage QN = 2,5 m³/h**
Trinkwasserzähler, kalt für Aufputzmontage  QN = 2,5 m³/h
Wohnungswasserzähler für Aufputzmontage mit Einstrahl-Trockenläuferzählern und um 360° drehbarem Zählwerk, für alle Einbaulagen, Gehäuse mit Montagezubehör sowie Anschlussverschraubungen
Für Kaltwasser bis 40 C°.
Nenndurchfluss Qn : 2,5 m3/h
Abmessung : DN 20 ( 3/4" )
Einbauort : Unterzähler Heizzentrale
komplett mit Anschlussverschraubungen und Ausbaupassstück liefern und montieren
angebotenes Fabrikat: .''........................................''
Notwendige Form- und Verbindungsstücke zum Einbau in Edelstahlrohr ist in den EP-Preis einzurechnen.
Die Montage der Messeinsätze hat erst unmittelbar vor der Inbetriebnahme / Übergabe mit einem zu diesem Zeitpunkt beginnenden Beglaubigungszeitraum zu erfolgen. Die endgültige Fabrikatsfestlegung bezüglich des Messeinsatzes erfolgt in Abstimmung mit einem durch den Auftraggeber zu beauftragenden Abrechnungsdienstleister.
Menge: 1,000 St

**1.1.3.50 Verstärkung Trockenbauwände**
Verstärkung der Trockenbauwände zur Rohrinstallation
Hinweis:
Die Rohrleitungen werden zum Teil in Schächten installiert, die allseitig aus Ständerwänden bestehen. Um eine sichere Befestigung zu gewährleisten, sind imprägnierte Holzplatten für die Anbringung der Rohrbefestigungen zwischen den Metallprofilen der Ständerkonstruktion einzubauen.
Länge max. 0,6 m, Breite 0,2 m
Menge: 8,000 St

**1.1.3.51 Konstruktionen aus verz. Profil- und Rundstahl**
Konstruktionen aus verz. Profil- und Rundstahl zur Befestigung vorgenannter Rohrsysteme als Zulage aus den vorh. Montagebedingungen.
Menge: 35,000 kg

##### 1.1.4 KG 412 Wasseranlagen - Isolierungen und Brandschutz

**1.1.4.1 Dämmung 100 % DN 15**
*** Bezugsbeschreibung
Dämmung von Trinkwasserleitungen gemäß EnEV 100 % mit alukaschierter Mineralwollhalbschale gemäß Herstellervorgaben installieren.
Anforderung:
Dämmung von  Trinkwasser gem. Tabelle 8 DIN 1988-200:2012-05
Baustoffklasse: A2L - s1, d0 nach DIN 13501-1
Schmelzpunkt: > 1000 °C nach DIN 4102-17
Wärmeleitfähigkeit: 0,035 W/(m²K) nach EnEV
Oberfläche: gitternetzverstärkte Aluminiumfolie
Anforderungen: Dämmstärke 100% gem. EnEV
mit Brandschutzsystemzulassung  in Kombination  mit nichtbrennbaren Rohrleitungsmaterialien aus Edelstahl bzw. C-Stahl
Steigestränge/Hauptverteilung
Form- und Verbindungsstücke sind in den EP-Preis der Ausführungsposition einzurechnen. Verzinkter Bindedraht zur Fixierung der Alu-Lamellenmatte ist ebenfalls im EP-Preis der Ausführungsposition einzurechnen.
Rohraußendurchmesser [mm]: 18 mm (DN 15)
Dämmstärke [mm]:  20 mm
Menge: 60,000 m

**1.1.4.2 Dämmung 100 % DN 20**
*** wie Position 1.1.4.1
Dämmung 100 % DN 20
Rohraußendurchmesser [mm]: 22mm
Dämmstärke [mm]: 20mm
Menge: 25,000 m

**1.1.4.3 Dämmung 100 % DN 25**
*** wie Position 1.1.4.1
Dämmung 100 % DN 25
Rohraußendurchmesser [mm]: 28mm
Dämmstärke [mm]: 30mm
Menge: 50,000 m

**1.1.4.4 Dämmung 100 % DN 32**
*** wie Position 1.1.4.1
Dämmung 100 % DN 32
Rohraußendurchmesser [mm]: 35mm
Dämmstärke [mm]: 30mm
Menge: 2,000 m

**1.1.4.5 Dämmung 100 % DN 40**
*** wie Position 1.1.4.1
Dämmung 100 % DN 40
Rohraußendurchmesser [mm]: 42mm
Dämmstärke [mm]: 40mm
Menge: 2,000 m

**1.1.4.6 Isolierungsformstücke DN 15 - DN 40**
Isolierungsformstücke DN 15 - DN 40 zu den in o. g. Positionen beschriebenen Wärmedämmung an Rohrleitungen für Bögen, Armaturen und T-Stücke.
Die entsprechende Leistung ist als Grundpreis je Formstück zu kalkulieren.
In den EP-Preis sind alle notwendigen Hilfsmaterialien für Herstellung einer fachgerechten Isolierung einzurechnen.
Menge: 80,000 St

**1.1.4.7 Isolierkappen für AP-Ventile**
Isolierkappen für AP-Ventile von DN 15 - DN 32 liefern und montieren.
In den EP-Preis sind alle notwendigen Hilfsmaterialien für Herstellung einer fachgerechten Isolierung einzurechnen.
Menge: 3,000 St

*Hinweis: Brandschutz*

**1.1.4.8 Brandschutz-Rohrabschottung DN 15**
*** Bezugsbeschreibung
Brandschutz-Rohrabschottung F90 für Edelstahl DN 15
zum Einbau in Massivbauteilen und leichten Trennwänden gemäß der bauaufsichtlichen Zulassung sowie den Herstellerangaben.
Einbau/Ringspaltverschluss: Formschlüssig in passende Kernbohrung ohne zusätzlichen Ringspaltverschluss oder die verbleibende Öffnung im Durchbruch in ganzer Bauteildicke hohlraumfüllend dicht mit formbeständigen, nicht brennbaren Baustoffen wie z.B. Mörtel oder Beton verschließen.
Rohrart : Edelstahlrohr
Rohraußendurchmesser [mm]:  18
Rohrleitungsmaterial und Brandschutzdurchführung
müssen zulassungskonform zueinander ausgeführt werden!
Gültige Zulassungen sind zu beachten !
Menge: 9,000 St

**1.1.4.9 Brandschutz-Rohrabschottung DN 25**
*** wie Position 1.1.4.8
Brandschutz-Rohrabschottung F90 für Edelstahl DN 25
Rohraußendurchmesser [mm]:  28
Menge: 5,000 St

##### 1.1.5 KG 412 Wasseranlagen - Sanitäre Ausstattung

*Hinweis: Hinweis zur sanitären Ausstattung:*
Hinweis zur sanitären Ausstattung:

Die sanitäre Ausstattung, hier insbesondere die Sanitärkeramik und die
Accessoires sind vor der verbindlichen Bestellung nochmals mit dem Bauherrn, dem Architekten und dem Betreiber zu bemustern.

**1.1.5.1 Montageelement für Wand-WC barrierefreie Ausführung**
Montageelement für Wand-WC für barrierefreies Bauen mit Befestigungsmöglichkeit für Stütz- und Haltegriffe, Breite 880 mm,
Bauhöhe 1120 mm, Betätigung von vorne für den Einbau in eine Ständerwand oder als Einzelelement in einer Vorwandinstallation im Trockenbau.
Vormontierte Einheit,
bestehend aus:
Montagerahmen mit pulverbeschichteter Oberfläche, für Wand-WC mit einer Ausladung größer als 60 cm, stufenlose Höhenverstellung der Montagehöhe des Wand-WC von 40...46 cm, mit verstellbaren Fuß-Stützen für einen Fußbodenaufbau von 0...200 mm
Für Wand-WCs nach DIN EN 33 2011-11
für Wand-WC s mit verlängerter Ausladung bis 70 cm
Barrierefreie Ausführung für Stütz- und Haltegriffe
Lieferumfang:
- Wasseranschluss R 1/2", MF-fähig, mit integriertem Eckventil und Handrad
- Bauschutz für Serviceöffnung
- Spülsystem für manuelle und elektrische Spülauslösung geeignet
- 2 Schutzstopfen
- 4 Wandanker
- Anschlussset für WC, D 90 mm
- Anschlussbogen 90G aus PE-HD, D 90 mm
- Übergangsmuffe aus PE-HD, D 90 / 110 mm
- 2 Gewindestangen M12
- UP-Dose für Bohrloch D 68 mm, für Elektroanschluss
- Befestigungsmaterial
- Spülkasten 6... 9 l
Notwendige Form- und Verbindungsstücke für Anschluss an Edelstahlrohr der TW-Versorgung und das Schallschutzset sind in den
EP-Preis der LV-Position einzurechnen.
Fabrikat der Planung: Geberit Duofix, barrierefrei
angebotenes Fabrikat:  '..........'........................................''
Menge: 2,000 St

**1.1.5.2 Spülsteuerung WC**
Spülsteuerung WC
WC-Steuerung mit elektronischer Spülauslösung. Netzbetrieb 1-Mengen-Spülung, Betätigungsplatte aus Edelstahl im Lieferumfang enthalten
Verwendungszwecke:
·  Zur manuellen Fernauslösung von UP-Spülkästen über Funk, Sendefrequenz 868,4 MHz, an Stützklappgriffen
·  Für 1-Mengen-Spülung
Eigenschaften:
·  Mit Betätigungsplatten für 1-Mengen-Spülung und Spül-Stopp-Spülung oder Abdeckplatte kombinierbar
·  Spülauslösung funkgebunden
·  Intervallspülung voreingestellt
Technische Eigenschaften:
·  Betriebsspannung (V): 4.1 V DC
·  Intervallspülung Werkseinstellung (h): 168 h
·  Schutzart: IP45
·  Betätigungsplatte Edelstahl gebürstet
·  Befestigungsrahmen
·  Lagerbock mit Servomotor und Hebevorrichtung, vormontiert
·  Elektrische Steuerung
·  2 Kabel vorgefertigt, Länge 1,2 m
·  Drückerstange
·  Befestigungsmaterial
Fabrikat der Planung: Geberit Sigma10 Funk/Netz für Stützklappgriff
angebotenes Fabrikat : '..........'........................................''
passend zum zuvor ausgeschriebenen Montageelement WC
Menge: 2,000 St

**1.1.5.3 Rohbauset Spülsteuerung**
Rohbauset Spülsteuerung

Rohbauset für WC-Steuerungen mit elektrischer Spülauslösung
zur UP-Montage
Eigenschaften
- Transformation der Netzspannung auf Kleinspannung 4,1 V DC
Technische Eigenschaften
- Nennspannung (V): 85-240 V AC
- Netzfrequenz (Hz): 50-60 Hz
- Schutzart: IP20
zusätzlicher Lieferumfang
- Deckel für UP-Dose
- UP-Dose für Bohrloch D 76 mm
- Rohreinführung
- Netzteil
- Leerrohr Länge 1,7 m
 Fabrikat der Planung: Geberit Sigma
angebotenes Fabrikat :  '..........'........................................''
Menge: 2,000 St

**1.1.5.4 Tiefspül-WC, spülrandlos, 4,5/6l,**
Tiefspül-WC, spülrandlos, 4,5/6l, wandhängend,
inkl. verlängertem Spülrohr CE, EN 997-CL1-5/6A-6C, EN 33, DIN 18040 für Wandeinbauspülkasten oder Wandeinbaudruckspüler
Farbe: Weiß (Alpin)
Material: Sanitärporzellan
Maße: Breite  395 mm
  Ausladung 700 mm
Mit keramischer Fase zur Aufnahme der Puffer des WC-Sitzes gegen Verrutschen des WC-Sitzes, besonders für die Benutzung durch Rollstuhlfahrer geeignet, Bodenfreiheit 90mm bei Montagehöhe von 450mm Oberkante Keramik. Mit hygienisch vorteilhaften geschlossenen Außenflächen und abgerundeten Ecken. Mit dauerhaft gebrannter, porenfreier Glasur, Oberflächenrauheitswert nach DIN 4768-ISO 4287 Ra < 0,01µm (Farbcode 600) Befestigung: Gewindestangen M12 (nicht im Lieferumfang enthalten) Montagehinweis: Die Montagehöhe des WC´s sollte bei 450mm liegen, um eine Sitzhöhe einschließlich Sitz nach DIN 18040 zu erreichen.
angebotenes Fabrikat : '..........'........................................''
Menge: 2,000 St

**1.1.5.5 WC-Sitz ohne Deckel für barrierefreie WC's in Kombination mit Rückenstützen**
WC-Sitz ohne Deckel nach DIN 19516, massive, stabile Ausführung aus Duroplast mit durchgehender Edelstahl-Scharnierwelle und verbreitertem Befestigungsabstand von 230 mm.Verbreiterte Ausführung für die verbreiterten WCs mit angenehm breiterer Sitzringfläche. Mit schrägen Puffern, die in die keramische Fase der WCs hineinragen und seitliches Verrutschen vermindern.
kompatibel mit zuvor beschriebenen WC
Menge: 2,000 St

**1.1.5.6 Schallschutz-Set Wand-WC**
Schallschutzset für Wand-WC
Menge: 2,000 St

**1.1.5.7 Stützklappgriff (klapp- + drehbar)**
Stützklappgriff (klapp- + drehbar)
- zwei parallele, übereinander angeordnete, durch einen Verbindungsbogen zusammengefügte Stangen (aus einem durchgehenden Rohr geformt)
- dient zum Festhalten und Abstützen- Wandplatte aus Polyamid mit integriertem Stahlkern
- kann nach oben und gebremst nach unten geklappt und in hochgeklappter Stellung nach links oder rechts zur Wand gedreht werden
- Montage an der Wand mit wandspezifischem Befestigungsmaterial (separat zu bestellen)
- Dichtband zur Abdichtung der Befestigungspunkte ist im Lieferumfang enthalten
- verdeckte Befestigung
- getestet bis 150 kg bei Verwendung mit abgestimmtem Befestigungsmaterial des gleichen Herstellers
- empfohlenes maximales Gewicht des Anwenders: 150 kg
- Ausladung 850 mm, 259 mm hoch und 78 mm breit, Stangendurchmesser 33 mm, Rohrstärke 2 mm
- aus hochwertigem Edelstahl, Oberfläche matt geschliffen
- WC-Papierhalter sowie WC-Spülauslösung (Funk) und Bodenstützen nachrüstbar
- wird gemäß CE- und UKCA-Verordnung (EU) 2017/745 über Medizinprodukte produziert
- erfüllt die Anforderungen nach DIN 18040, ÖNORM B1600/1601 und SIA 500
- einschließlich notwendigem Befestigungsmaterial zur Montage an vorgerüsteten Leimholzplatten in Montageelementen
Fabrikat der Planung: Hewi, Serie 805  od. glw.
angebotenes Fabrikat : '..........'........................................''
Menge: 4,000 St

**1.1.5.8 Rückenstütze**
Rückenstütze

Rückenstütze passend zu vorbeschriebenen Stützklappgriffen
- gepolsterte Lehne mit beidseitig angebrachten, rechtwinklig gebogenen Befestigungsstangen
- dient zum Abstützen des Rückens auf dem WC
- Montage an Stützklappgriffen dervorbeschriebenen Serie
- Achsmaß von 670 bis 730 mm bauseits verstellbar
- 220 mm hoch und 150 mm tief, Rückenstütze 350 mm breit, Stangendurchmesser 33 mm, Rohrstärke 2 mm
- Rückenpolster aus schwarzem PUR
- aus hochwertigem Edelstahl, Oberfläche matt geschliffen
- erfüllt die Anforderungen nach DIN 18040 und ÖNORM B1600/1601

Fabrikat der Planung: Hewi, Serie 805  od. glw.
angebotenes Fabrikat : '..........'........................................''
Menge: 2,000 St

**1.1.5.9 Aufrüstsatz Spülsteuerung**
Αυφρüστσατζ Σπüλστευερυνγ,
Αυφρüστσατζ ΩΧ-Σπüλαυσλöσυνγ (Φυνκ)
·  ΩΧ-Σπüλαυσλöσυνγ (Φυνκ) ζυρ εινφαχηεν Μονταγε υνδ ζυμ Αυφρüστεν αν vορβεσχηριεβενεν Στüτζκλαππγριφφε
·  50 μμ βρειτ, 68 μμ ηοχη, 105 μμ λανγ
·  αυσ ηοχηωερτιγεμ Πολψαμιδ
·  Φαρβε: Γρυνδγεηäυσε Αντηραζιτγραυ, Αυσλöσεκνοπφ βλαυ μιτ τακτιλεμ Σψμβολ
·  Σενδεφρεθυενζ 868,4 ΜΗζ
·  πασσενδ ζυ Φυνκ ΩΧ-Σπüλσψστεμεν vον μαρκτüβλιχηεν Σψστεμηερστελλερν
Φαβρικατ δερ Πλανυνγ: Ηεωι, Σεριε 805  οδ. γλω.
ανγεβοτενεσ Φαβρικατ: '..........'........................................''
Menge: 2,000 St

**1.1.5.10 Aufrüstsatz WC-Papierhalter**
Aufrüstsatz WC-Papierhalter
·  rechtwinklig angeordneter Aufsatzrollenhalter
·  dient zur Nachrüstung am Stangensystem Durchmesser 33 mm sowie an Stützklappgriffen
·  leichte Montage
·  mit integrierter harter, flexibler Rollenbremse
·  35 mm breit, 131 mm hoch, 136 mm tief
·  aus Polyamid
Farbe Anthrazitgrau
Fabrikat der Planung: Hewi, Serie 805  od. glw.
angebotenes Fabrikat: '..........'........................................''
Menge: 2,000 St

**1.1.5.11 Reservepapierhalter**
Reservepapierhalter
- zylindrischer Reservepapierhalter mit Befestigungsrosette
- diebstahlgeschützt durch verdeckte Verschraubung
- 120 mm lang, Durchmesser 33 mm, Rosette 70 mm Durchmesser
- aus hochwertigem Edelstahl, Oberfläche matt geschliffen
einschließlich korrosionsfreiem Befestigungsmateria
Fabrikat der Planung: Hewi Serie 805  od. glw.
angebotenes Fabrikat: '..........'........................................''l
Menge: 2,000 St

**1.1.5.12 WC-Bürstengarnitur, verlängerter Stiel**
WC-Bürstengarnitur, verlängerter Stiel
·  langer Bürstenstiel mit ergonomischem Griff und schwarzem Bürstenkopf aus Polyamid
·  kegelförmig zulaufender Behälter mit großer Einführöffnung
·  Auswechseln des Bürstenkopfes durch Bajonettverschluss möglich
·  Bürste wird beim Einstecken in den Behälter geführt, automatisch zentriert und steht selbständig aufrecht
·  mit Innenreservoir im Behälter zur Aufnahme von Desinfektionsmitteln
·  Behälter ist abnehmbar
·  zur Wandmontage
·  575 mm hoch, 130 mm breit und 140 mm tief
·  aus hochwertigem, mattem Edelstahl

inklusive korrosionsfreiem Befestigungsmaterial
Fabrikat der Planung : Hewi 805  od. glw.
angebotenes Fabrikat: '..........'........................................''
Menge: 2,000 St

**1.1.5.13 Vorwandelement WC-Anlage**
Vorwandelement Wand-WC
Installationsblock aus Stahlrahmen, verzinkt, selbsttragend. Komplett vormontiert, für Einzel- oder Schienenmontage, höhenverstellbare Objektanschlüsse,
Verwendungszweck:
- für Trockenbau
- für Wand-WCs mit Anschlussmaßen nach DIN EN 33 2011-11
- für 1-Mengen-, 2-Mengen- oder Spül-Stopp-Spülung 6/3 Liter, Betätigung vorn
Eigenschaften:
- Montage- und Instandhaltungsarbeiten am UP-Spülkasten werkzeuglos
- Ausgerüstet mit Leerrohr für Wasserzuleitung zum Anschluss von Dusch-WCs Lieferumfang:
- Wasseranschluss R 1/2", MF-fähig, mit integriertem Eckventil und Handrad
- Bauschutz für Serviceöffnung
- 2 Schutzstopfen
- Anschlussset für WC, D 90 mm
- Anschlussbogen 90G aus PE-HD, D 90 mm
- Übergangsmuffe aus PE-HD, D 90 / 110 mm
- 2 Gewindestangen M12
- Befestigungsmaterial
Bauhöhe  : 1120 mm
Notwendige Form- und Verbindungsstücke für Anschluss an Edelstahlrohr der TW-Versorgung und das Schallschutzset sind in den
EP-Preis der LV-Position einzurechnen.
Fabrikat der Planung: Geberit Duofix od. glw.
angebotenes Fabrikat : '..........'........................................''
angebotener Typ :  '..........'........................................''
Menge: 2,000 St

**1.1.5.14 Vorwandelement WC-Anlage mit Hygiene-Spülfunktion**
Vorwandelement WC-Anlage mit Hygiene-Spülfunktion
Installationsblock aus Stahlrahmen, verzinkt, selbsttragend. Komplett vormontiert, für Einzel- oder Schienenmontage, höhenverstellbare Objektanschlüsse,
Verwendungszweck:
- für Trockenbau
- für Wand-WCs mit Anschlussmaßen nach DIN EN 33 2011-11
- für 1-Mengen-, 2-Mengen- oder Spül-Stopp-Spülung 6/3 Liter, Betätigung vorn
- integriete Hygienespülung HS 50
Eigenschaften:
- Montage- und Instandhaltungsarbeiten am UP-Spülkasten werkzeuglos
- Ausgerüstet mit Leerrohr für Wasserzuleitung zum Anschluss von Dusch-WCs
- Mit HS50 Hygienespülung
- Befestigungsmöglichkeit für Elektroanschluss
- Spülprogramme wählbar (Zeit oder Intervall)
- Mit Geberit Control App kompatibel
- Funktionsstatistiken via Geberit Control App abrufbar
- Schnittstelle Digital I/O
- Potentialfreie Störungsanzeige via Digital I/O
- Anschluss an Geberit Bus direkt oder über Konverter
- Drahtgebunden vernetzbar mit Geberit Gateway via Geberit Bus
- Rückstausensor eingebaut
- Stromversorgung durch Buskonverter mit integriertem Netzteil
- Externer Temperatursensor anschließbar
- Interner Volumenstromsensor anschließbar
- Serviceöffnung mit integriertem Feuchtigkeitsschutz
- Intervallspülung Einstellbereich 1-7 Tage
- Intervallspülzeit Einstellbereich 10 sec. - 10 min.

Technische Eigenschaften
- Betriebsspannung: 12 V DC
- Fließdruck: 10-1000 kPa
- Große Spülmenge Einstellbereich: 4 / 4,5 / 6 / 7,5 l
- Kleine Spülmenge Einstellbereich: 2-4 l
- Maximale Kaltwassertemperatur: 25 °C
- Maximales Spülvolumen pro Tag und Magnetventil: 40 l
- Minimales Spülintervall: 24 h
- Schutzart: IP45
- Spülleistung pro Magnetventil: 4 l/min
- Anschluss: 1 Wasseranschluss
- Breite: 50 cm
- Höhe: 120 cm
- Tiefe: 12 cm
- Nettogewicht: 15,240 kg

zusätzlicher Lieferumfang
- Bauschutz für Serviceöffnung
- Anschlussset für WC, D 90 mm
- Anschlussbogen 90G aus PE-HD, D 90 mm
- 2 Schutzstopfen
- 2 Gewindestangen M12
- Übergangsmuffe aus PE-HD, D 90 / 110 mm
- Magnetventileinheit mit Sicherungsstift und Durchflussbegrenzer
- Steuereinheit
- Befestigungsmaterial
Notwendige Form- und Verbindungsstücke für Anschluss an Edelstahlrohr der TW-Versorgung und das Schallschutzset sind in den
EP-Preis der LV-Position einzurechnen.
Fabrikat der Planung: Geberit Duofix od. glw.
angebotenes Fabrikat : '..........'........................................''
angebotener Typ :  '..........'........................................''
Menge: 1,000 St

**1.1.5.15 Abdeckplatte UP-Spülkasten**
Abdeckplatte UP-Spülkasten
Abdeck- / Betätigungsplatte für UP-Spülkasten aus Edelstahl für Betätigung von vorne, für Spül-Stopp-Spülung, verschraubbar, Drückerstangen schallgedämmt,
Lieferumfang:
-Befestigungsrahmen
-2 Distanzbolzen
-2 Drückerstangen
Farbe/Modell : Edelstahl gebürstet
passend zum zuvor angebotenen Einbauspülkasten
Fabrikat der Planung Geberit Mambo
angebotenes Fabrikat : '..........'........................................''
Menge: 3,000 St

**1.1.5.16 Tiefspül-WC, spülrandlos, wandhängend**
Tiefspül-WC ,wandhängend, ohne Spülrand,4,5/6 l, CE, EN 997 6 AC/5
A, EN 38 aus Sanitärporzellan, CE-gekennzeichnet, wandhängend,
70 mm Bodenfreiheit, für Wandeinbauspülkasten oder Wandeinbaudruckspüler
Größe:
Breite:  355 mm
Ausladung:  540 mm
Höhe:  340 mm
Zulauf: von hinten
Abgang: waagerecht
Farbe :weiß
Fabrikat der Planung: Vigour Derby
angebotenes Fabrikat : '..........'........................................''
angebotener Typ :  '..........'........................................''
Menge: 3,000 St

**1.1.5.17 Schallschutz-Set Wand-WC**
Schallschutzset für Wand-W
Menge: 3,000 St

**1.1.5.18 WC-Sitz mit Deckel**
WC-Sitz mit Deckel aus Kunststoff, Scharniere aus Edelstahl, in stabiler schwerer Ausführung.
Farbe : weiß
passend zum oben angebotenem WC
einschl. sämtlicher Zubehörteile, Form und Verbindungsstücke, sowie Dicht- und Isoliermaterialien
Menge: 3,000 St

**1.1.5.19 WC-Bürstengarnitur**
WC-Bürstengarnitur

WC-Bürstengarnitur bestehend aus:
- kubischer Grundkörper mit eingerücktem Wandsockel
- Einsatz konisch zulaufend und zur Reinigung herausnehmbar
- mit Innenreservoir zur Aufnahme von Desinfektionsmitteln
- Bürstenstiel aus Edelstahl, Auswechseln des Bürstenkopfes durch Bajonettverschluss
- 100 mm breit, Behälter 285 mm hoch und 100 mm tief, Wandsockel 10 mm
- zur Wandmontage
- aus hochwertigem Edelstahl, Oberfläche matt geschliffen
- Einsatz aus hochwertigem Polyamid in Anthrazitgrau
Fabrikat der Planung: Hewi Serie 805 od. glw.
angebotenes Fabrikat: '..........'........................................''
Menge: 3,000 St

**1.1.5.20 WC-Papierspender 2 Rollen**
WC-Papierspender 2 Rollen

WC-Papierspender zur Wandmontage aus Edelstahl für die Aufnahme von 2 Stück Normalpapierrollen

Bedienung per Hand. Gehäuse aus Edelstahl gebürstet in silber. Befüllung über seitliche Aussparungen, durch die Reserverollen einfach eingesetzt werden können. Verschließbar mit Zylinderschloss.
• Höhe x Breite x Tiefe 303 x 116 x 135 mm
• Für 2 Rolle(n)
• Rollen Ø 125 mm
Fabrikat der Planung CWS Object-Line  od. glw.
angebotenes Fabrikat: '..........'........................................''
Menge: 3,000 St

**1.1.5.21 Silikonfugen WC-Anlage**
Silikonfugen WC-Anlage

Der Wandabschluss von sanitären
Einrichtungsgegenständen und notwendigen Anbauteilen
ist sauber mit Silicon ab zusiegeln.
Der Farbton der Absiegelung ist vor Ausführung nochmals
abzustimmen
Vorzugsfarbton :  weiss bzw. transparent
Art des Sanitärobjektes:  WC-Anlage (normal und barrierefrei)
Menge: 5,000 St

**1.1.5.22 Kleiderhaken als Doppelhaken**
Kleiderhaken als Doppelhaken
- rechtwinklig gebogener Haken mit kubischen Radien und eingerücktem Wandsockel
- 60 mm breit, 36 mm hoch und 40 mm tief
- aus hochwertigem Edelstahlband in 3 mm Stärke, Oberfläche matt geschliffen
- inklusive korrosionsfreiem Befestigungsmaterial
 Fabrikat der Planung: Hewi Serie 805 od. glw.
angebotenes Fabrikat: '..........'........................................''
Menge: 5,000 St

**1.1.5.23 Hygienespender für Binden und Tampons**
Hygienespender für Binden und Tampons

Tampon- und Hygienebindenspender aus Edelstahl (Werkstoff 1.4301) als Kombispender, frei befüllbar mit Menstruationsartikeln. Er ist geeignet für ca. 70 – 80 Tampons und ca. 25 Hygienebinden gängiger Hersteller, jeweils in Normalgröße und in loser Befüllung.
Der Spender hat eine Edelstahlrückwand, ein frontseitig verchromtes Zylinderschloss und bietet eine Füllstandsanzeige. Die Entnahme der Hygieneartikel an frontseitiger Spenderunterseite.
• Hochwertig aus Edelstahl gefertigt
• Schloss zur Diebstahlsicherung
• Frei befüllbar mit Tampons und Hygienebinden
• Höhe 250 mm
• Breite 230 mm
• Tiefe 101 mm
• Gewicht Leer: 3,4 kg
Fabrikat der Planung: CWS - OBJEKTLINE  od. glw.
angebotenes Fabrikat: '..........'........................................''
Menge: 3,000 St

**1.1.5.24 Hygienebehälter mit Beutelspender**
Hygienebehälter, aus Edelstahl, mit 10 Liter
Maße (H x B x T): 422 x 287 x 150 mm
• Einwurfklappe mit Sichtblende
• Sichtflächen matt gebürstet
Der Damenhygienebehälter ist eine sichere Lösung zur Entsorgung von Damenhygieneartikeln. Die formschöne Box bietet ein Fassungsvermögen von 10 l und ist auch bei kleinen Kabinen einsetzbar. Praktisch: Die Halterung für Papier-Hygienebeutel ist an der Frontseite der Box angebracht.
Fabrikat der Planung : CWS - Objectline  od,glw.
komplett liefern und montieren
angebotenes Fabrikat : '..........'........................................''
Menge: 4,000 St

**1.1.5.25 Vorwandelement Urinal**
Montageelement für Urinal
Eigenschaften
·  Elementhöhe auf Urinal anpassbar, 1120 mm
·  Universelles UP-Gehäuse für Urinalsteuerungen
·  Befestigung für Zulauf D 32 mm höhenverstellbar
·  Befestigung für Anschlussbogen höhenverstellbar und schallgedämmt
·  Urinalbefestigungen M8, breiten- und höhenverstellbar
Technische Eigenschaften
·  Fließdruck (kPa): 100-800 kPa
·  Maximaler Prüfdruck Luft / Inertgas (kPa): 300 kPa
·  Maximaler Prüfdruck Wasser (kPa): 1600 kPa
einschl. zusätzlichem Zubehör
·  Anschlusswinkel R 1/2"
·  Bauschutz mit Deckel
·  Verbindungsrohr zwischen Zulauf D 32 mm und Urinal, mit Dichtung auf Urinal
·  Schutzstopfen
·  Anschlussbogen aus PE-HD, D 63 / 50 mm
·  Schutzkappe
·  Dichtung D 57 / 50 mm
·  Urinalgeruchsverschluss D 50 mm, mit Dichtung auf Urinal
·  2 Gewindestangen M8
·  Befestigungsmaterial
Notwendige Form- und Verbindungsstücke für Anschluss an Edelstahlrohr der TW-Versorgung und das Schallschutzset sind in den
EP-Preis der LV-Position einzurechnen.
Fabrikat der Planung: Geberit Duofix od. glw.
angebotenes Fabrikat : '..........'........................................''
Menge: 1,000 St

**1.1.5.26 Spülauslösung Netz, IR**
Spülauslösung Netz, IR
Urinal-Steuerung mit elektronischer Spülauslösung im Netzbetrieb
Verwendungszwecke
·  Zur automatischen Spülauslösung von Urinalen
Eigenschaften:
·  Spülmenge über Drosselschraube des Rohbausets bis auf 0,5 l pro Spülung reduzierbar
·  Intervallspülung einstellbar
·  Dynamische Spülzeitanpassung
·  Funktionen mit Geberit Service-Handy einstellbar und abfragbar
·  Ventilschliessfunktion bei Netzausfall
Technische Eigenschaften
·  Berechnungsdurchfluss (l/s): 0.22 l/s
·  Betriebsspannung (V): 4.5 V DC
·  Fließdruck (kPa): 100-800 kPa
·  Intervallspülung Einstellbereich (h): 1-168 h
·  Intervallspülzeit Einstellbereich (s): 3-180 s
·  Leistungsaufnahme (W): < 0.5 W
·  Nennspannung (V): 110-240 V AC
·  Netzfrequenz (Hz): 50-60 Hz
·  Relative Luftfeuchte (%): < 100 %
·  Schutzart: IP45
·  Spülzeit Einstellbereich (s): 1-15 s
zusätzlicher Lieferumfang:
·  Abdeckplatte Typ 01, mit IR-Fenster
·  Befestigungsrahmen
·  Infrarotsteuerung, vormontiert auf Befestigungsrahmen
·  Magnetventil
·  Netzteil
·  Befestigungsmaterial
angebotenes Fabrikat : '..........'........................................''
Menge: 1,000 St

**1.1.5.27 Schallschutz-Set Urinal**
Schallschutzset für Urinal
Menge: 1,000 St

**1.1.5.28 Urinalbecken wandhängend**
Urinal, DIN 1390, DIN-EN 80 aus Sanitärporzellan,
Für integrierte und UP-Urinalsteuerungen, für Urinalinstallationen mit Zulauf von hinten und Abgang nach hinten. Zum Betrieb mit automatischer, wassersparender Spülung.
Eigenschaften:
·  Wandhängend
·  Mit Spülrand
·  Verdeckte Befestigung
·  Geruchsverschluss verdeckt
Technische Eigenschaften:
·  Farbe: weiß
·  Werkstoff: Sanitärkeramik
·  Breite: 36 cm
·  Höhe: 61 cm
·  Tiefe: 37 cm
·  Zulauf: hinten
·  Abgang: nach hinten
·  Zielmarkierung: Kerze
einschl. Ablaufgarnitur, Schallschutzset, Befestigungsmaterial und Ablaufsieb
Fabrikat der Planung: Vigour Derby
angebotenes Fabrikat: '..........'........................................''
Menge: 1,000 St

**1.1.5.29 Silikonfugen Urinal-Anlage**
Silikonfugen Urinal-Anlage

Der Wandabschluss von sanitären
Einrichtungsgegenständen und notwendigen Anbauteilen
ist sauber mit Silicon ab zusiegeln.
Der Farbton der Absiegelung ist vor Ausführung nochmals
abzustimmen
Vorzugsfarbton :  weiss bzw. transparent
Art des Sanitärobjektes:  Urinal-Anlage
Menge: 1,000 St

**1.1.5.30 Vorwandelement für Waschtisch mit UP-Siphon und Funktionsbox**
Vorwandelement für Waschtisch, behindertengerechte Ausführung,
Selbsttragende, korrosionsgeschützte Profilzargenkonstruktion mit körperschallentkoppelter Sanitärtechnik, flies-, putz- und beplankungsfähige Schlitzbrücken-Metalloberfläche, blockfüllende Schall-, Wärme- und Schwitzwasserdämmung, Standfußkonstruktion mit Montageraumabdeckung, Stellfüße stufenlos höhenverstellbar von 20...200 mm, serienmäßig vorgerichtet für Fliesenraster 153 mm, Montagezubehör für Rohmontage KW- und WW-Zulaufanschlüsse aus RG DN 15 IG, verstellbare WT-Befestigungsbolzen M10x100 mm (von 130...455 mm) für universelle Waschtischmontage mit UP-Siphon mit UP-Funktionsbox zur Spannungsversorgung von Armaturen oder Einbauteilen.
Bauhöhe: 1120 mm
Notwendige Form- und Verbindungsstücke für Anschluss an Edelstahlrohr der TW-Versorgung und das Schallschutzset sind in den
EP-Preis der LV-Position einzurechnen.
Fabrikat der Planung: Geberit Duofix od. glw.
angebotenes Fabrikat : '..........'........................................''
Menge: 2,000 St

**1.1.5.31 Montageelement für Stütz- und Haltegriffe**
Montageelement für Stütz- und Haltegriffe passend zu zuvor genanntem WT-Vorwandelement
Fabrikat/Typ: '..........'........................................''
Menge: 4,000 St

**1.1.5.32 Stützklappgriff**
Stützklappgriff
- zwei parallele, übereinander angeordnete, durch einen Verbindungsbogen zusammengefügte Stangen (aus einem durchgehenden Rohr geformt)
- dient zum Festhalten und Abstützen- Wandplatte aus Polyamid mit integriertem Stahlkern
- kann nach oben und gebremst nach unten geklappt und in hochgeklappter Stellung nach links oder rechts zur Wand gedreht werden
- Montage an der Wand mit wandspezifischem Befestigungsmaterial (separat zu bestellen)
- Dichtband zur Abdichtung der Befestigungspunkte ist im Lieferumfang enthalten
- verdeckte Befestigung
- getestet bis 150 kg bei Verwendung mit abgestimmtem Befestigungsmaterial des gleichen herstellers
- empfohlenes maximales Gewicht des Anwenders: 150 kg
- Ausladung 600 mm, 259 mm hoch und 78 mm breit, Stangendurchmesser 33 mm, Rohrstärke 2 mm
- aus hochwertigem Edelstahl, Oberfläche matt geschliffen
- wird gemäß CE- und UKCA-Verordnung (EU) 2017/745 über Medizinprodukte produziert
- erfüllt die Anforderungen nach DIN 18040, ÖNORM B1600/1601 und SIA 500
- einschließlich notwendigem Befestigungsmaterial zur Montage an vorgerüsteten Leimholzplatten in Montageelementen
Fabrikat der Planung: Hewi, Serie 805  od. glw.
angebotenes Fabrikat: '..........'........................................''
Menge: 4,000 St

**1.1.5.33 Waschtisch 650 mm, unterfahrbar**
Waschtisch 650 mm aus Sanitärporzellan, mit einem Hahnloch, mit Überlauf, EN 14688 CL 25 unterfahrbar nach DIN 18040 für die Nutzung durch Rollstuhlfahrer geeignet. Zwei Wasserebenen im breiten Innenbecken ermöglichen die Utensilienablage im Frontbereich bei Teilanstauung und reduzieren damit den Reinigungsaufwand, Leicht umgreifbare Front- und Seitenbereiche, durch multifunktionale Zargenhöhe, zum mühelosen Heranziehen und Festhalten. Mit sanft abgerundeten Ecken und Kanten für angenehme Armauflagen und Abstützbereiche
Abmessungen:
Breite:  650 mm
Tiefe:  550 mm
Höhe:  150 mm
Beckentiefe:  100 mm
Abstand Mitte Ablauf zur Wand: 200 mm
Tiefe Hahnlochbank: 125 mm
Abstand Mitte Hahnloch zur Wand: 65 mm
Befestigung: Steinschrauben M10 x 120

Farbe: weiß (Alpin)

Fabrikat: Geberit/Keramag oder gleichwertig
Type: Renova-Nr.1 Comfort Basic oder gleichwertig
einschl. Befestigungen und Ablaufgarnitur verchromt
Das Schallschutzset ist in den Einheitspreisen mit einzurechnen.
angebotenes Fabrikat : '..........'........................................''
Menge: 2,000 St

**1.1.5.34 Schallschutzset f. Waschtische**
Schallschutzset für Waschtische u. Handwaschbecken
Menge: 2,000 St

**1.1.5.35 Waschtisch-Elektronik-Mischbatterie**
Waschtisch-Elektronik-Mischbatterie, DN 15 für Netzbetrieb, berührungslos elektronisch gesteuert (Infrarot)
Durchflussmenge: 3 l/min, gemessen bei 3 bar Fließdruck
·  für Kalt- und Warmwasser
·  Armaturenkörper: Metall
·  Cascade-Luftsprudler
·  Magnetventil
·  Sensorempfindlichkeit: permanent selbsteinmessend
·  Sicherheitsabschaltung nach 90 Sekunden
·  Einstellbare Elektronikfunktionen
·  Wassernachlaufzeit 0 bis 10 Sekunden (voreingestellt: 1 Sekunde)
·  Hygienespülung 12/24 Stunden (voreingestellt: Aus)
·  Wasserlaufzeit bei Dauer-Ein und Hygienespülung 0 bis 20 Minuten (voreingestellt: 2 Minuten)
·  Sendeleistung in 8 Stufen (voreingestellt: Stufe 6)
·  Rapid-Montagesystem
·  Rückflussverhinderer im Armaturenkörper
·  Netzteil zum Wandeinbau 230 V/50-60 Hz
·  Betriebsspannung 6 V DC
·  Anschlussleistung < 0,5 W
·  Versorgungskabel 770 mm Länge
Ausladung: 122 mm
Fabrikat KWC od. glw.
Typ : F5EM1003
angebotenes Fabrikat: '..........'........................................''
Menge: 2,000 St

**1.1.5.36 DEH für Waschtisch, Unterputz, 11 kW**
DEH für Waschtisch, Unterputz, 11 kW

Moduldurchlauferhitzer MPS 11-13,5kW
Bauseits eingestellt: 11,0 kW
Moduldurchlauferhitzer, 11/13,5 kW, 400V, mit integrierter W-LAN und Bluetoothfunktion für die Steuerung mit Smartphone oder Tablet.
Modbus RTU Schnittstelle über EIA-485 zur Einbindung in das Gebäudemanagement, LED-Anzeige mit Sensortasten, zwei programmierbare Festwerttasten, vollelektronisch geregelt, gradgenaue Temperaturen zwischen 20°C und 60°C dank TEMPERATURE Control und dynamischem Durchflussregelventil. Mit Bluetooth Fernbedienung mit E-Paper-Display zur bequemen Temperatureinstellung des Durchlauferhitzers über eine Entfernung von bis zu zehn Metern, einstellbare Füllprogramme, Benutzerprofile, Energieeffizienz-Monitor, Betriebs- und Serviceinformationen. Druckfeste Bauart, strömungsoptimiertes Blankdraht-Heizsystem, doppeltes Sicherheitssystem, für Wasserspararmaturen geeignet durch besonders niedrige Einschaltwassermenge 1,5l/min, geeignet zur Nacherwärmung von vorerwärmtem Wasser (z.B. Solaranlage), Montage und Elektroanschluss ohne Abnehmen der Haube möglich, Installation senkrecht oder seitlich liegend an der Wand oder hängend in der Zwischendecke, IP 21.

Leistung/Spannung 11,0 kW / 400 Volt
Absicherung 3x20 A
Anschluss Festanschluss
Nennquerschnitt 2,5 mm²
Warmwasserleistung 6,9 l/min ca.40°C
Einschaltwassermenge 1,5 l/min
-
Gewicht Gerät 4,5 kg mit Wasser
Maße Gerät (HxBxT) 402 x 278 x 99 mm

angebotenes Fabrikat : '..........'........................................''

Der elektrische Anschluss hat in Abstimmung mit den
Fachhandwerkern
des Gewerkes Elektro auf der Baustelle zu erfolgen.
Menge: 2,000 St

**1.1.5.37 Unterputzschrank für DEH**
Unterputzschrank für DEH

Variabler und montagefreundlicher Unterputzschrank für die komfortable fachgerechte und schnelle Montage von einem Moduldurchlauferhitzer oder einem E-Komfortdurchlauferhitzer.
Einbauzarge aus feuerverzinktem Stahlblech Bautiefe 110 mm. Seitlich und oberhalb der Zarge mit universell ausbrechbaren vorgestanzten Rohrführungsblechen.
Vorgestanzte Öffnungen seitlich und oberhalb auf der Rückwand zur Montage von Wasserzählereinbaustrecken. Mit höhenverstellbaren Schrankfüßen (130 mm) für Fußbodenaufbau minimal 54 mm und maximal 184 mm. Markierung Oberkante Fertigfußboden (OK FFB) Frontblende aus galvanisch verzinktem Stahlblech in weiß RAL 9016. Abnehmbare und verstellbare (max. 40 mm) Estrichprallblech. Frontrahmen mit Stecktür und versenktem weißen Drehriegel in weiß ähnlich RAL 9016.
Bemaßung: Bauhöhe: 770-900 mm; Einbautiefe: 111-156 mm; Nischeneinbauhöhe 724 mm von OK FFB; Nischeneinbaubreite Breite 724mm + 20mm; Nischeneinbautiefe 120-160 mm Abmessung (Breite x Höhe x Tiefe): 748 x 781 x 156 mm
-
Gewicht 18,32kg
Maße (HxBxT) 748 x 781 x 156 mm
Menge: 2,000 St

**1.1.5.38 Waschtischbodenventil Push-Open**
Waschtischbodenventil Push-Open
Ablaufgarnitur 1 1/4" Push-Open in kurzer Ausführung ohne Kipphebel, Bedienung über Druckstopfen, für Waschtische mit Überlauf, universell für Beckendicken von 10 - 50 mm
Oberfläche verchromt
Menge: 2,000 St

**1.1.5.39 Fertigbau-Set für WT-Elemente mit UP-Geruchverschluss**
Fertigbau-Set für WT-Elemente mit UP-Geruchverschluss
für WT-Elemene des Fabrikates Geberit Duofix und Geberit GIS
bestehend aus:
Abdeckplatte verchromt 18,2 x 33,5 cm,
Anschlussbogen 32mm, chrom mit Überwurfmutter 1 1/4" und Dichtungsmaterial
Menge: 2,000 St

**1.1.5.40 Eckventil**
Eckventil mit Verlängerung, Schubrosette, Quetschverschraubung m. Längenausgleich und selbstdichtendem Anschlussgewinde
warm/kalt
Größe: 1/2" x 3/8"
Oberfl.: verchromt
Menge: 2,000 St

**1.1.5.41 Kippspiegel 600 x 540 mm**
Kippspiegel mit Betätigungseinheit über Seilumlenkung, B:600mm H:540mm
- rechteckiger Kristallspiegel mit geschliffenen Kanten und eingearbeiteter Splitterschutzfolie
- der Spiegel kann mit Kurbel und Seilzug um max. 28° geneigt werden und ist  daher im Stehen und im Sitzen zu benutzen
- zur Wandmontage
- 600 mm breit, 540 mm hoch und 6 mm dick
- Spiegel aus Kristallglas
- Halteelement und Kurbel aus hochglänzendem Polyamid
- mit Seilumlenkung zur Vorwandmontage geeignet
Farbe: grau
Fabrikat der Planung: Hewi
angebotenes Fabrikat : '..........'........................................''
Menge: 2,000 St

**1.1.5.42 Vorwandelement Waschtisch**
Vorwandelement Waschtisch
Installationsblock aus verzinktem Material, selbsttragend für Trockenbauverkleidung, komplett vormontiert.
Montageort: Vorwandinstallation/Installationswand
Für Einzel- und Schienenmontage, höhenverstellbare Objekt- und Armaturenanschlüsse. Mit Waschtischhaltebolzen, Schraubenabstand variabel, HT - Ablaufbogen DN 50. 2 Stck. schallgedämmte Armaturenanschlüsse DN 15, Befestigungsmaterial für Waschtisch, Element für Waschtisch, für Einlochmischbatterie
Bauhöhe : 1200 mm
Die notwendigen Form- und Verbindungsstücke zum Anschluss an die Trinkwasserverrohrung (Mehrschichtverbundrohr) sind in den EP-Preis einzurechnen.
Fabrikat der Planung: Geberit Duofix
angebotenes Fabrikat : '..........'........................................''

Notwendige Form- und Verbindungsstücke für Anschluss an Edelstahlrohr der TW-Versorgung sind in den EP-Preis der LV-Position einzurechnen.
Menge: 2,000 St

**1.1.5.43 Waschtisch 600 x 480 mm**
Waschtisch, mit Hahnloch, mit rundem Überlauf Hahnloch vorgestochen,
EN 14688 - CL25, EN 31
Farbe : weiß (alpin)
Form : rund
Material : Sanitärporzellan
Gewicht : 16,3 kg
Abmessungen außen:
Breite : 600 mm
Tiefe : 480 mm
Höhe : 195 mm
einschl. Befestigungssatz,
Fabrikat der Planung: Geberit Renova Plan
angebotenes Fabrikat : '..........'........................................''
Menge: 2,000 St

**1.1.5.44 Schallschutzset f. Waschtische**
Schallschutzset f. Waschtische

Schallschutzset für Waschtische u. Handwaschbecken
Menge: 2,000 St

**1.1.5.45 Selbstschluss-Armatur für Waschtisch**
Selbstschluss-Armatur für Waschtisch
Selbstschluss-Standbatterie DN 15 für Waschanlagen für Kaltwasser bzw. vorgemischtes Warmwasser
Selbstschlusskartusche, hydraulisch gesteuert, kolbenlose Bauart, selbsttätig schließend, Fließzeit stufenlos einstellbar. Zum Anschluss an die Wasserversorgung mittels Schläuchen mit integrierten Rückflussverhinderern und Sieben.  Gehäuse Messing poliert verchromt. Luftsprudler mit integriertem Durchflussmengenregler
Grundeinstellung 3 l/min
mit Antiblockiersystem für Sicherheitsabschaltung bei Dauerbetätigung
Fabrikat der Planung: KWC-Franke  od. glw.
Typ  F3SV1004
angebotenes Fabrikat: '..........'........................................''
Menge: 2,000 St

**1.1.5.46 Waschtischbodenventil Push-Open**
Waschtischbodenventil Push-Open
Ablaufgarnitur 1 1/4" Push-Open in kurzer Ausführung ohne Kipphebel, Bedienung über Druckstopfen, für Waschtische mit Überlauf, universell für Beckendicken von 10 - 50 mm
Oberfläche verchromt
Menge: 2,000 St

**1.1.5.47 Waschtisch-Geruchverschluss**
Waschtisch Geruchsverschluss mit verstellbarem Tauchrohr, Anschlussrohr und Rosette, Manschette aus EPDM G1 1/4"x32mm, verchromt
- Güteüberwacht nach EN 274-3
- Korrosionsbeständig
Menge: 2,000 St

**1.1.5.48 Eckventil**
Eckventil mit Verlängerung, Schubrosette, Quetschverschraubung m. Längenausgleich und selbstdichtenden Anschlussgewinde
warm/kalt
Nennweite: 1/2" x 3/8"
Oberfläche: verchromt
Menge: 2,000 St

**1.1.5.49 Seifenspender**
Seifenspende

- kubischer Grundkörper mit eingerücktem Wandsockel
- dient zur Aufnahme handelsüblicher Flüssigseife
- mit Innenbehälter zur freien Befüllung, Füllmenge 600 ml
- Innenbehälter zur Reinigung herausnehmbar
- seitliche Füllstandsanzeige
- Schutz gegen Missbrauch durch Verriegelung
- 95 mm breit, 275 mm hoch und 95 mm tief, Wandsockel 10 mm tief
- zur Wandmontage
- aus hochwertigem Edelstahl, Oberfläche matt geschliffen
- Hebel und Funktionsabschluss aus hochwertigem Polyamid in Anthrazitgrau
- Geeignet für Flüssigseife mit einer Viskosität von 1.500 bis 4.000 mPa-s
Fabrikat der Planung: Hewi Serie 805  od. glw.
angebotenes Fabrikat: '..........'........................................''
Menge: 4,000 St

**1.1.5.50 Desinfektionsmittelspender**
Desinfektionsmittelspender

Desinfektionsmittel- und Seifenspender
- halboffener Grundkörper aus hochwertigem Edelstahl, matt geschliffen
- zur Dosierung von chlorfreien, alkoholischen Handdesinfektionsmitteln oder Flüssigseifen
- für 500 ml Euronorm-Standardflaschen
- einfaches Auswechseln der Einwegflaschen von vorne
- Spender mit langem Bedienungshebel
- Dosiermenge mehrstufig einstellbar, Dosierpumpe aus Edelstahl
- Spender und Pumpe spülmaschinengeeignet und autoklavierbar bis 134 °C, 3 bar
- zur Wandmontage
- inkl. 500 ml Leerbehälter zur freien (Wieder-) Befüllung
- Auslaufblende aus Kunststoff in Anthrazitgrau
82 mm breit, 245 mm hoch und 215 mm tief
Fabrikat der Planung: Hewi Serie 805 od. glw.
angebotenes Fabrikat: '..........'........................................''
Menge: 4,000 St

**1.1.5.51 Papierhandtuchspender**
Papierhandtuchspender
- dient zur Aufnahme von handelsüblichen Papierhandtüchern verschiedener Falzungen in der Breite 240 - 250 mm und gefalteter Länge / Tiefe von 90 - 100 mm
- Füllmenge ca. 300 - 450 Papierhandtücher
- seitliche Füllstandsanzeige
- Schutz gegen Missbrauch durch Verriegelung
- 310 mm breit, 459 mm hoch und 160 mm tief, Wandsockel 15 mm tief
- zur Wandmontage
- aus hochwertigem Edelstahl mit eingerücktem Wandsockel, Oberfläche matt geschliiffenKunststoff
- Entnahmeöffnung aus hochwertigem Polyamid
- Farbe Anthrazitgrau
Fabrikat der Planung : Hewi, Serie 805 od. glw.
angebotenes Fabrikat: '..........'........................................''
Menge: 4,000 St

**1.1.5.52 Papierkorb**
Papierabfallbehälter
- kubischer Grundkörper mit eingerücktem Wandsockel
- dient als Abfallbehälter für benutzte Papierhandtücher
- Fassungsvermögen ca. 60 l
- unsichtbare, integrierte Beutelhalterung
- 340 mm breit, 620 mm hoch und 260 mm tief, Wandsockel 15 mm tief
- zur Wandmontage
- aus hochwertigem Edelstahl, Oberfläche matt geschliffen
- Einwurföffnung aus hochwertigem Kunststoff in Anthrazitgrau
Fabrikat der Planung : Hewi, Serie 805 od. glw.
angebotenes Fabrikat: '..........'........................................''
Menge: 4,000 St

**1.1.5.53 Silikonfugen WT-Anlage**
Silikonfugen WT-Anlage

Der Wandabschluss von sanitären
Einrichtungsgegenständen und notwendigen Anbauteilen
ist sauber mit Silicon abzusiegeln.
Der Fabton der Absiegelung ist vor Ausführung nochmals
abzustimmen
Vorzugsfarbton :  weiss bzw. transparent
Art des Sanitärobjektes:  Waschtisch- Anlage auch behindertengerecht
Menge: 4,000 St

**1.1.5.54 DEH für Spüle, Untertisch, 11 kW**
DEH für Spüle, Untertisch, 11 kW

Durchlauferhitzer 11/13,5kW 400V, bauseits eingestellt auf 11kW
E-Kompaktdurchlauferhitzer elektronisch geregelt für konstante Warmwassertemperaturen, Untertischgerät, druckfeste Bauart, gradgenaue Temperaturen zwischen 20°C und 60°C dank Temeraturcontrol, mit LCD-Anzeige und zwei programmierbaren Festwerttasten, strömungsoptimiertes Blankdraht-Heizsystem, doppeltes Sicherheitssystem, geeignet zur Nacherwärmung von vorerwärmtem Wasser (z.B. Solaranlage), außen liegende ⅜" Wasseranschlüsse, T-Stück ⅜" und Druckschlauch ⅜" × 50cm im Lieferumfang enthalten, Netzanschlussleitung, druckfeste oder drucklose Installation direkt an die Armatur, IP 24.
Leistung/Spannung 11 kW / 400 V
Absicherung 3x16 A
Anschluss Festanschluss
Nennquerschnitt 1,5 mm²
Warmwasserleistung 4,8 l/min ca.45°C
Einschaltwassermenge 2,0 l/min
Gewicht Gerät 2,2 kg mit Wasser
angebotenes Fabrikat : '..........'........................................''

Der elektrische Anschluss hat in Abstimmung mit den
Fachhandwerkern
des Gewerkes Elektro auf der Baustelle zu erfolgen.
Menge: 1,000 St

**1.1.5.55 Spültischarmatur mit Hygienespülfunktion**
Spültischarmatur mit Hygienespülfunktion

Hybrid-Küchenarmatur DN 15 als Standbatterie mit Schwenkauslauf, arretierbar in Mittelstellung. Einstellbare Schwenkbereiche 50°, 120° und 360°.
Zum Anschluss an Warm- und Kaltwasser mittels Schläuchen mit Sieben.
Einhebelmischer mit Mischkartusche mit Keramikscheibentechnik und einstellbarem, verdrehsicheren Temperaturanschlag.
Alternative Betätigung mittels Handreflexion über opto-elektronischen Sensor zur zeitgesteuerten Wasserabgabe mit voreingestellter Mischwassertemperatur. Mischkartusche, Magnetventil und Sensor mit Steuerelektronik im Ganzmetallgehäuse, Edelstahl gebürstet.
Laminarstrahlregler mit integriertem Durchflussmengenregler 8,0 l/min.
Ausladung 220 mm.
Aktivierte Hygienespülung 24 Stunden nach letzter Betätigung,
Sicherheitsabschaltung bei Dauerreflexion und Speicherung von Statistikdaten. Mit Möglichkeit der Parametrierung und Kommunikation über optionale bidirektionale Fernbedienung.
Batteriebetrieb mit Batteriefach inklusive 6 V Lithium Batterie (CR-P2) je Armatur zur Montage unterhalb der Küchenspüle
oder für separate Spannungsversorgung über Netzteil 6,75 V / 12 V DC oder AQUA 3000 open Systemzubehör.
Batteriefach inklusive Batterie oder Netzteil zuzüglich Verlängerungskabel muss separat bestellt werden.

Zubehör:
- Wandeinbaunetzteil mit 1,0 m Anschlusskabel

Fabrikat der Planung: KWC-Franke od. glw.
Typ:  F5 LME 001 mit Wandeinbau-Netzteil ACEX9003
angebotenes Fabrikat: '..........'........................................''
Menge: 1,000 St

**1.1.5.56 Kombinations-Eckventil**
Kombinations-Eckventil, verchromt, mit Rückflussverhinderer und Schlauchverschraubung, Verlängerung und Schubrosette, selbstdichtendem Anschlussgewinde und Durchlaufbelüfter zum Anschluss von Mischbatterien und zusätzlichen Verbrauchern (Geschirrspüler ) über Schlauchverschraubung
Abmessung : 1/2"
Notwendige Form- und Verbindungsstücke für Anschluss an Mehrschichtverbundrohr sind in den EP-Preis der LV-Position einzurechnen.
Menge: 1,000 St

**1.1.5.57 Eckventil**
Eckventil
mit Verlängerung, Schubrosette,
Quetschverschraubung m.Längenausgleich
und selbstdichtenden Anschlussgewinde
warm/kalt
Nennweite: 1/2" x 3/8"
Oberfläche: verchromt
Menge: 1,000 St

**1.1.5.58 Fertigablauf Küchenspüle**
Fertigablauf Küchenspüle

Fertigablauf für mehrere Leckwasseranschlüsse, mit
Rosette,
den Einsatz unter Spültischen
PP-weiß
Nennweite DN 50
Universal- Röhrengeruchverschluss mit 2 Stück
Geräteanschlüssen
Abwasser
einschließlich Anschluss der bauseits gestellten Spüle
Menge: 1,000 St

**1.1.5.59 Vorwandelement für Waschtisch mit UP-Siphon und Funktionsbox**
Vorwandelement für Waschtisch, barrierefreie Ausführung,
Selbsttragende, korrosionsgeschützte Profilzargenkonstruktion mit körperschallentkoppelter Sanitärtechnik, flies-, putz- und beplankungsfähige Schlitzbrücken-Metalloberfläche, blockfüllende Schall-, Wärme- und Schwitzwasserdämmung, Standfußkonstruktion mit Montageraumabdeckung, Stellfüße stufenlos höhenverstellbar von 20...200 mm, serienmäßig vorgerichtet für Fliesenraster 153 mm, Montagezubehör für Rohmontage KW- und WW-Zulaufanschlüsse aus RG DN 15 IG, verstellbare WT-Befestigungsbolzen M10x100 mm (von 130...455 mm) für universelle Waschtischmontage mit UP-Siphon mit UP-Funktionsbox zur Spannungsversorgung von Armaturen oder Einbauteilen.
Bauhöhe: 1120 mm
Notwendige Form- und Verbindungsstücke für Anschluss an Edelstahlrohr der TW-Versorgung und das Schallschutzset sind in den
EP-Preis der LV-Position einzurechnen.
Einsatzbereich: Waschbecken in den Klassenzimmern
Fabrikat der Planung: Geberit Duofix od. glw.
angebotenes Fabrikat : '..........'........................................''
Menge: 2,000 St

**1.1.5.60 Klassenzimmerbecken mit Hahnloch**
Klassenzimmerbecken mit Hahnloch

Waschbecken als Klassenzimmerbecken mit Armaturenbank, Seifen und Schwammablage, mit vorgestanztem mittigem Hahnloch einschließlich in den Beckenkörper eingeformtem Überlauf
Eckige Grundform
Abmessungen : 600 x 450 x 225 mm  (B x T x H)
Innenabmessungen Becken 550/430 x 280 mm
Stichmaß für Befestigungsbolzen: 280 mm
Gewicht: 20,5 kg
Farbe : weiss
Fabrikat der Planung: Laufen College 85760.0
angebotenes Fabrikat: '..........'........................................''
Menge: 2,000 St

**1.1.5.61 Schallschutzset f. Waschtische**
Schallschutzset f. Waschtische

Schallschutzset für Waschtische u. Handwaschbecken
Menge: 2,000 St

**1.1.5.62 Waschtisch-Elektronik-Mischbatterie**
Waschtisch-Elektronik-Mischbatterie, DN 15 für Netzbetrieb, berührungslos elektronisch gesteuert (Infrarot)
Durchflussmenge: 3 l/min, gemessen bei 3 bar Fließdruck
·  für Kalt- und Warmwasser
·  Armaturenkörper: Metall
·  Cascade-Luftsprudler
·  Magnetventil
·  Sensorempfindlichkeit: permanent selbsteinmessend
·  Sicherheitsabschaltung nach 90 Sekunden
·  Einstellbare Elektronikfunktionen
·  Wassernachlaufzeit 0 bis 10 Sekunden (voreingestellt: 1 Sekunde)
·  Hygienespülung 12/24 Stunden (voreingestellt: Aus)
·  Wasserlaufzeit bei Dauer-Ein und Hygienespülung 0 bis 20 Minuten (voreingestellt: 2 Minuten)
·  Sendeleistung in 8 Stufen (voreingestellt: Stufe 6)
·  Rapid-Montagesystem
·  Rückflussverhinderer im Armaturenkörper
·  Netzteil zum Wandeinbau 230 V/50-60 Hz
·  Betriebsspannung 6 V DC
·  Anschlussleistung < 0,5 W
·  Versorgungskabel 770 mm Länge
Ausladung: 122 mm
Fabrikat KWC od. glw.
Typ : F5EM1003
angebotenes Fabrikat: '..........'........................................''
Menge: 2,000 St

**1.1.5.63 DEH für Waschtisch, Unterputz, 11,0 kW**
DEH für Waschtisch, Unterputz, 11 kW

Moduldurchlauferhitzer MPS 11-13,5kW
Bauseits eingestellt: 11 kW
Moduldurchlauferhitzer, 11/13,5 kW, 400V, mit integrierter W-LAN und Bluetoothfunktion für die Steuerung mit Smartphone oder Tablet.
Modbus RTU Schnittstelle über EIA-485 zur Einbindung in das Gebäudemanagement, LED-Anzeige mit Sensortasten, zwei programmierbare Festwerttasten, vollelektronisch geregelt, gradgenaue Temperaturen zwischen 20°C und 60°C dank TEMPERATURE Control und dynamischem Durchflussregelventil. Mit Bluetooth Fernbedienung mit E-Paper-Display zur bequemen Temperatureinstellung des Durchlauferhitzers über eine Entfernung von bis zu zehn Metern, einstellbare Füllprogramme, Benutzerprofile, Energieeffizienz-Monitor, Betriebs- und Serviceinformationen. Druckfeste Bauart, strömungsoptimiertes Blankdraht-Heizsystem, doppeltes Sicherheitssystem, für Wasserspararmaturen geeignet durch besonders niedrige Einschaltwassermenge 1,5l/min, geeignet zur Nacherwärmung von vorerwärmtem Wasser (z.B. Solaranlage), Montage und Elektroanschluss ohne Abnehmen der Haube möglich, Installation senkrecht oder seitlich liegend an der Wand oder hängend in der Zwischendecke, IP 21.

Leistung/Spannung 11,0 kW / 400 Volt
Absicherung 3x20 A
Anschluss Festanschluss
Nennquerschnitt 2,5 mm²
Warmwasserleistung 6,9 l/min ca.40°C
Einschaltwassermenge 1,5 l/min
-
Gewicht Gerät 4,5 kg mit Wasser
Maße Gerät (HxBxT) 402 x 278 x 99 mm

angebotenes Fabrikat : '..........'........................................''

Der elektrische Anschluss hat in Abstimmung mit den
Fachhandwerkern
des Gewerkes Elektro auf der Baustelle zu erfolgen.
Menge: 2,000 St

**1.1.5.64 Unterputzschrank für DEH**
Unterputzschrank für DEH

Variabler und montagefreundlicher Unterputzschrank für die komfortable fachgerechte und schnelle Montage von einem Moduldurchlauferhitzer oder einem E-Komfortdurchlauferhitzer.
Einbauzarge aus feuerverzinktem Stahlblech Bautiefe 110 mm. Seitlich und oberhalb der Zarge mit universell ausbrechbaren vorgestanzten Rohrführungsblechen.
Vorgestanzte Öffnungen seitlich und oberhalb auf der Rückwand zur Montage von Wasserzählereinbaustrecken. Mit höhenverstellbaren Schrankfüßen (130 mm) für Fußbodenaufbau minimal 54 mm und maximal 184 mm. Markierung Oberkante Fertigfußboden (OK FFB) Frontblende aus galvanisch verzinktem Stahlblech in weiß RAL 9016. Abnehmbare und verstellbare (max. 40 mm) Estrichprallblech. Frontrahmen mit Stecktür und versenktem weißen Drehriegel in weiß ähnlich RAL 9016.
Bemaßung: Bauhöhe: 770-900 mm; Einbautiefe: 111-156 mm; Nischeneinbauhöhe 724 mm von OK FFB; Nischeneinbaubreite Breite 724mm + 20mm; Nischeneinbautiefe 120-160 mm Abmessung (Breite x Höhe x Tiefe): 748 x 781 x 156 mm
-
Gewicht 18,32kg
Maße (HxBxT) 748 x 781 x 156 mm
Menge: 2,000 St

**1.1.5.65 Waschtischbodenventil Push-Open**
Waschtischbodenventil Push-Open
Ablaufgarnitur 1 1/4" Push-Open in kurzer Ausführung ohne Kipphebel, Bedienung über Druckstopfen, für Waschtische mit Überlauf, universell für Beckendicken von 10 - 50 mm
Oberfläche verchromt
Menge: 2,000 St

**1.1.5.66 Fertigbau-Set für WT-Elemente mit UP-Geruchverschluss**
Fertigbau-Set für WT-Elemente mit UP-Geruchverschluss
für WT-Elemene des Fabrikates Geberit Duofix und Geberit GIS
bestehend aus:
Abdeckplatte verchromt 18,2 x 33,5 cm,
Anschlussbogen 32mm, chrom mit Überwurfmutter 1 1/4" und Dichtungsmaterial
Menge: 2,000 St

**1.1.5.67 Eckventil**
Eckventil
mit Verlängerung, Schubrosette,
Quetschverschraubung m.Längenausgleich
und selbstdichtenden Anschlussgewinde
warm/kalt
Nennweite: 1/2" x 3/8"
Oberfläche: verchromt
Menge: 4,000 St

**1.1.5.68 Seifenspender**
Seifenspende

- kubischer Grundkörper mit eingerücktem Wandsockel
- dient zur Aufnahme handelsüblicher Flüssigseife
- mit Innenbehälter zur freien Befüllung, Füllmenge 600 ml
- Innenbehälter zur Reinigung herausnehmbar
- seitliche Füllstandsanzeige
- Schutz gegen Missbrauch durch Verriegelung
- 95 mm breit, 275 mm hoch und 95 mm tief, Wandsockel 10 mm tief
- zur Wandmontage
- aus hochwertigem Edelstahl, Oberfläche matt geschliffen
- Hebel und Funktionsabschluss aus hochwertigem Polyamid in Anthrazitgrau
- Geeignet für Flüssigseife mit einer Viskosität von 1.500 bis 4.000 mPa-s
Fabrikat der Planung: Hewi Serie 805  od. glw.
angebotenes Fabrikat: '..........'........................................''
Menge: 2,000 St

**1.1.5.69 Desinfektionsmittelspender**
Desinfektionsmittelspender

Desinfektionsmittel- und Seifenspender
- halboffener Grundkörper aus hochwertigem Edelstahl, matt geschliffen
- zur Dosierung von chlorfreien, alkoholischen Handdesinfektionsmitteln oder Flüssigseifen
- für 500 ml Euronorm-Standardflaschen
- einfaches Auswechseln der Einwegflaschen von vorne
- Spender mit langem Bedienungshebel
- Dosiermenge mehrstufig einstellbar, Dosierpumpe aus Edelstahl
- Spender und Pumpe spülmaschinengeeignet und autoklavierbar bis 134 °C, 3 bar
- zur Wandmontage
- inkl. 500 ml Leerbehälter zur freien (Wieder-) Befüllung
- Auslaufblende aus Kunststoff in Anthrazitgrau
82 mm breit, 245 mm hoch und 215 mm tief
Fabrikat der Planung: Hewi Serie 805 od. glw.
angebotenes Fabrikat: '..........'........................................''
Menge: 2,000 St

**1.1.5.70 Papierhandtuchspender**
Papierhandtuchspender
- dient zur Aufnahme von handelsüblichen Papierhandtüchern verschiedener Falzungen in der Breite 240 - 250 mm und gefalteter Länge / Tiefe von 90 - 100 mm
- Füllmenge ca. 300 - 450 Papierhandtücher
- seitliche Füllstandsanzeige
- Schutz gegen Missbrauch durch Verriegelung
- 310 mm breit, 459 mm hoch und 160 mm tief, Wandsockel 15 mm tief
- zur Wandmontage
- aus hochwertigem Edelstahl mit eingerücktem Wandsockel, Oberfläche matt geschliiffenKunststoff
- Entnahmeöffnung aus hochwertigem Polyamid
- Farbe Anthrazitgrau
Fabrikat der Planung : Hewi, Serie 805 od. glw.
angebotenes Fabrikat: '..........'........................................''
Menge: 2,000 St

**1.1.5.71 Papierkorb**
Papierabfallbehälter
- kubischer Grundkörper mit eingerücktem Wandsockel
- dient als Abfallbehälter für benutzte Papierhandtücher
- Fassungsvermögen ca. 60 l
- unsichtbare, integrierte Beutelhalterung
- 340 mm breit, 620 mm hoch und 260 mm tief, Wandsockel 15 mm tief
- zur Wandmontage
- aus hochwertigem Edelstahl, Oberfläche matt geschliffen
- Einwurföffnung aus hochwertigem Kunststoff in Anthrazitgrau
Fabrikat der Planung : Hewi, Serie 805 od. glw.
angebotenes Fabrikat: '..........'........................................''
Menge: 2,000 St

**1.1.5.72 Vorwandelement für Ausgussbecken**
Vorwandelement Ausgussbecken
Installationsblock aus Stahlrahmen, verzinkt, selbsttragend, Komplett vormontiert, für Einzel- oder Schienenmontage, höhenverstellbare Objektanschlüsse,
Verwendungszweck:
- für Trockenbau
- zum Einbau in teil- oder raumhohen Vorwandinstallationen
- Zur Montage von Ausgussbecken
- Für AP-Wandarmaturen
- Für Fußbodenaufbauten 0-20 cm
Eigenschaften:
- selbsttragender Rahmen pulverbeschichtet
- Rahmen mit Bohrlöchern Durchm. 9 mm für Befestigung
- Fußstützen verzinkt
- Fußplatten drehbar
- Fußplattentiefe passend zum Einbau in U-Profile UW50 und UW75
- Montageplatte aus Furnierholz, wasserfest verleimt
- Montageplatte höhenverstellbar
- Befestigung für Anschlussbogen höhenverstellbar und schallgedämmt
- Traverse Armatur höhen -und tiefenverstellbar
Lieferumfang:
- 2 Anschlusswinkel Rp 1/2"  /  R 1/2",MF-fähig
- 2 Schalldämmeinlagen
- 2 Dämmhülsen
- Anschlussbogen aus PE-HD, Durchm. 50/63 mm
- Dichtung Durchm. 57 / 50 mm
- Dichtung Durchm. 57 / 40 mm
- Befestigungsmaterial
Bauhöhe  : 112 cm
Notwendige Form- und Verbindungsstücke für Anschluss an Edelstahlrohr der TW-Versorgung und das Schallschutzset sind in den EP-Preis der LV-Position einzurechnen.
Menge: 1,000 St

**1.1.5.73 Ausgussbecken**
Ausgussbecken
Ausgussbecken für Wandmontage, aus emailiertem Stahlblech, abgerundete Kanten. Ohne Armaturenbank, mit Klapprost und Spritzwand, Ablauf hinten mittig, Stopfenab- und Überlaufgarnitur DN 40, mit Überlauf, mit hinterer Aufkantung.  inklusive Befestigungsmaterial.
Abmessungen 460 x 135 x 405 mm (B x H x T)
Innenmaße 430 x 135 x 365 mm (B x H x T)
Aufkantung 20 mm (H)
Spritzwand 460 x 185 mm (B x H)
einschließlich Kantenschutzprofil aus Kunststoff und Befestigungsmaterial
Menge: 1,000 St

**1.1.5.74 Schallschutzset f. Ausguss**
Schallschutzset für Ausguss
Menge: 1,000 St

**1.1.5.75 Geruchsverschluss**
Geruchsverschluss für oben angebotenen Ausgussbecken einschl. sämtlicher Zubehörteile, Form und Verbindungsstücke, sowie Dicht- und Isoliermaterialien,
Menge: 1,000 St

**1.1.5.76 Zapfventil 1/2" mit Schwenkauslauf**
Zapfventil 1/2" mit Schwenkauslauf

Auslaufventil, 1/2" zur Wandmontage mit Schwenkauslauf
Metallgriff, wärmeisoliert, verschraubbar, Markierung blau
Auslauf mit Mousseur, schwenkbarer Rohrauslauf,
Schwenkbereich 360°
Oberfläche: chrom
Menge: 1,000 St

**1.1.5.77 Hygienespülstation KW UP**
Hygienespülstation KW UP
Spülstation für Trinkwasser kalt (TWK)
automatisches Spülsystem zur Sicherstellung des bestimmungsgemäßen Betriebes bei vorhersehbarer Nutzungsunterbrechung nach DIN 1988,
Einsatzbereich:
Einsatz in Ring- und Reihenleitungen,
für Aufputz-und Unterputzmontage geeignet,
Einbau in Nass-, Trockenbau und Vorwandsystemen möglich.
Eigenschaften
Montagetiefe verstellbar
Trinkwasseranschluss kalt :G 1/2
Druck: max. 10 bar
Temperatur: max. 75 °C
Mindestfließdruck: 1000 bar
Abwasseranschluss : 1 x DN 40
Ablaufgarnitur mit herausnehmbaren Geruchsverschluss,
Steuerung:
Zeitorientierte Auslösung des Spülvorgangs über frei definierbare Zeitintervalle, frei wählbare Spülmenge mit und ohne Temperaturprüfung
Steuerung mit LED-Statusanzeige,
potenzialfreier Kontakt für externe Signalgeber,
Digitale Schnittstellen  (RS232 und USB),
Spannungsversorgung 230 V,
Betriebsspannung 12 V DC
Lieferumfang
Befestigungsset
Bauschutz
Steuereinheit
Abdeckplatte
Magnetventileinheit
Netzteil
Rohbauset
geprüfter Schallschutz
Höhe:  525 mm
Breite: 340 mm
Tiefe  80 mm
werksseitig vormontiert und anschlussfertig.
Fabrikat der Planung: Geberit, HS 10  od. glw.

angebotenes Fabrikat: '..........'........................................''
Menge: 1,000 St

**1.1.5.78 Kabelset für Hygienespülung**
Kabelset für vorbeschriebene Hygiene-Spülstation
Verbindungskabel zwischen Spüleinheit und Steuereinheit Länge 1 m
Netzzuleitung Länge 2,0 m
Verwendungszweck
Für Hygienespülung
Zum Anschluss der Hygienespülung an speicherprogrammierbare Steuerung (SPS) sowie zum Anschluss der Hygienespülung an die Gebäudeleittechnik (GLT)
Lieferumfang
Kabel, 3-polig, mit Lüsterklemme
Kabel, 5-polig, mit Lüsterklemme
Rohbauset
Schutzstopfen
 je Spülstation 1x erforderlich
angebotenes Fabrikat: '..........'........................................''
Menge: 1,000 St

**1.1.5.79 Bidirektionale Fernbedienung für Elektronik-Armaturen**
Bidirektionale Fernbedienung für Elektronik-Armaturen

Bidirektionale Fernbedienung zur Einstellung von Funktionsparametern, Speicherung von Armaturenprofilen und Statistikdaten bei elektronischen F3 und F5 Armaturen sowie bei Hygieneeinheiten.
Parameteranzeige auf menügeführtem Farbdisplay.
Mit internem, wiederaufladbarem Akku, USB-Schnittstelle zur Übertragung der
armaturenspezifischen Statistikkdaten als csv-Datei auf PC.
Mit Möglichkeit des Einlesens von Firmware Dateien.
Inklusive Schutztasche und USB-Verbindungskabel.

Fabrikat: KWC-Franke
Typ: ACEX9005
angebotenes Fabrikat : '..........'........................................''
Menge: 1,000 St

**1.1.5.80 Leckwassersiphon**
Fertigablauf für Leckwasseranschlüsse mit Rosette und Abstandsschelle, mit Trichter, PP-weiß
Nennweite DN 50
Einsatzbereich : Siphon unter Rückspülfilter, Sicherheitsventile, Rohrtrenner etc.
Menge: 1,000 St

#### 1.2 KG 420 Wärmeversorgungsanlagen

##### 1.2.1 KG 421 Wärmeerzeugungsanlagen

**1.2.1.1 Luft-Wasser-Wärmepumpe, 56/60 kW, Außenaufstellung**
Luft-Wasser-Wärmepumpe, 56/64 kW, Außenaufstellung
·  Luft-Wasser-Wärmepumpe für Außenaufstellung mit zwei Verdichtern
·  Als monoenergetische oder bivalente Lösung im Anlagenverbund
·  Anpassung der Heizleistung an den Bedarf durch Kompressorstufenschaltung
·  Schalloptimiert durch strömungsoptimiertes, sich verjüngendes Gehäuse mit gekapseltem Verdichterraum, Axial-Lüfter für natürlich leises Luftgeräusch und frei schwingender Verdichtergrundplatte zur Körperschallentkopplung
·  Schnelle und einfache Installation
·  Inklusive Estrichtrocknung und thermische Desinfektion
·  Einfache Bedienung über Klartext-Display
·  Standardvoreinstellung Wärmepumpenmanager für: 1 ungemischten und 1 gemischten Heizkreis sowie Warmwasserfunktion
Ausstattung:
·  Wärmepumpenmanager für Wandmontage
·  Vor- und Rücklauftemperaturfühler
·  Schmutzfänger
·  Durchflussschalter
·  Außentemperaturfühler (NTC-2)
Im Schaltschrank ist ein Wärmepumpenregler VIRVS für die internen
Funktionen der Wärmepumpe sowie zusätzlich eine Funktionserweiterung VIAVS eingebaut. Diese regelt die Pumpe des Sekundärkreises und einen Heizkreis mit Mischer. Eine weitere Funktionserweiterung VIAVS zum Einbau in
das Wandgehäuse wird für die Funktion Heizwasser-Pufferspeicher mitgeliefert.
Damit ist auch die Regelung eines weiteren Heizkreises mit Mischer möglich.
·
Höhe: 1510 mm
Breite: 2315 mm
Tiefe: 1330 mm
Nettogewicht: 740 kg

Wärmeleistung mit 2 Kompressoren bei A-7/W35 (EN14511): 44,10 kW
Wärmeleistung mit 2 Kompressoren bei A2/W35 (EN14511): 56,20 kW
Wärmeleistung mit 2 Kompressoren bei A7/W35 (EN14511): 64,40 kW
COP mit 2 Kompressoren bei A-7/W35 (EN14511): 3,22
COP mit 2 Kompressoren bei A2/W35 (EN14511): 4,00
COP mit 2 Kompressoren bei A7/W35 (EN14511): 4,51

SCOP @ W35 bei durchschnittlichem Klima (EN14825): 3,88
SCOP @ W55 bei durchschnittlichem Klima (EN14825): 3,31
Max. Vorlauftemperatur im Heizbetrieb: 65 grdC
Nennbetriebsstrom: 53,4 A
Anlaufstrom: 122,7 A
Elektrischer Anschluss: 400 V
Elektrische Absicherung: 3x C63A Kombi
Schutzart (EN 60529): IPX4
Schallleistungspegel iFreien: 69,7 dB (A),
Umwelttechnischer Hinweis: Enthält fluorierte Treibhausgase
Kältemitteltyp: R407C
Kältemittel-Füllmenge: 18,0 kg
Bauart des Kältekreises: hermetisch geschlossen
Fabrikat der Planung: Viessmann  Vitocal 200-A Pro
Typ : AWO-AC 202.A064
angebotenes Fabrikat: '..........'........................................''
Menge: 1,000 St

**1.2.1.2 Schalldämmhaube für LWP**
Schalldämmhaube für LWP

Geräteoptimierte Schalldämmhaube für Wärmepumpen als auftragsbezogene Sonderanfertigung für den Wärmepumpentyp:
Viessmann Vitocal 200-A Pro, AWO-AC 202.A064
mit den Geräteabmessungen  2315 x 1330 x 1510 mm ( LxBxH)
4x Ventilator axial, Luftdurchsatz 13.500 m³/h

Schallreduktion der Haube zwischen 16 und 20 dB(A) in 1,0 Entfernung
Außenabmessungen der Haube: 2960 x 2750 x 1910 mm (LxBxH)

Haubenkonstruktion aus Sandwich-Elementen mit 40 mm  schallabsorbierender Einlage und äußerer glatter Beplankung
Grundfarbton nach RAL 7035 - Lichtgrau

Lieferung frei Baustelle ab Hersteller
Montage der Komponenten auf der Baustelle
Bearbeitungszeit zur Herstellung und Lieferung mindestens 60 Tage + Versand

Fabrikat: SilentMode

Bezug über:
Silent Mode SRL
Via Italia 39
Monza (MB)
20900 Italia
Menge: 1,000 St

**1.2.1.3 Schwingungsdämpfer VL/ RL DN 50**
Schwingungsdämpfer zur Schallentkopplung der Rohrleitung von der Wärmepumpe
Nennweite DN 50 (2")
Menge: 2,000 St

**1.2.1.4 Hydraulisches Anschlussset**
Hydraulisches Anschluss-Set für vorbeschriebene Wärmepumpenanlage
Menge: 1,000 St

**1.2.1.5 Übergangskupplung DN 65 x G 2 AG**
Übergangskupplung DN 65 x G 2 AG

Übergangskupplung für Rohr da =75 x 6,8 mm, 6bar
für die Verbindung von PE-Xa-Rohr mit anderen Rohrleitungsmaterialien.
Fitting und Klemmschelle aus korrosions beständigem
Messing, entzinkungsbestän dig nach DIN EN ISO 6509,
mit Edelstahlschraube (Uponor Grafitpaste verwenden).
 Für die Rohrsysteme Thermo Single, Thermo Twin,
Thermo Mini, Quattro, Supra (Temp./ Druckbelastung:
+20°C/ 16 bar). Zulassungen: VDI / Kiwa
Gesamtsystemzertifizierung Kiwa KOMO
Systemzertifizierung nach BRL 5609 Deklaration nach
DIN EN 15632 durch Zertifizierungsstelle Kiwa N.V.
DVGW Zulassung nach VP600Art-Nr.: 1018332
Wipex-Übergangsnippel PN 6
Nennweite 76x6,8 - G2
Menge: 4,000 St

**1.2.1.6 Heizkreisumwälzpumpe DN 40 - Primärnetz**
Wärmeerzeugerpumpe
Hocheffizienz-Pumpe mit Wärmedämmung, elektronisch geregelt,
Wartungsfrei, blockierstromfester Synchronmotor nach ECM-Technologie und integrierter elektronischer Leistungsregelung zur stufenlosen Differenzregelung. Einsetzbar für alle Heizungs- und Klimaanwendungen (0GradC bis + 95GradC). Technische Daten:
Netzanschluss: 1/N/PE AC 230 V 50Hz,
Regelung über Differenzdruck:
x,Regelung über PWM Signal:
x,Regelung über 0-10 V Signal mit IF Modul:

Förderhöhe: 1,384 m,
Volumenstrom 9,69 m³/h  bei delta T = 15 K
Nennweite Pumpe DN 40
Anschlussart: Flansch
Fabrikat der Planung: Grundfos  od. glw.
Typ: Magna 3 40-60 F
einschließlich zugehöriger Gegenflansche, Bolzen und Dichtungen
angebotenes Fabrikat: '..........'........................................''
Menge: 1,000 St

**1.2.1.7 Sicherheitsgruppe Wärmepumpe**
Sicherheitsgruppe Wärmepumpe
Sicherheits-Set passend für vorbeschriebenen
Wärmepumpe bestehend aus :
- Manometer
- automatischem Entlüfter
- Sicherheitsventil 3 bar, R 1/2"
für Wärmeerzeuger bis 75 kW
Menge: 1,000 St

**1.2.1.8 Pufferspeicher 1010 l**
Pufferspeicher 1010 l

Heizwasser-Pufferspeicher für den Einsatz in Heizungsanlagen mit Wärmepumpen.
Ausführung nach EN 12897 für Heizungsanlagen nach EN 12828.
Geeignet für Anlagen mit Heizwasser-Vorlauftemperatur bis 95 °C
und heizseitigem Betriebsdruck bis 6 bar.
4 Vor- und Rücklaufanschlüsse und 4 Tauchhülsen mit Klemmsystem
für Tauchtemperatursensoren.
- Grosse Anschlüsse zur Nutzung auch bei hohen Volumenströmen
- Speicherzelle aus Stahl
- Geringe Wärmeverluste durch hocheffiziente Wärmedämmung
- Wärmedaemmung in Farbe Graphit
- Flanschanschluss zur Montage von Elektro-Heizeinsätzen bis 30 kW
- 4 eingeschweisste Tauchhülsen für Speichertemperatursensoren
(bis zu 3 Sensoren pro Tauchhülse)
- Interne Umlenkung zur optimalen Temperaturschichtung und
Nutzung des gesamten Volumens.
Speicherinhalt:  1010 l
Anschlüsse Heizwasservorlauf und -rücklauf: DN 100, PN 16
Max. Betriebstemperatur:  95 °C
Max. Betriebsdruck:  6 bar
Abmessungen und Gewicht:
- Höhe:  2476 mm
- Durchmesser (mit Waermedaemmung):  1150 mm
- Gewicht (mit Waermedaemmung):  229 kg

Fabrikat der Planung : Viessmann od. glw.
Typ: Vitocell 050 HC EC Pro SH 1000 HA
komplett liefern und montieren
angebotenes Fabrikat : '..........'........................................''
Menge: 2,000 St

**1.2.1.9 Elektro-Heizeinsatz 30 kW für Pufferspeicher**
Elektro-Heizeinsatz 30 kW

Elektro-Heizeinsatz mit Flansch sowie Sicherheitstemperaturbegrenzer und Temperaturregler
Nennleistung:  30 kW
Ausführung: 2-stufig (15/30 kW)
Oberflächenbelastung: 7 W/cm²
Spannungsversorgung, 3-phasig: 400 V
Temperaturbereich (Regler): 0 °C, 28 bis 85 °C

Zubehör:
Schaltbox mit Leistungsschützen zur Verwendung mit Elektro-Heizeinsätzen
- Kompatible Leistung: 25/30 kW
- Absicherung: 32 A
- Spannungsversorgung, 3-phasig: 400 V
- Schutzklasse: IP66
- Abmessungen: 280 x 250 x 155 mm
Fabrikat der Planung: Viessmann od. glw.
angebotenes Fabrikat : '..........'........................................''
Menge: 1,000 St

**1.2.1.10 Schutztemperaturregler**
Schutztemperaturregler für Anlagen in Verbindung mit Fußbodenheizungen
angebotenes Fabrikat: '..........'........................................''
Menge: 1,000 St

**1.2.1.11 Servicepaket Inbetriebnahme Wärmepumpe**
Servicepaket Inbetriebnahme Wärmepumpe durch den Werkskundendienst einschließlich folgender Teilleistungen
- Aktivierung Wärmepumpe
- Garantiecheck zur Erlangung der Werksgarantie
- Inbetriebnahme Erweiterungsmodul zusätzliche Wärmepumpe
- Setzen und Dokumentation der notwendigen Betriebsparameter
Menge: 1,000 St

**1.2.1.12 MAG, 18 Liter Nenninhalt**
Membran-Druckausdehnungsgefäß für geschlossene Heizungs- und Kühlwasseranlagen, gebaut nach DIN EN 13831, Zulassung gemäß Richtlinie für Druckgeräte 2014/68/EU.
-Fußkonstruktion zur Befestigung ab N 35
-außen beschichtet
-Membran nicht austauschbar
Typ  :  N 18
Nennvolumen  :  18 Liter
Nutzvolumen max:  :  16,2 Liter
zul. Vorlauft. Vers.-Anlage: 120 °C
zul. Betriebst. Membrane  :70 °C
zul. Betriebsüberdruck  :  3 bar
Gasvordruck werksseitig  :  1,5 bar
Gasvordruck eingestellt  :  1,0 bar
Durchmesser  :  308 mm
Höhe  :  360 mm
Leergewicht  :  3,60 kg
Systemanschluss  :  R 3/4
Farbe  :  grau
Fabrikat der Planung: Reflex od. glw.
Typ N 18
Einsatzbereich:  Absicherung Wärmepumpe primärseitig
angebotenes Fabrikat : '..........'....................................................''
Menge: 1,000 St

**1.2.1.13 Kappenventil 3/4",**
Kappenventil, für Membran-Druckausdehnungsgefäße in geschlossenen Heizungs- und Kühlwasseranlagen. Mit einer gegen unbeabsichtigtes Schließen gesicherten Absperrung und einer Entleerung, gemäß DIN EN 12828, TÜV-geprüft.
Typ  :  SU R 3/4 x 3/4
Anschluss  : G 3/4 x G 3/4
zul. Betriebsdruck  :  PN 10
zul. Betriebstemperatur:  120 °C
Fabrikat der Planung: Reflex od. glw.
angebotenes Fabrikat: '..........'....................................................''
Menge: 1,000 St

**1.2.1.14 Minimaldruckbegrenzer**
Minimaldruckbegrenzer mit gültigem Bauteilprüfzeichen, (auch als Wassermangelsicherung einsetzbar) liefern und montieren. Notwendige Form- und Verbindungsstücke für Anschluss an Edelstahlrohr sind in den EP-Preis der LV-Position einzurechnen.
Menge: 1,000 St

**1.2.1.15 Wasserstandsbegrenzer**
Wasserstandsbegrenzer zur Wasserstandsüberwachung an Wärmeerzeugern, bauteilgeprüft nach VD-TÜV Merkblatt Wasserstand 100/2.
Alternativ kann:
-ein Mindestdruckbegrenzer oder Durchflussbegrenzer gegen unzulässige Aufheizung bei Wassermangel eingesetzt werden.
Menge: 1,000 St

**1.2.1.16 Standkonsolen-Set mit Heizband**
Standkonsolen-Set mit Heizband
Edelstahlkonsole in T-Form für die Aufstellung im Außenbereich zum Einbetonieren. Das Set umfasst zwei Konsolen inklusive Schwingungsdämpfer und selbstlimitierendem Heizkabel, um die Kondensatführung frostfrei zu halten einschließlich Montagehilfe für das definierte Abstandsmaß
Menge: 1,000 St

**1.2.1.17 Bodenaushub für Fundament Wärmepumpe**
Bodenaushub für Fundament Wärmepumpe
Abmessungen LxBxT  3250 x 3100 x  450 mm
einschließlich Niveauausgleich fachgerecht herstellen. Überschüssiges Aushubmaterial ist fachgerecht zu entsorgen einschließlich aller Nebenleistungen
Menge: 1,000 St

**1.2.1.18 Fundament für Wärmepumpe**
Fundament zur Aufstellung zuvor beschriebener Wärmepumpe im Außenbereich als bewehrte Bodenplatte mit umlaufender Frostschürze.
Die Bodenplatte ist mit folgenden Aussparungen zu versehen:
1x Aussparung  250 x 500 mm  an einer Längsseite
2x Bohrung Durchmesser 100mm
Abmessungen der Boden- / Fundamentplatte
Länge 3100 mm
Breite 2900 mm
Dicke Bodenplatte  200 mm
Frostschürze Breite 150 mm
Frostschürze Höhe  450 mm
Höhe Bodenplatte über Gelände + 150 mm
einschließlich Schalungsmaterial
Restmaterialien, wie Schalung nach dem Aushärtungsprozess entfernen und entsorgen sind in den Einheitspreis einzurechnen.
Menge: 1,000 St

##### 1.2.2 KG 421 Wärmeerzeugungsanlagen - Regelungskomponenten

**1.2.2.1 LAN-Erweiterung**
LAN-Erweiterung

LAN-Anschluss-Erweiterung zur Gerätemontage
LAN-Anschluss-Erweiterung zur Montage in die Inneneinheit von Wärmepumpen mit Viessmann One Base
- Über LAN kann eine Internetverbindung mit der Heizungsanlage zur
Anlagenbedienung und -überwachung hergestellt werden.
- LAN (Ethernet) Anschluss-Erweiterung mit RJ45 Buchse und RJ12 Buchse
einschließlich Leitung zur Verbindung zwischen Bedieneinheit und
LAN-Anschluss-Erweiterung
Menge: 1,000 St

**1.2.2.2 IP-Gateway als VPN-Router**
IP-Gateway als VPN-Router

Internet-Schnittstelle zum Fernbedienen von Regelsystemen der Firma Viessmann über das Internet und über die über ViCare App.
Das Gateway stellt die Verbindung mit dem Internet her.
Wesentliche Produktmerkmale:
- Anbindung an Produkte mit Viessmann
One Base
Lieferumfang:
- Vitoconnect V
- Netzanschlussleitung mit Stecker (2,4
m lang)
- Anschlussleitung Modbus (2 m lang)
Fabrikat: Viessmann
Typ: Vitoconnect
Menge: 1,000 St

**1.2.2.3 Online-Zugang auf Service-Website für Störungsweiterleitungen und Fernzugriff**
Menge: 1,000 St

**1.2.2.4 KNX/TP Gateway**
KNX/TP Gateway

Das KNX/TP-Gateway ermöglicht den Datenaustausch mit externen Leitsystemen auf der Basis des KNX/TP-Kommunikationsstandards.
Funktionen:
- Bedienen der Heizungsanlage (z. B. Sollwerte, Betriebszustände)
- Übertragung von Betriebsdaten der Heizungsanlage (z. B. Istwerte, Betriebszustände)
- Weiterleiten von Meldungen (z. B. Störungsmeldungen)
Kommunikation zum Viessmann Gerät:
- Über CAN-BUS-Schnittstelle
Kommunikation zum externen Leitungssystem über eine der folgenden
Standard-Datenschnittstellen:
- KNX TP
- Modbus TCP
- Modbus RTU
Anschlüsse:
- KNX/TP-1-Anschlussklemmen für den
Anschluss an das bauseitige KNX-System
- Spannungsversorgung 230 V~ über
Netzteil
- CAN-BUS-Anschlussklemmen für den
Anschluss der Verbindungsleitung zum Viessmann Gerät
Lieferumfang:
- WAGO KNX/TP-Gateway für Hutschienenmontage
- Netzteil für Hutschienenmontage
Menge: 1,000 St

**1.2.2.5 Wandgehäuse für KNX/TP-Gateway**
Wandgehäuse für KNX/TP-Gateway

Gehäuse zur Wandmontage des Gateways:
- Gehäuse für Wandmontage
- DIN Hutschiene vormontiert
Menge: 1,000 St

**1.2.2.6 Außentemperaturfühler**
Außentemperaturfühler zur witterungsgeführten Kessel- bzw. Raumtemperaturregelung mit Sonnenblende zur Erfassung der Witterungseinflüsse
Arbeitsbereich -20 - +35°C
Messelement: NTC 20 kOhm bei 25 Grad  C.
kompatibel zu den vorgenannten Reglerbaureihen
Fabrikat: Resideo-Centra, AF 20  od. glw.
Menge: 1,000 St

**1.2.2.7 Temperaturfühler als Anlegefühler**
Temperaturfühler als Anlegefühler mit Spannband für Rohrmontage
Arbeitsbereich 20 - 110°C
Ausführung einsetzbar bis Rohr DN 100
kompatibel zu den vorgenannten Reglerbaureihen
Fabrikat: Resideo-Centra, VF 20 A  od. glw.
Menge: 4,000 St

**1.2.2.8 Temperaturfühler als Tauchfühler mit Tauchhülse 150 mm**
Temperaturfühler als Tauchfühler mit Tauchhülse R 1/2", 150 mm lang
Tauchhülsenlänge 150 mm
Arbeitsbereich 20 - 110°C
kompatibel zu den vorgenannten Reglerbaureihen
Fabrikat: Resideo-Centra, VF 20 L  od. glw.
Menge: 4,000 St

**1.2.2.9 Temperaturfühler als Tauchfühler mit Tauchhülse 100 mm**
Temperaturfühler als Tauchfühler mit Tauchhülse R 1/2", 100 mm lang
Tauchhülsenlange 100 mm
Arbeitsbereich 20 - 110°C
kompatibel zu den vorgenannten Reglerbaureihen
Fabrikat: Resideo-Centra, VF 20 L  od. glw.
Menge: 4,000 St

**1.2.2.10 Elektroinstallation für den Heizraum**
Elektroinstallation für den Heizraum, Verkabelung der Heizzentrale
Auflegen aller erforderlichen Komponenten die zum Betrieb der Wärmepumpenanlage erforderlich sind, bestehend aus :
Unterverteilung Heizung mit Sicherungsabgängen und FI für
- 1x Wärmepumpe a 400 V
- 2x Umwälzpumpe a 230 V ca. 3,5 kW
- 1x Drei-Wege-Mischer a 230 V
- 1x Stromkreis Beleuchtung
- 1x Stromkreis Steckdosen
- 1x Unterzähler elektronisch für Hutschienenmontage in UV
Spannungsversorgungs- und Meldeleitungen in ausreichendem Querschnitt zur Verlegung von der Unterverteilung zum Verbraucher und zu den Feldgeräten wie Fühler, Pumpen und Stellantrieben auf Kabelbühnen, Kabelbahnen oder im Kabelkanal entsprechend den örtlichen Gegebenheiten.
Not-Ausschalter sind im Lieferumfang enthalten.
Kabelkanal/Kabelbahn ca. 15 m
Kabel für Spannungsversorgung Geräte NYM 5 x 2,5 mm² ca. 150 m
Kabel für Gerätesteuerung geschirmt ca. 150 m (Innerhalb der Heizzentrale und Trasse zur Wärmepumpe)
1x Heizung Not-Aus-Schalter
2x Steckdose 230 V
Die elektrische Zuleitung und ein entsprechender Zählerplatz werden in der Elektrohauptverteilung bereitgestellt.
Menge: 1,000 psch

##### 1.2.3 KG 422 Wärmeverteilnetze - Bauteile und Armaturen

**1.2.3.1 Heizkreisumwälzpumpe DN 50 - Heizkreis Fußbodenheizung**
Heizkreisumwälzpumpe DN 50
Heizkreispumpe als Hocheffizienzpumpe, Gehäuse aus Grauguss, elektronisch geregelt, serienmäßig mit Wärmedämmschalen.
Betriebstemperatur: + 15 bis + 110°C
Anschluss: DN 50 mit Flansch
Effizienzklasse A

Leistung:  5,802 m³/h  bei  delta T = 12 K
Förderhöhe: 5,421 m
Fabrikat: Grundfos  oder gleichwertig
Typ: Magna3 50-150 F
einschließlich Gegenflanschenpaar, Dichtungen und Bolzen mit Muttern  zum Anschluss an Stahlrohr
angebotenes Fabrikat: '..........'........................................''
Einsatzbereich: Heizkreis Fußbodenheizung
Menge: 1,000 St

**1.2.3.2 Drei-Wege Mischer DN 50**
Drei-Wege Mischventil
3-Wege-Mischer, gerader Durchgang, Heizungsmischer gerader Durchgang von Kessel zu Heizungsvorlauf, Anschlüsse vertauschbar, Regelkurve im verchromten Zylinderküken, lineare Temperaturcharakteristik, werksseitige Einstellung Beimischung von links, Gehäuse GG20, Temperaturbereich +2 bis +130 °C, Differenzdruck max. 1 bar
zur Heizkreisbeimischung
kvs = 40 m3/h
gewählt DN 50
Flanschausführung einschließlich Stellantrieb VMM30
Fabrikat der Planung: Resideo Centra od. glw.
einschließlich Gegenflanschenpaar, Dichtungen und Bolzen mit Muttern  zum Anschluss an Stahlrohr
angebotenes Fabrikat : .''........................................''
einschl. der regelungstechnischen Anbindung
Menge: 1,000 St

**1.2.3.3 Absperrventile DN 65 Flanschausführung**
Absperrventile für die Heizungsinstallation
wartungsfrei, weichdichtend
Baulänge nach  EN 558-1/14 (früher F4) aus Gusseisen EN-JL 1040, serienmäßig mit Isolierkappe mit Taupunktsperre, kippbewegliche Spindelführung, Drosselfunktion und Anzeigevorrichtung, mit Korbhandrad,
Einsatzbereich -10°C bis 120°C kurzzeitig bis 130°C.
PN 16 mit Flansch
Nennweite DN 65

einschließlich Gegenflanschenpaar, Dichtungen und Bolzen mit Muttern  zum Anschluss an Stahlrohr
Menge: 8,000 St

**1.2.3.4 Schmutzfänger DN 65 Flanschausführung**
Schmutzfänger in Flanschausführung mit einfachem Sieb
Gehäuse aus Grauguss
Sieb aus V2a-Edelstahldrahtgewebe
Nennweite DN 65
einschließlich Gegenflanschenpaar, Dichtungen und Bolzen mit Muttern  zum Anschluss an Stahlrohr
Menge: 1,000 St

**1.2.3.5 Differenzdruckregler DN 50**
Differenzdruckregler DN 50

Strangdifferenzdruckregler als Regler ohne Fremdenergie zur Einhaltung
eines einstellbaren Differenzdrucksollwertes.Ventil bei steigendem Druck
schließend.Einbau nur in den Rücklauf.
Gehäuse aus Gusseisen EN-GJL250 (GG25),
einschließlich Impulsleitung 1,5m (Anschluss Rp 1/16)
und Anschlussnippel für MSF-F2,
integrierte Absperrung mit blauem Handrad.
Druckstufe PN 16
Anschlussart: Gewinde
max. Wassertemperatur: 120 C
max. Differenzdruck: 2,5 bar
Regelbereich: 0,6-1,0 bar
Anschluß: G 2 1/2 A
Menge: 2,000 St

**1.2.3.6 Strangabsperr- und Regulierventil DN 50**
Strangabsperr- und Regulierventil DN 50

Danfoss Strangregulier- und Messventil ASV-BD
für Kombination mit Strangdifferenzdruckregler, vorbereitet für den
Anschluss der Impulsleitung von
ASV-P/PV.
manuelles Strangregulier- und Messventil
mit präziser Feineinstellung und
digitaler von allen Seiten ablesbarer
Skala und einfacher Verriegelung des
eingestellten Sollwertes. Messung und
Entleerung von Vor- und Rücklauf über
eine um 360 Grad. drehbare Serviceeinheit. Absperrung über integrierten
Kugelhahn mit Positionsanzeige. Leichte
Montage des Ventils durch abnehmbares
Handrad.
Werkstoff: Messing.
Vorbereitet für Einbau im Vorlauf.
Incl. Isolierschale aus EPP bis 120 C
Anschluss: Innengewinde
Nenndruck: PN 16
Temperaturbereich: -20 C bis + 120 C
Anschluss: Rp 2
Nennweite: 50
als Partnerventil passend zum zuvor beschriebenen Differenzdruckregler
Menge: 2,000 St

**1.2.3.7 Zeigerthermometer 0...120 Grad C**
Zeigerthermometer, Messsystem Bimetall,
Gehäuse aus 'Metall',
Gehäusedurchmesser '100'mm,
Anzeigebereich 0 bis 120 Grad C,
Güteklasse '1', mit Einschraubhülse 'R1/2,
Fühlerlänge 100 mm'.
Menge: 4,000 St

**1.2.3.8 Röhrenfeder-Manometer 0 - 10 bar**
Röhrenfeder-Manometer
Ausführung hochwertig, Klasse 1,0
Gehäusedurchmesser 100 mm
Anzeigebereich 0 bis 10,0 bar,
mit Gewindeanschluss, DN 15.
einschließlich Manometerhahn aus Messing und Wassersackrohr zum Einsatz als Heizungsmanometer in geschlossenen Heizungsanlagen
Menge: 2,000 St

**1.2.3.9 KFE-Kugelhahn 1/2" MS**
KFE-Kugelhahn 1/2" Messing selbstdichtend mit Schlauchverschraubung und Verschlusskappe
Fabrikat: Oventrop, Optiflex  od. glw.
Menge: 4,000 St

**1.2.3.10 Sicherheitsgruppe Verbraucherkreis**
Sicherheitsgruppe Verbraucherkreis
Sicherheits-Set passend für vorbeschriebenen
VerbraucherkreisWärmepumpe bestehend aus :
- Manometer
- automatischem Entlüfter
- Sicherheitsventil 3 bar, R 1/2"
für Wärmeverteilnetze bis 75 kW
Menge: 1,000 St

**1.2.3.11 Füllschlauch**
Füllschlauch DN 20 mit Schlauchverschraubung, 10 m lang, inkl. Wandhalterung und Befestigungsmaterialien,
Menge: 1,000 St

**1.2.3.12 Schlamm- / Magnetitabscheider DN 65**
Schmutz- und Schlammabscheider für Heiz- und Kühlwassersysteme bzw. geschlossene flüssigkeitsgefüllte Anlagensysteme.
Geeignet für die Medien Wasser und Wasser/Glykolgemisch bis zu einem Mischungsverhältnis von 50/50%.
Armatur für die Entfernung von Partikeln bis zu einer Größe von 5,0 Mikrometer aus dem Flüssigkeitsstrom mit speziell hierfür gestaltetem Einsatz und einem Hochenergie-Dauermagneten.
Dadurch Separierung und Fixierung von ferromagnetischen Partikeln aus dem
Abscheideprozess. Partikel können durch herausdrehen der Magnethülse aus dem Abscheidergehäuse und deren anschließenden Reinigung dauerhaft und gezielt aus dem Fluidstrom entfernt werden.
Die Reinigung und Entleerung des Schmutzsammelraums ist über montierten
Entschlammungskugelhahn möglich.
Typ  :  D 65
Gehäusewerkstoff  :  Stahl lackiert
Einbauvariante  :  horizontal
Anschlussvariante :  Flansch
Systemanschluss  :  DN 65 / PN 16
Abschlammanschluss:  G 1
max. Betriebsüberduck  :10 bar
max. Betriebstemperatur:  110 °C
max. Volumenstrom :  20,0 m³/h
kvs  :  121,7 m³/h
Einbaulänge  :  350 mm
Höhe:  :  521 mm
Durchmesser  :  132 mm
Gewicht  :  10,0 kg
Fabrikat der Planung: Reflex
Typ: Exdirt
angebotenes Fabrikat: '..........'....................................................''
Menge: 1,000 St

**1.2.3.13 Magnetit-Stab zum Einbau in Schlammabscheider**
Magnetit-Stab zum Einbau in Schlammabscheider

Magnetit-Stab zum Einbau in vorbeschriebenen Schlammabscheider
Einsatztemperatur bis 110°C
max. Betriebsdruck: 10 bar
Fabrikat der Planung: Reflex od. glw.
Typ: Exferro D/TW 50-65 (60.3-76.1)
angebotenes Fabrikat: '..........'........................................''
Menge: 1,000 St

**1.2.3.14 Wärmedämmung für Schlammabscheider**
Wärmedämmung für Reflex Exdirt Schlammabscheider.
Bestehend aus zwei form- und temperaturstabilen, anpassbaren, formschlüssigen Halbschalen aus Hartschaum, mit Klappverschluss oder Spannband.
Typ  : A/D 65 -
Höhe  :  521 mm
Breite  :  135 mm
Länge  :  350 mm
Dämmstärke  :  15 mm
zul. Betriebstemp. :110°C
Fabrikat der Planung: Reflex
angebotenes Fabrikat: '..........'....................................................''
Menge: 1,000 St

**1.2.3.15 Schnell- und Großentlüfter**
Reflex Exvoid-T,
Automatischer Schnell-/Großentlüfter für Heiz- und Kühlwassersysteme bzw. ge
schlossene, flüssigkeitsgefüllte Anlagensysteme.
Geeignet für die Medien Wasser und Wasser/Glykolgemisch bis zu einem
Mischungsverhältnis von 50/50%.

Armatur für die permanente Ableitung von Gasblasen aus entsprechend hierfür im Hydraulik-/Rohrleitungssystem vorgesehenen Hochpunkten oder Sammelstellen.
Typ  :  1/2
Gehäusewerkstoff  :  Messing
Systemanschluss  :  IG 1/2
max. Betriebsüberdruck :  10 bar
max. Betriebstemperatur:  110 °C
Höhe:  :  122 mm
Durchmesser  :  63 mm
Gewicht  :  0,6 kg
Fabrikat: Reflex  od. glw.
Typ: Exvoid-T
angebotenes Fabrikat: '..........'........................................''
Menge: 4,000 St

**1.2.3.16 MAG, 300 Liter Nenninhalt**
Membran-Druckausdehnungsgefäß für geschlossene Heizungs- und Kühlwasseranlagen, gebaut nach DIN EN 13831, Zulassung gemäß Richtlinie für Druckgeräte 2014/68/EU.
-Fußkonstruktion zur Befestigung ab N 35
-außen beschichtet
-Membran nicht austauschbar
Typ  :  N 300
Nennvolumen  :  300 Liter
Nutzvolumen max:  :  270 Liter
zul. Vorlauft. Vers.-Anlage: 120 °C
zul. Betriebst. Membrane  :70 °C
zul. Betriebsüberdruck  :  6 bar
Gasvordruck werksseitig  :  1,5 bar
Gasvordruck eingestellt  :  1,0 bar
Durchmesser  :  634 mm
Höhe  : 1.092 mm
Leergewicht  :  27,0 kg
Systemanschluss  :  R 1
Farbe  :  grau
Fabrikat: Reflex  od. glw.
Typ: N 300
angebotenes Fabrikat: '..........'....................................................''
Menge: 1,000 St

**1.2.3.17 Kappenventil 1",**
Kappenventil, für Membran-Druckausdehnungsgefäße in geschlossenen Heizungs- und Kühlwasseranlagen. Mit einer gegen unbeabsichtigtes Schließen gesicherten Absperrung u. einer Entleerung, gemäß DIN EN 12828, TÜV-geprüft.
Typ  :  SU R 1 x 1
Anschluss  :  R 1 x R 1
zul. Betriebsdruck  :  PN 10
zul. Betriebstemperatur:  120 °C
Fabrikat der Planung: Reflex
angebotenes Fabrikat: '..........'....................................................''
Menge: 1,000 St

**1.2.3.18 Kompakte Wasserenthärtungsarmatur für Heizungsanlagen**
Kompakte Enthärtungsarmatur für die Aufbereitung von Füll- und Ergänzungswasser bzw. zum Schutz vor Steinbildung in Wärmeerzeugern u. Warmwasserheizungsanlagen gemäß VDI 2035 Blatt 1.
Die Weichwassererzeugung erfolgt im Ioneneaustauschverfahren mittels hochwertigem Kationentauscherharz.
Im Einzelnen bestehend aus:
·  zwei zylindrischen Polypropylen-Gehäusen mit Messinggewindeanschlüssen zur Aufnahme von zwei Enthärtungsharzpatronen
·  zwei Enthärtungsharzpatronen
·  Absperrkugelhahn mit Probeentnahmehahn angeordnet als kompakte Armatur zum Einbau in die Füll- und Ergänzungswasserleitung.
Weichwasser-Kapazität  :  12000 l °dH
zul. Betriebsüberdruck :  8,6 bar
zul. Betriebstemperatur:  5-40 °C
max. Volumenstrom  :  360 l/h
kvs  :  0,4 m³/h
Anschluss  :Eingang Rp 1/2
  :Ausgang Rp 1/2
Länge/Tiefe/Höhe  : 380/130/600 mm
Gewicht  :  5,8 kg
Daten der angeschlossenen. Versorgungsanlage
Härte Nachspeisewasser :  12,0 °dH
Härte erf.(VDI 2035/T1):  0,1 °dH
mögl. Nachspeisemenge  :  1009 l/Pa.
Fabrikat : Reflex, fillsoft II  od. glw.
angebotenes Fabrikat: '..........'....................................................''
Menge: 1,000 St

**1.2.3.19 Nachfüllpatrone für Enthärtung**
Nachfüllpatrone für vorbeschriebene Enthärtungs- / Entsalzungsarmatur Entsalzungskartusche
Fabrikat : Reflex, fillsoft FP
Menge: 2,000 St

##### 1.2.4 KG 422 Wärmeverteilnetze - Rohrleitungen und Zubehör

*Hinweis: Leitungen innerhalb der Heizzentrale*

**1.2.4.1 Stahlrohr nahtlos DN 15**
*** Bezugsbeschreibung
Heizungsrohrleitung aus mittelschweren Gewinderohren
DIN EN 10255, nahtlos, schwarz,
Nennweite DN 15
Rohraußendurchmesser: 21,3 x 2,65 mm
Menge: 6,000 m

**1.2.4.2 Stahlrohr nahtlos DN 20**
*** wie Position 1.2.4.1
Stahlrohr nahtlos DN 20
DN 20 (26,9 x 2,65 mm)
Menge: 4,000 m

**1.2.4.3 Stahlrohr nahtlos DN 25**
*** wie Position 1.2.4.1
Stahlrohr nahtlos DN 25
DN 25 (33,7x 3,25 mm)
Menge: 4,000 m

**1.2.4.4 Stahlrohr nahtlos DN 32**
*** wie Position 1.2.4.1
Stahlrohr nahtlos DN 32
DN 32 (42,4x 3,25 mm)
Menge: 4,000 m

**1.2.4.5 Stahlrohr nahtlos DN 40**
*** wie Position 1.2.4.1
Stahlrohr nahtlos DN 40
DN 40 (48,3x 3,25 mm)
Menge: 4,000 m

**1.2.4.6 Stahlrohr nahtlos DN 50**
*** wie Position 1.2.4.1
Stahlrohr nahtlos DN 50
DN 50 (60,3x 3,65 mm)
Menge: 4,000 m

**1.2.4.7 Stahlrohr nahtlos DN 65**
*** wie Position 1.2.4.1
Stahlrohr nahtlos DN 65
DN 65 (76,1x 3,65 mm)
Menge: 80,000 m

**1.2.4.8 Stahlrohr nahtlos DN 100**
*** wie Position 1.2.4.1
Stahlrohr nahtlos DN 100
DN 100 (108x 4,0 mm)
Menge: 4,000 m

**1.2.4.9 Vorschweißflansch DN 40, PN 16**
*** wie Position 1.2.4.1
Vorschweißflansch DN 40, PN 16
einschl. allen Zubehörs
Menge: 2,000 St

**1.2.4.10 Vorschweißflansch DN 50, PN 16**
*** wie Position 1.2.4.1
Vorschweißflansch DN 50, PN 16
einschl. allen Zubehörs
Menge: 5,000 St

**1.2.4.11 Vorschweißflansch DN 65, PN 16**
*** wie Position 1.2.4.1
Vorschweißflansch DN 65, PN 16
einschl. allen Zubehörs
Menge: 20,000 St

**1.2.4.12 Vorschweißflansch DN 100, PN 16**
*** wie Position 1.2.4.1
Vorschweißflansch DN 100, PN 16
einschl. allen Zubehörs
Menge: 7,000 St

**1.2.4.13 Blindflansch DN 100, PN 16**
*** wie Position 1.2.4.1
Blindflansch DN 100, PN 16
einschl. allen Zubehörs
Menge: 5,000 St

**1.2.4.14 Einschweißbogen DN 15**
*** wie Position 1.2.4.1
Einschweißbogen DN 15 aus Stahl nahtlos,
ähnlich DIN 2619/2609,Werkstoff P235GHTC1
Menge: 20,000 St

**1.2.4.15 Einschweißbogen DN 20**
*** wie Position 1.2.4.1
Menge: 10,000 St

**1.2.4.16 Einschweißbogen DN 25**
*** wie Position 1.2.4.1
Menge: 10,000 St

**1.2.4.17 Einschweißbogen DN 32**
*** wie Position 1.2.4.1
Menge: 6,000 St

**1.2.4.18 Einschweißbogen DN 40**
*** wie Position 1.2.4.1
Menge: 6,000 St

**1.2.4.19 Einschweißbogen DN 50**
*** wie Position 1.2.4.1
Menge: 4,000 St

**1.2.4.20 Einschweißbogen DN 65**
*** wie Position 1.2.4.1
Menge: 36,000 St

**1.2.4.21 Einschweißbogen DN 100**
*** wie Position 1.2.4.1
Menge: 6,000 St

**1.2.4.22 Einschweiss-T-Stück DN 65 auf DN 65**
*** wie Position 1.2.4.1
Einschweiss-T-Stück  DN 65 auf DN 65

Einschweiss-T-Stück
Durchgang DN 65
Reiter DN 65
Winkel 90°
Menge: 1,000 St

**1.2.4.23 Einschweiss-T-Stück DN 65 auf DN 50**
*** wie Position 1.2.4.1
Einschweiss-T-Stück  DN 65 auf DN 50

Einschweiss-T-Stück
Durchgang DN 65
Reiter DN 50
Winkel 90°
Menge: 1,000 St

**1.2.4.24 Einschweiss-T-Stück DN 65 auf DN 20**
*** wie Position 1.2.4.1
Einschweiss-T-Stück  DN 65 auf DN 20

Einschweiss-T-Stück
Durchgang DN 65
Reiter DN 20
Winkel 90°
Menge: 3,000 St

**1.2.4.25 Einschweiss-T-Stück DN 65 auf DN 15**
*** wie Position 1.2.4.1
Einschweiss-T-Stück  DN 65 auf DN 15

Einschweiss-T-Stück
Durchgang DN 65
Reiter DN 15
Winkel 90°
Menge: 12,000 St

**1.2.4.26 Reduzierung DN 65 auf DN 25**
*** wie Position 1.2.4.1
Menge: 1,000 St

**1.2.4.27 Reduzierung DN 65 auf DN 40**
*** wie Position 1.2.4.1
Menge: 2,000 St

**1.2.4.28 Reduzierung DN 65 auf DN 50**
*** wie Position 1.2.4.1
Menge: 3,000 St

**1.2.4.29 Reduzierung DN 100 auf DN 65**
*** wie Position 1.2.4.1
Menge: 4,000 St

**1.2.4.30 Anschweißnippel DN 15 x 1/2", einseitig Gewinde, 35 mm lang**
*** Bezugsbeschreibung
Menge: 12,000 St

**1.2.4.31 Anschweißnippel DN 20 x 3/4", einseitig Gewinde, 40 mm lang**
*** wie Position 1.2.4.30
Menge: 4,000 St

**1.2.4.32 Anschweißnippel DN 25 x 1", einseitig Gewinde, 40 mm lang**
*** wie Position 1.2.4.30
Menge: 2,000 St

**1.2.4.33 Anschweißnippel DN 50 x 2", einseitig Gewinde, 40 mm lang**
*** wie Position 1.2.4.30
Anschweißnippel DN 50, einseitig Gewinde, 40 mm lang
Gewinde G 2"
Menge: 8,000 St

**1.2.4.34 Anschweißnippel DN 65 x 2 1/2", einseitig Gewinde, 40 mm lang**
*** wie Position 1.2.4.30
Anschweißnippel DN 65, einseitig Gewinde, 40 mm lang
Gewinde G 2 1/2"
Menge: 4,000 St

**1.2.4.35 Gewindemuffen 1/2"**
Menge: 12,000 St

**1.2.4.36 Gewindemuffen 3/4"**
Menge: 2,000 St

**1.2.4.37 Gewindemuffen 2"**
Menge: 4,000 St

**1.2.4.38 Gewindemuffen 2 1/2"**
Menge: 4,000 St

**1.2.4.39 Zuschlag für Schweiß- und Hilfsmaterialien**
Zuschlag für Schweiß- und Hilfsmaterialien
wie Schweißmaterial, Dichtungsmittel, Betriebsstoffe zum Herstellen der Schweißverbindungen etc.
Menge: 1,000 psch

*Hinweis: Stränge und Verteilung innerhalb des Gebäudes*

*Hinweis: Hinweis: Rohrnetzberechnung*
Hinweis Rohrnetzberechnung Heizung
Die Rohrnetzberechnung erfolgte mit Tempo-Nox-Rohr von Viega.
Beim Einsatz anderer Anbieter muss, aufgrund der unterschiedlichen Druckverluste der Formstücke und hydraulischen Eigenschaften der Ventile, die Rohrnetzberechnung durch die auszuführende Firma erneut durchgeführt werden. Dies ist in die EP-Preise mit einzukalkulieren.

**1.2.4.40 Edelstahlrohr DN 15 (18x1,2mm)**
*** Bezugsbeschreibung
Edelstahlrohr
Rohrleitungen für PWWH, aus Edelstahl,
Werkstoff-Nr.: 1 4520 ; "industrial Pipe Inox 1.4520",
Verbindung mit Pressverbindern, unverpresst undicht, EPDM-Dichtelement,
Dicht- und Befestigungsmaterial und Rohrabhängungen (Rohrschellen, schallgedämmt, Festpunkte) sind in den EP-Preis der LV-Position einzurechnen.
Form- und Verbindungsstücke werden gesondert vergütet.
Abmessungen: DN 15 (18 x 1,2 mm)
Fabrikat der Planung  Viega
Typ : Temponox
komplett liefern und montieren
angebotenes Fabrikat: '..........'....................................................''
Menge: 20,000 m

**1.2.4.41 Edelstahlrohr DN 20 (22x1,5mm)**
*** wie Position 1.2.4.40
Edelstahlrohr
Abmessungen: DN 20 (22 x 1,5 mm)
Menge: 10,000 m

**1.2.4.42 Edelstahlrohr DN 25 (28x1,5mm)**
*** wie Position 1.2.4.40
Edelstahlrohr
Abmessungen: DN 25 (28 x 1,5 mm)
Menge: 8,000 m

**1.2.4.43 Edelstahlrohr DN 32 (35x1,5mm)**
*** wie Position 1.2.4.40
Edelstahlrohr
Abmessungen: DN 32 (35 x 1,5 mm)
Menge: 24,000 m

**1.2.4.44 Edelstahlrohr DN 40 (42x1,5mm)**
*** wie Position 1.2.4.40
Edelstahlrohr
Abmessungen: DN 40 (42 x 1,5 mm)
Menge: 30,000 m

**1.2.4.45 Edelstahlrohr DN 50 (54x1,5mm)**
*** wie Position 1.2.4.40
Edelstahlrohr
Abmessungen: DN 50 (54 x 1,5 mm)
Menge: 144,000 m

**1.2.4.46 Edelstahlrohr DN 65 (76x2,0mm)**
*** wie Position 1.2.4.40
Edelstahlrohr
Abmessungen: DN 65 (76 x 2,0 mm)
Menge: 24,000 m

**1.2.4.47 Edel-Stahlbogen DN15**
*** Bezugsbeschreibung
Edelstahlbogen für PWWH,
Werkstoff-Nr. 1.4520,
Verbindung mit Pressverbindern. unverpresst undicht, EPDM-Dichtelement, mit Muffen oder Einschieblänge, Winkel aller Grade
Abmessungen: DN 15 (18x1 mm)
passend zum vor beschriebenen Rohrsystem
Menge: 24,000 St

**1.2.4.48 Edel-Stahlbogen DN20**
*** wie Position 1.2.4.47
Edelstahl-Bogen
Abmessungen: DN 20
Menge: 12,000 St

**1.2.4.49 Edel-Stahlbogen DN25**
*** wie Position 1.2.4.47
Edelstahl-Bogen
Abmessungen: DN 25
Menge: 8,000 St

**1.2.4.50 Edel-Stahlbogen DN32**
*** wie Position 1.2.4.47
Edelstahl-Bogen
Abmessungen: DN 32
Menge: 48,000 St

**1.2.4.51 Edel-Stahlbogen DN40**
*** wie Position 1.2.4.47
Edelstahl-Bogen
Abmessungen: DN 40
Menge: 24,000 St

**1.2.4.52 Edel-Stahlbogen DN50**
*** wie Position 1.2.4.47
Edelstahl-Bogen
Abmessungen: DN 50
Menge: 60,000 St

**1.2.4.53 Edel-Stahlbogen DN65**
*** wie Position 1.2.4.47
Edelstahl-Bogen
Abmessungen: DN 65
Menge: 8,000 St

**1.2.4.54 Edel-Stahl T-Stück DN 40**
*** Bezugsbeschreibung
Edel-Stahl T-Stück für PWWH,
Werkstoff-Nr.: 1.4520,
Verbindung mit Pressverbindern, unverpresst undicht, EPDM-Dichtelement, mit Muffen, Winkel aller Grade, Abzweigdimensionen aller Nennweiten
Abmessungen: DN 40
passend zum vor beschriebenen Rohrsystem
Menge: 2,000 St

**1.2.4.55 Edel-Stahl T-Stück DN 40 x DN 32**
*** wie Position 1.2.4.54
Edel-Stahl T-Stück für PWWH
Abmessungen: DN 40 x DN 32
Durchgang DN 40
Reiter DN 32
Menge: 2,000 St

**1.2.4.56 Edel-Stahl T-Stück DN 40 x DN 25**
*** wie Position 1.2.4.54
Edel-Stahl T-Stück für PWWH
Abmessungen: DN 40 x DN 25
Durchgang DN 40
Reiter DN 25
Menge: 2,000 St

**1.2.4.57 Edel-Stahl T-Stück DN 50**
*** wie Position 1.2.4.54
Edel-Stahl T-Stück für PWWH
Abmessungen: DN 50
Durchgang DN 50
Reiter DN 50
Menge: 2,000 St

**1.2.4.58 Edel-Stahl T-Stück DN 50 x DN 32**
*** wie Position 1.2.4.54
Edel-Stahl T-Stück für PWWH
Abmessungen: DN 50 x DN 32
Durchgang DN 50
Reiter DN 32
Menge: 4,000 St

**1.2.4.59 Edel-Stahl T-Stück DN 50 x DN 25**
*** wie Position 1.2.4.54
Edel-Stahl T-Stück für PWWH
Abmessungen: DN 50 x  DN 25
Durchgang DN 50
Reiter DN 25
Menge: 4,000 St

**1.2.4.60 Edel-Stahl T-Stück DN 50 x DN 15**
*** wie Position 1.2.4.54
Edel-Stahl T-Stück für PWWH
Abmessungen: DN 50 x  DN 15
Durchgang DN 50
Reiter DN 15
Menge: 2,000 St

**1.2.4.61 Edel-Stahl T-Stück DN 65 x DN 50**
*** wie Position 1.2.4.54
Edel-Stahl T-Stück für PWWH
Abmessungen: DN 65 x DN 50
Durchgang DN 65
Reiter DN 50
Menge: 2,000 St

**1.2.4.62 Edel-Stahl Reduzierung DN 25 x DN 15**
*** Bezugsbeschreibung
Edel-Stahl Reduzierung für PWWH,
Werkstoff-Nr.: 1.4520,
Verbindung mit Pressverbindern, unverpresst undicht, EPDM-Dichtelement, mit Muffen, Reduzierung aller Nennweiten
Abmessungen: DN 25 x DN 15
Menge: 2,000 St

**1.2.4.63 Edel-Stahl Reduzierung DN 40 x DN 32**
*** wie Position 1.2.4.62
Edel-Stahl Reduzierung für PWWH,
Abmessungen: DN 40 x DN 32
Menge: 4,000 St

**1.2.4.64 Edel-Stahl Reduzierung DN 50 x DN 40**
*** wie Position 1.2.4.62
Edel-Stahl Reduzierung für PWWH,
Abmessungen: DN 50 x DN 40
Menge: 4,000 St

**1.2.4.65 Edel-Stahl Reduzierung DN 50 x DN 25**
*** wie Position 1.2.4.62
Edel-Stahl Reduzierung für PWWH,
Abmessungen: DN 50 x DN 25
Menge: 2,000 St

**1.2.4.66 Edel-Stahl Reduzierung DN 65 x DN 50**
*** wie Position 1.2.4.62
Edel-Stahl Reduzierung für PWWH,
Abmessungen: DN 65 x DN 50
Menge: 2,000 St

**1.2.4.67 Edel-Stahl Muffe DN15**
*** Bezugsbeschreibung
Edel-Stahl Muffe für PWWH,
Werkstoff-Nr.: 1.4520,
Verbindung mit Pressverbindern, unverpresst undicht, EPDM-Dichtelement, mit Muffen
Abmessungen: DN 15
passend zum vor beschriebenen Rohrleitungssystem.
Menge: 4,000 St

**1.2.4.68 Edel-Stahl Muffe DN32**
*** wie Position 1.2.4.67
Edel-Stahl Muffe für PWWH,
Abmessungen: DN 32
Menge: 4,000 St

**1.2.4.69 Edel-Stahl Muffe DN40**
*** wie Position 1.2.4.67
Edel-Stahl Muffe für PWWH,
Abmessungen: DN 40
Menge: 4,000 St

**1.2.4.70 Edel-Stahl Muffe DN50**
*** wie Position 1.2.4.67
Edel-Stahl Muffe für PWWH,
Abmessungen: DN 50
Menge: 10,000 St

**1.2.4.71 Edel-Stahl Übergangsstück DN15 x 1/2" IG**
*** Bezugsbeschreibung
Edel-Stahl Übergangsstück für PWWH,
Werkstoff-Nr.: 1.4520,
Verbindung mit Pressverbindern, unverpresst undicht, EPDM-Dichtelement, mit Muffe und Gewinde
Abmessungen: DN 15 x 1/2" IG  (Innengewinde)
passen zu vor beschriebenem Rohrsystem
Menge: 2,000 St

**1.2.4.72 Edel-Stahl Übergangsstück DN25 x 1" IG**
*** wie Position 1.2.4.71
Edel-Stahl Übergangsstück für PWWH,
Abmessungen: DN 25 x 1" IG
Menge: 16,000 St

**1.2.4.73 Edel-Stahl Übergangsstück DN32 x 1 1/4" IG**
*** wie Position 1.2.4.71
Edel-Stahl Übergangsstück für PWWH,
Abmessungen: DN 32 x 1 1/4" IG
Menge: 20,000 St

**1.2.4.74 Edel-Stahl Übergangsstück DN 50 x 2" IG**
*** wie Position 1.2.4.71
Edel-Stahl Übergangsstück für PWWH,
Abmessungen: DN 50 x 2" IG
Menge: 4,000 St

**1.2.4.75 Edel-Stahl Übergangsstück DN 65 x 2 1/2" IG**
*** wie Position 1.2.4.71
Edel-Stahl Übergangsstück für PWWH,
Abmessungen: DN 65 x 2 1/2" IG
Menge: 2,000 St

**1.2.4.76 Sonderbefestigungen aus verz. Material**
Sonderkonstruktionen aus verz. Profil- und Rundstahl zur Befestigung vorgenannter Rohrsysteme als Zulage aus den vorh. Montagebedingungen.
Menge: 85,000 kg

##### 1.2.5 KG 422 Wärmeverteilnetze - Isolierungen und Brandschutz

**1.2.5.1 Rohrisolierung für DN 15, 100 % nach GEG**
*** Bezugsbeschreibung
Rohrisolierung für DN 15, 100 % nach GEG
Rohrleitungen mit Mineralfasermatten 040 oder 035 auf Reinaluminiumfolie, nicht brennbar, ummanteln und mit Bindedraht bzw. Spannbändern befestigen, Längs- und Quernähte mit selbstklebendem Alu- Band abkleben,
Menge: 26,000 m

**1.2.5.2 Rohrisolierung für DN 20, 100 % nach GEG**
*** wie Position 1.2.5.1
Rohrisolierung für DN 20, 100 % nach GEG
komplett liefern und betriebsbereit montieren
Menge: 14,000 m

**1.2.5.3 Rohrisolierung für DN 25, 100 % nach GEG**
*** wie Position 1.2.5.1
Rohrisolierung für DN 25, 100 % nach GEG
komplett liefern und betriebsbereit montieren
Menge: 12,000 m

**1.2.5.4 Rohrisolierung für DN 32, 100 % nach GEG**
*** wie Position 1.2.5.1
Rohrisolierung für DN 32, 100 % nach GEG
komplett liefern und betriebsbereit montieren
Menge: 28,000 m

**1.2.5.5 Rohrisolierung für DN 40, 100 % nach GEG**
*** wie Position 1.2.5.1
Rohrisolierung für DN 40, 100 % nach GEG
komplett liefern und betriebsbereit montieren
Menge: 34,000 m

**1.2.5.6 Rohrisolierung für DN 50, 100 % nach GEG**
*** wie Position 1.2.5.1
Rohrisolierung für DN 50, 100 % nach GEG
komplett liefern und betriebsbereit montieren
Menge: 148,000 m

**1.2.5.7 Rohrisolierung für DN 65, 100 % nach GEG**
*** wie Position 1.2.5.1
Rohrisolierung für DN 65, 100 % nach GEG
komplett liefern und betriebsbereit montieren
Menge: 104,000 m

**1.2.5.8 Rohrisolierung für DN 100, 100 % nach GEG**
*** wie Position 1.2.5.1
Rohrisolierung für DN 100, 100 % nach GEG
komplett liefern und betriebsbereit montieren
Menge: 4,000 m

**1.2.5.9 Isolierungsformstücke DN 15 - DN 40**
Isolierungsformstücke DN 15 - DN 40 zu den in o. g. Positionen beschriebenen Wärmedämmung an Rohrleitungen für Bögen, Armaturen und T-Stücke.
Die entsprechende Leistung ist als Grundpreis je Formstück zu kalkulieren.
In den EP-Preis sind alle notwendigen Hilfsmaterialien für Herstellung einer fachgerechten Isolierung einzurechnen.
Menge: 250,000 St

**1.2.5.10 Isolierungsformstücke DN 50 - DN 100**
Isolierungsformstücke DN 50 - DN 100 zu den in o. g. Positionen beschriebenen Wärmedämmung an Rohrleitungen für Bögen, Armaturen und T-Stücke.
Die entsprechende Leistung ist als Grundpreis je Formstück zu kalkulieren.
In den EP-Preis sind alle notwendigen Hilfsmaterialien für Herstellung einer fachgerechten Isolierung einzurechnen.
Menge: 90,000 St

**1.2.5.11 Plastmantelverkleidung für Isolierung bis DN 40**
Plastmantelverkleidung für vorbeschriebene Isolierung im Bereich sichtbaren
Leitungsverlegungen in Heizzentrale aus PVC-Folie
Rohrnennweite DN 15 bis DN 40
einschließlich dem sicherem Verschluss der Stoß- und Überlappungsstellen.
Menge: 90,000 m

**1.2.5.12 Plastmantelverkleidung für Isolierung DN 50 bis DN 100**
Plastmantelverkleidung für vorbeschriebene Isolierung im Bereich sichtbaren
Leitungsverlegungen in Heizzentrale aus PVC-Folie
Rohrnennweite DN 50 bis DN 100
einschließlich dem sicherem Verschluss der Stoß- und Überlappungsstellen.
Menge: 146,000 m

**1.2.5.13 Blechmantelverkleidung für Isolierung bis DN 40**
Blechmantelverkleidung für vorbeschriebene Isolierung im Bereich sichtbaren
Leitungsverlegungen in Fluren
Rohrnennweite bis DN 40
einschließlich dem sicherem Verschluss der Stoß- und Überlappungsstellen.
Menge: 24,000 m

**1.2.5.14 Blechmantelverkleidung für Isolierung DN 50 bis DN 100**
Blechmantelverkleidung für vorbeschriebene Isolierung im Bereich sichtbaren
Leitungsverlegungen in Fluren
Rohrnennweite DN 50 bis DN 100
einschließlich dem sicherem Verschluss der Stoß- und Überlappungsstellen.
Menge: 110,000 m

**1.2.5.15 Brandschutzdurchführungen DN 15**
*** Bezugsbeschreibung
Brandschutzdurchführungen DN 15

Brandschutz-Rohrabschottung F90 für Edelstahlrohr  DN 15
zum Einbau in Massivbauteilen und leichten Trennwänden gemäß der bauaufsichtlichen Zulassung sowie den Herstellerangaben.
Einbau/Ringspaltverschluss: Formschlüssig in passende Kernbohrung ohne zusätzlichen Ringspaltverschluss oder die verbleibende Öffnung im Durchbruch in ganzer Bauteildicke hohlraumfüllend dicht mit formbeständigen, nicht brennbaren Baustoffen wie z.B. Mörtel oder Beton verschließen.
Rohrart : Edelstahlrohr
Rohraußendurchmesser [mm]:  18 mm
Rohrleitungsmaterial und Brandschutzdurchführung
müssen zulassungskonform zueinander ausgeführt werden!
Gültige Zulassungen sind zu beachten !
inkl. Kennzeichnungsschild
angebotenes Fabrikat : '..........'........................................''
Menge: 2,000 St

**1.2.5.16 Brandschutzdurchführungen DN 32**
*** wie Position 1.2.5.15
Brandschutzdurchführungen DN 32

Brandschutz-Rohrabschottung F90 für Edelstahlrohr  DN 32
zum Einbau in Massivbauteilen und leichten Trennwänden gemäß der bauaufsichtlichen Zulassung sowie den Herstellerangaben.
Einbau/Ringspaltverschluss: Formschlüssig in passende Kernbohrung ohne zusätzlichen Ringspaltverschluss oder die verbleibende Öffnung im Durchbruch in ganzer Bauteildicke hohlraumfüllend dicht mit formbeständigen, nicht brennbaren Baustoffen wie z.B. Mörtel oder Beton verschließen.
Rohrart : Edelstahlrohr
Rohraußendurchmesser [mm]:  35 mm
Rohrleitungsmaterial und Brandschutzdurchführung
müssen zulassungskonform zueinander ausgeführt werden!
Gültige Zulassungen sind zu beachten !
inkl. Kennzeichnungsschild
Menge: 4,000 St

**1.2.5.17 Brandschutzdurchführungen DN 40**
*** wie Position 1.2.5.15
Brandschutzdurchführungen DN 40

Brandschutz-Rohrabschottung F90 für Edelstahlrohr  DN 40
zum Einbau in Massivbauteilen und leichten Trennwänden gemäß der bauaufsichtlichen Zulassung sowie den Herstellerangaben.
Einbau/Ringspaltverschluss: Formschlüssig in passende Kernbohrung ohne zusätzlichen Ringspaltverschluss oder die verbleibende Öffnung im Durchbruch in ganzer Bauteildicke hohlraumfüllend dicht mit formbeständigen, nicht brennbaren Baustoffen wie z.B. Mörtel oder Beton verschließen.
Rohrart : Edelstahlrohr
Rohraußendurchmesser [mm]:  42 mm
Rohrleitungsmaterial und Brandschutzdurchführung
müssen zulassungskonform zueinander ausgeführt werden!
Gültige Zulassungen sind zu beachten !
inkl. Kennzeichnungsschild
Menge: 4,000 St

**1.2.5.18 Brandschutzdurchführungen DN 50**
*** wie Position 1.2.5.15
Brandschutzdurchführungen DN 50

Brandschutz-Rohrabschottung F90 für Edelstahlrohr  DN 50
zum Einbau in Massivbauteilen und leichten Trennwänden gemäß der bauaufsichtlichen Zulassung sowie den Herstellerangaben.
Einbau/Ringspaltverschluss: Formschlüssig in passende Kernbohrung ohne zusätzlichen Ringspaltverschluss oder die verbleibende Öffnung im Durchbruch in ganzer Bauteildicke hohlraumfüllend dicht mit formbeständigen, nicht brennbaren Baustoffen wie z.B. Mörtel oder Beton verschließen.
Rohrart : Edelstahlrohr
Rohraußendurchmesser [mm]:  54 mm
Rohrleitungsmaterial und Brandschutzdurchführung
müssen zulassungskonform zueinander ausgeführt werden!
Gültige Zulassungen sind zu beachten !
inkl. Kennzeichnungsschild
Menge: 6,000 St

##### 1.2.6 KG 423 Raumheizflächen - Fußbodenheizung

**1.2.6.1 Gebundene Schüttung als Ausgleichselement**
Gebundene Schüttung als Ausgleichselement

Gebundene Schüttung als Ausgleichselement zum Höhenausgleich, z.B. Rohre, Kabel, Schächte, im Mittel 15 mm nach Angaben des Herstellers einbauen.
Die gebundene Schüttung dient dem Höhenausgleich,
um die nachfolgende Dämmung plan zu verlegen.
Leichtausgleich im Mittel: 15 mm
Eigenschaften
+ Flächengewicht (ausgehärtet) 3,5 kg/m2/cm
+ Begehbar nach 12 Stunden bei 20 °C, 65 % RF
+ Belegereif nach 48 Stunden bei Schichtdicke bis 30 cm
+ Allgemeine bauaufsichtliche Zulassung
+ Geeignet für Innenräume, Systemprüfung nach AgBB-Schema
+ Verbrauch 10 Liter/m2/cm
Einsatzbereich: Niveauausgleich bei Fertigteil- bzw. Betondecken
geplante Schichtdicke 15 mm
Fabrikat der Planung: Fermacell, Gebundene Schüttung T
Menge: 740,000 m2

**1.2.6.2 Unterdämmung Mineralwolle bis 40 mm stark**
Unterdämmung Mineralwolle bis 40 mm stark

Boden-Dämmplatte als druckfeste Steinwolle-Wärmedämmplatte, nicht brennbar, druckbelastbar, wärme- und schalldämmend, form- und alterungsbeständig, wasserabweisend. Wärmedämmung und Höhenausgleich unter schwimmenden Mörtel-, Fließ-, Gussasphalt-, Magnesia- und Expoxidharzestrichen sowie unter Fertigteilestrichen. Auch in Kombination in zweilagiger Verlegung mit Trittschalldämmplatten (TP, TPS, TPE) für Verkehrslasten bis 10 kPa je nach Trittschalldämmplatte und Estrichart.
Abmessungen :  1000 x 600 x 40 mm
Einsatzbereich: Unterdämmung der Fußbodenheizung im Bereich von Fertigteil und Stahlbetondecken in Kombination mit gebundener Schüttung
Fabrikat der Planung: Knauf Insulation Boden-Dämmplatte TPD
angebotenes Fabrikat: '..........'........................................''
Menge: 740,000 m2

**1.2.6.3 Schwere Schüttung als Ausgleichselement auf Holzdecken**
Schwere Schüttung als Untergrundausgleichselement

Untergrundausgleich mit Schwerer Schüttung von 15mm - 150mm
Ausgleichen (≥ 15 mm) von Holzbalkendecken zur Verbesserung des Schallschutzes; bei Gefälleabweichungen/ größeren Unebenheiten/ bei vorhandenen Rohren/ Kabeln/ zum Höhenausgleich *; durch Schüttung aus Naturanhydrit, Körnung 0,5 bis 4mm; Baustoffklasse A1 (DIN 4102).
Zur Aufnahme eines schwimmenden Estrichs aus Fertigteilestrich / Fließestrich / dünnschichtiger Fußbodenheizung *.

Minimale Dicke: 35 mm
Maximale Dicke: 65 mm
Mittlere Dicke: .  55 mm

Verbrauch: ca. 16,5 kg/m² je 1 cm Schüttdicke
Einsatzbereich:  Klassenräume im 1. und 2. Obergeschoss
Fabrikat der Planung: Knauf schwere Schüttung F475.de  od. glw.
angebotenes Fabrikat: '..........'........................................''
Menge: 210,000 m2

**1.2.6.4 Systemdämmplatte Mineralwolle, Klettsystem**
Systemdämmplatte Mineralwolle, Klettsystem
Verlegefertige Wärme- und Trittschalldämmplatte für Gebäude aus druckfester,
nicht brennbarer Mineralwolle, DES sh nach DIN EN 13162,
als Verbundplatte. Zur Installation einer normgerechten Flächenheizung der Bauart A unter Estrichmörteln/-massen auf Dämmschichten.
Mit einer reißfesten und dünnen Kunstfaser-Deckschicht, erfüllt die Anforderungen nach DIN 18560 mit aufgedrucktem Verlegeraster VA 50 mm und einseitiger Überlappung.
Die hohe Klettwirkung undReißfestigkeit der Deckschicht ermöglicht die einfache Befestigung von Klett-Heizungsrohren für Fußbodenheizungssysteme.
Verpackungseinheit:  40 m2/Palette
Plattenabmessungen:  1 000 x 1 000 x 30 mm
Längsseitiger Deckschichtüberstand: 30 / 80 mm
Plattenstärke dL-c:  25 mm
Wärmeleitfähigkeit λD: 0,035 W/mK (WLG 035)
Wärmeleitwiderstand RD nach DIN EN 1264:  0,85 m2 K/W
Dynamische Steifigkeit: SD 11 (≤ 11 MN/m³)
Max. Nutzlast nach DIN EN 13163:  5 kPa
Trittschallverbesserungsmaß ΔLw,R: 29 dB
Verlegeraster: 50 mm
Baustoff-/Brandklasse: A1  nach Euroklasse
Gewicht: ca. 3 kg/m²
Schmelzpunkt:  ≥ 1 000 °C
Velours-Verbundfolie erfüllt die Anforderungen nach DIN 18560
Anwendungsbereich: EN 1991-1-1, Tab. 6.1, DE A1-A3./ B1./ D1 / T1
Fabrikat der Planung:  Schütz Energy Systems
Typ: Fiberklett MW 30-5
angebotenes Fabrikat: '..........'........................................''
Menge: 950,000 m2

**1.2.6.5 Randdämmstreifen mit Folie 160 x 8 mm**
Randdämmstreifen mit Folie 160 x 8 mm
für die normgerechte Trennung des Estrichs zu angrenzenden Bauteilen bei Fußbodenkonstruktionen gem. DIN 18560 und DIN EN 1264, mit mehrfacher Abreißschlitzung, mit aufkaschierter PE-Folie Werkstoff: geschlossenzelliges Polyethylen PE-LD Baustoffklasse: B2 Farbe: blau
Menge: 680,000 m

**1.2.6.6 Randdämmstreifen mit Folie 180 x 10 mm**
Randdämmstreifen mit Folie 186 x 10 mm
für die normgerechte Trennung des Estrichs zu angrenzenden Bauteilen bei Fußbodenkonstruktionen gem. DIN 18560 und DIN EN 1264, mit mehrfacher Abreißschlitzung, mit aufkaschierter PE-Folie Werkstoff: geschlossenzelliges Polyethylen PE-LD Baustoffklasse: B2 Farbe: blau
Menge: 35,000 m

**1.2.6.7 Multifolie PE 0,1 mm**
Multifolie PE 0,1 mm zur Abdeckung von Materialien der Bauwerksabdichtung mit weichmacherabscheidenden Stoffen zum Schutz für die darüber liegende Polystyrol-Wärmedämmung. Werkstoff: Polyethylen PE-LD
Menge: 950,000 m2

**1.2.6.8 Klebeband 50 mm breit**
Klebeband 50 mm breit, Rollenlänge: 66 m
Menge: 15,000 St

**1.2.6.9 Dehnungsfugenprofil 1800 x 100 x 10 mm**
Dehnungsfugenprofil 1800 x 100 x 10 mm
als selbstklebendes Fugenprofil Element aus PP mit Polyethylen-Schaum Expansion Band, 10 mm dick, für die zuverlässige Trennung der Estrichprofile (z.B. in Hauseingängen) sowie zum Absorbieren der Ausdehnung des Estrichs. Für Dehnungsfugen nach DIN 18560-2. Höhe: 100 mm Materialstärke: 10 mm Länge: 1,8 m
Menge: 20,000 m

**1.2.6.10 Messstellenmarkierung 100 mm**
Messstellenmarkierung 100 mm, zur Ausweisung einer Messstelle für die Feuchtemessung im Estrich, mit rotem Markierungsende. Die Befestigung auf der Abdeckung gem. DIN 18560 erfolgt mittels Klebestreifen. Die Abdeckung wird nicht zerstört. Der Mindestabstand von der Messstelle bis zum nächsten Heizungsrohr muss 10 cm betragen. Materialbedarf: 1 St. / Raum oder größer 50 m2 entsprechend mehr Werkstoff: Rundstab Kautschuk, Fuß aus Kunststoff mit Klebestreifen
Menge: 24,000 St

**1.2.6.11 Klett-Rohr 16 x1,8 mm, Rollenware, Rolle a 600 m**
*** Bezugsbeschreibung
Klett Rohr 16 x 1,8 mm, Rollenware als PE-Xa-Rohr mit Sauerstoffdiffusionssperre und einer zusätzlichen äußeren Schutzschicht.
Farbe weiß,
Entspricht der DIN EN ISO 15875,
Sauerstoffdicht nach DIN 4726,
DIN Certco Registernummer 3V296
Maximale Auslegungstemperatur: 95 °C
max. Betriebsdruck 6 bar bei 90 °C/70 °C
Gebindelänge: 600 m
Fabrikat der Planung : Schuetz Energy Systems
Typ: Systemheizrohr PE-Xa 16 x 1,80 mm duo-flex Klett
angebotenes Fabrikat: '..........'........................................''
Menge: 10200,000 m

**1.2.6.12 Klett-Rohr 16 x1,8 mm, Rollenware, Rolle a 120 m**
*** wie Position 1.2.6.11
Klett Rohr 16 x 1,8 mm, Rollenware als PE-Xa-Rohr mit Sauerstoffdiffusionssperre und einer zusätzlichen äußeren Schutzschicht.
Farbe weiß,
Entspricht der DIN EN ISO 15875,
Sauerstoffdicht nach DIN 4726,
DIN Certco Registernummer 3V296
Maximale Auslegungstemperatur: 95 °C
max. Betriebsdruck 6 bar bei 90 °C/70 °C
Gebindelänge: 120 m
Menge: 720,000 m

**1.2.6.13 Klemmringverschraubung PEX 16x 1,8 G 3/4"**
Klemmringverschraubung PEX 16x 1,8 G 3/4",
zweiteilige Klemmringverschraubung aus Messing, mit Überwurfmutter und Druckhülse, zum Anschluss von Uponor PE-Xa Rohren an Heizkreisverteiler mit Eurokonus 3/4", gem. EN 16313.
Menge: 196,000 St

**1.2.6.14 Heizrohrführungsbogen 90° für Heizrohre 16 mm**
Heizrohrführungsbogen 90° für Heizrohre 16 mm zum Einbau an der ersten Richtungsänderung unterhalb des Heizkreisverteilers
Menge: 196,000 St

**1.2.6.15 Multi-Schutzhülse da 20 mm**
Multi-Schutzhülse  da 20 mm, zum Schutz der Anbindeleitung im Bereich der Heizestrich-Bewegungsfugen gem. DIN 18560 Werkstoff: geschlossenzelliges Polyethylen mit Selbstklebestreifen Dimension: für Rohre bis 20 mm
Baulänge 250 mm
Menge: 180,000 St

**1.2.6.16 Heizkreisverteiler 11 Kreise**
Heizkreisverteiler 11 Kreise, Verteiler mit integrierten Ventilen und beidseitiger Anschlussmöglichkeit bestehend aus:
·  Vorlauf-Verteiler mit integrierten Ventilen, Ausführung mit regulierbaren Ventilen und Absperrfunktion,
·  Rücklauf-Verteiler mit Ventilen und Kappen, für Stellantrieb 230V oder 24V vorbereitet, mit integrierten Entlüftungsventilen und Füll- und Entleerungseinrichtungen.
·  Heizkreisanschlüsse: G 3/4 "Eurokonus, Heizkreisabstand: 50 mm,
·  Verteilerabstand: 200 mm,
·  max. Druck: 6 bar,
·  max. Temperatur: 75°C
·  Baulänge: 620 mm

Typ: Schuetz Komfort 90-3, 11 Heizkreise
Menge: 2,000 St

**1.2.6.17 Heizkreisverteiler 12 Kreise**
Heizkreisverteiler 12 Kreise, Verteiler mit integrierten Ventilen und beidseitiger Anschlussmöglichkeit bestehend aus:
·  Vorlauf-Verteiler mit integrierten Ventilen, Ausführung mit regulierbaren Ventilen und Absperrfunktion,
·  Rücklauf-Verteiler mit Ventilen und Kappen, für Stellantrieb 230V oder 24V vorbereitet, mit integrierten Entlüftungsventilen und Füll- und Entleerungseinrichtungen.
·  Heizkreisanschlüsse: G 3/4 "Eurokonus, Heizkreisabstand: 50 mm,
·  Verteilerabstand: 200 mm,
·  max. Druck: 6 bar,
·  max. Temperatur: 75°C
·  Baulänge: 670 mm

Typ: Schuetz Komfort 90-3, 12 Heizkreise
Menge: 2,000 St

**1.2.6.18 Heizkreisverteiler 13 Kreise**
Heizkreisverteiler 13 Kreise, Verteiler mit integrierten Ventilen und beidseitiger Anschlussmöglichkeit bestehend aus:
·  Vorlauf-Verteiler mit integrierten Ventilen, Ausführung mit regulierbaren Ventilen und Absperrfunktion,
·  Rücklauf-Verteiler mit Ventilen und Kappen, für Stellantrieb 230V oder 24V vorbereitet, mit integrierten Entlüftungsventilen und Füll- und Entleerungseinrichtungen.
·  Heizkreisanschlüsse: G 3/4 "Eurokonus, Heizkreisabstand: 50 mm,
·  Verteilerabstand: 200 mm,
·  max. Druck: 6 bar,
·  max. Temperatur: 75°C
·  Baulänge: 720 mm

Typ: Schuetz Komfort 90-3, 13 Heizkreise
Menge: 4,000 St

**1.2.6.19 Differenzdruckregler DN 25, vertikal**
*** Bezugsbeschreibung
Differenzdruckregler DN 25, vertikal

Heizkreisverteiler-Anschlussset Vertikal, bestehend aus einem Regelventil, Kugelhähnen und passendem Adapter für den Anschluss der Impulsleitung, einem Passstück (110/130 mm) aus Kunststoff zur Montage eines bauseitigen Wärmezählers sowie zwei Kugelhähnen zur Absperrung, Montage und Wartung des Wärmezählers.
Integriertes Regelventil zur Einhaltung eines Differenzdruck-Sollwertes und eines einstellbaren max. Durchflusses ohne Fremdenergie. Mit integriertem Regelventil mit linearer Kennlinie als Zonenventil. Ventil bei steigendem Druck schließend. Einbau nur in den Vorlauf.  Interne Druckimpulsführung, nur eine Impulsleitung erforderlich. Integrierte Strangabsperrung mit rotem Handrad, Impulsleitung 1,5m mit Anschluss Rp 1/16 und Anschlussnippel G 3/8
Gehäuse aus DZR-Messing.
Druckstufe: PN 16,
max. Wassertemperatur: 120 C,
max. Differenzdruck: 4 bar.
Nominaler Durchfluss: 1200l/h bei Strangdifferenzdruck: 0,1 bar,
Anschluss am Rohr: G 1 1/4 A,
Anschluss am Verteiler: G 1 A,
Fabrikat: Danfoss  od.glw.
Typ: AB-PM Set, Nennweite: DN25  Vertikal,
angebotenes Fabrikat: '..........'........................................''
Menge: 3,000 St

**1.2.6.20 Differenzdruckregler DN 32, vertikal**
*** wie Position 1.2.6.19
Differenzdruckregler DN 32, vertikal

Heizkreisverteiler-Anschlussset Vertikal, bestehend aus einem Regelventil, Kugelhähnen und passendem Adapter für den Anschluss der Impulsleitung, einem Passstück (110/130 mm) aus Kunststoff zur Montage eines bauseitigen Wärmezählers sowie zwei Kugelhähnen zur Absperrung, Montage und Wartung des Wärmezählers.
Integriertes Regelventil zur Einhaltung eines Differenzdruck-Sollwertes und eines einstellbaren max. Durchflusses ohne Fremdenergie. Mit integriertem Regelventil mit linearer Kennlinie als Zonenventil. Ventil bei steigendem Druck schließend. Einbau nur in den Vorlauf.  Interne Druckimpulsführung, nur eine Impulsleitung erforderlich. Integrierte Strangabsperrung mit rotem Handrad, Impulsleitung 1,5m mit Anschluss Rp 1/16 und Anschlussnippel G 3/8
Gehäuse aus DZR-Messing.
Druckstufe: PN 16,
max. Wassertemperatur: 120 C,
max. Differenzdruck: 4 bar.
Nominaler Durchfluss: 1500l/h bei Strangdifferenzdruck: 0,1 bar,
Anschluss am Rohr: G 1 1/2 A,
Anschluss am Verteiler: G 1 1/4 A,
Einbaulage vertikal, DN 32
Menge: 5,000 St

**1.2.6.21 Verteilerschrank Unterputz 1070 x 910 x 140 mm**
Verteilerschrank Unterputz 1070 x 910 x 140 mm,
Verteilerschrank mit Rahmen und Tür für Unterputz-/Wandeinbau mit variabler
Einbautiefe von 90 bis 140 mm.
- feuerverzinktes Stahlblechgehäuse
- Seitenwände ausgestattet mit je 2 vorgestanzten Durchführungen
- höhenverstellbare Füße mit innenliegenden Flügelmuttern
- Rückwand mit unterer Stabilisierungskante
- Einbauschiene (Hutschiene) für einfache Clipmontage der Basis-
und Erweiterungsmodule
- 2 Befestigungsschienen für variable Konsolenanordnung
- vormontiertes Verteilerkonsolen-Set mit Verteilerschellen in
schallgedämmter Ausführung
- Umlenkrohr für schonende Heizrohrführung in Estrichschutzblech integriert
- verstellbarer Blendrahmen sowie Frontklappe mit Schlitzschloss und
Schutzfolie pulverbeschichtet, ähnlich RAL 9016
- Blendrahmen und Frontklappe in zusätzlicher Wellpapp-Schutzverpackung
- mit Bauschutzabdeckung
Baulänge : 1070 mm
Bauhöhe: 770 - 910 mm
Bautiefe: 90 - 140 mm
Verstellbereich Höhe über Rohfußboden: 75 - 215 mm
Verstellbereich Wandstärke/Tiefe:  0 -  50 mm
Fabrikat der Planung: Schuetz Energy Systems
Typ:  Verteilerschrank UP 90-3
Menge: 4,000 St

**1.2.6.22 Verteilerschrank Unterputz 1370 x 910 x 140 mm**
Verteilerschrank Unterputz 1370 x 910 x 140 mm,
Verteilerschrank mit Rahmen und Tür für Unterputz-/Wandeinbau mit variabler
Einbautiefe von 90 bis 140 mm.
- feuerverzinktes Stahlblechgehäuse
- Seitenwände ausgestattet mit je 2 vorgestanzten Durchführungen
- höhenverstellbare Füße mit innenliegenden Flügelmuttern
- Rückwand mit unterer Stabilisierungskante
- Einbauschiene (Hutschiene) für einfache Clipmontage der Basis-
und Erweiterungsmodule
- 2 Befestigungsschienen für variable Konsolenanordnung
- vormontiertes Verteilerkonsolen-Set mit Verteilerschellen in
schallgedämmter Ausführung
- Umlenkrohr für schonende Heizrohrführung in Estrichschutzblech integriert
- verstellbarer Blendrahmen sowie Frontklappe mit Schlitzschloss und
Schutzfolie pulverbeschichtet, ähnlich RAL 9016
- Blendrahmen und Frontklappe in zusätzlicher Wellpapp-Schutzverpackung
- mit Bauschutzabdeckung
Baulänge : 1370 mm
Bauhöhe: 770 - 910 mm
Bautiefe: 90 - 140 mm
Verstellbereich Höhe über Rohfußboden: 75 - 215 mm
Verstellbereich Wandstärke/Tiefe:  0 -  50 mm
Fabrikat der Planung: Schuetz Energy Systems
Typ:  Verteilerschrank UP 90-4
Menge: 4,000 St

**1.2.6.23 Thermoantrieb 230 V**
Thermoantrieb 230 V,
zur Ansteuerung der Rücklaufventile im Heizkreisverteiler,
Verschraubung IG M 30 x 1,5, mit Hubanzeige und
Anschlusskabel 0,75 mm2 x 1,0 m ohne Stecker,
mit Aderendhülsen, spritzwassergeschützt.
Einsatzbereich: Einzelraumregelungen mit 230V Ausgangsspannung,
IP 54 (DIN EN 60529), max. Stromaufnahme: 0,2 A, Wirkleistung: ca. 2 W Nennspannung: 230 V AC
Schutzklasse: schutzisoliert
Funktion: stromlos geschlossen
Anlagendruck/Pumpendruck: max. 4 bar / max. 1 bar
Typ: Schuetz "Energiesparer Plus 230V"
Menge: 96,000 St

**1.2.6.24 Regelmodul**
Regelmodul,
- Betriebsspannung: 230 V

 Anschlussbasis füur als Verbindungselement zwischen Raumtemperaturregler und thermischen Stellantrieben mit folgenden zusätzlichen Funktionen:
- Statussignalisierung, Absenkkanal
- Steckklemmenkontakte,
- Anschluss von 6 Raumreglern und maximal 15 Stellantrieben, nicht erweiterbar.
Funktionsanzeigen für:
- Betriebsspannung und Schaltausgang Stellantriebe
- Gerätesicherung defekt
Abmasse H/B/L: 90/ 52/ 327 mm
Fabrikat: Schuetz-Systems
Typ: Varimatic Basismodul 230 V
Menge: 8,000 St

**1.2.6.25 Zusatzmittel für Heizestrich auf Zementbasis**
Zusatzmittel für Heizestrich auf Zementbasis zur Erhöhung der Plastizität des heizesrtiches als Beistellung für das gewerk Estrichbau bei der ortsgebundenen Herstellung und Einbringung des Heizestrichs.
Gebinde form: 10 kg je Packungseinheit
Fabrikat der Planung: Schuetz Energy Systems
Typ:  Estrichzusatzmittel W200 S
Menge: 180,000 kg

**1.2.6.26 Anlegethermostat als Temperaturwächter, 230V**
Menge: 8,000 St

**1.2.6.27 Interne Verdrahtung Heizkreisverteiler und Regelstation**
Interne Verdrahtung Heizkreisverteiler und Regelstation
Auflegen der notwendigen Spannungsversorgung und Datenkommunikation zwischen Regelgerät und Fußbodenheizungsverteiler einschließlich Parametrierung und Dokumentation der Einstellwerte.
Menge: 1,000 St

**1.2.6.28 Inbetriebnahme Fußbodenheizung nach Estrichverlegung**
Inbetriebnahme Fußbodenheizung nach Estrichverlegung einschließlich Setzen der Einstellungen während des Auf- und Abheizprozesses,sowie Führung des zugehörigen Protokolls.
Menge: 1,000 psch

##### 1.2.7 KG 423 Raumheizflächen - Heizkörper

**1.2.7.1 Differenzdruckregler DN 15**
Differenzdruckregler DN 15

Regelventil zur Einhaltung eines Differenzdrucksollwertes und eines
einstellbaren maximalen Durchflusswertes. Mit integriertem Regelventil
mit linearer Kennlinie als Zonenventil. Ventil bei steigendem Druck schließend.
Einbau nur in den Vorlauf. Durch interne Druckimpulsführung nur eine
Impulsleitung erforderlich. Integrierte Strangabsperrung mit rotem
Handrad.
Impulsleitung 1,5 m mit Anschluss Rp 1/16 und Anschlussnippel G 3/8
Gehäuse aus Messing
Druckstufe: PN 16
max. Wassertemperatur: 120 C
max. Differenzdruck: 4 bar
maximaler Durchfluß bei Strangdifferenzdruck 0,1 bar: 300 l/h
Anschluss: Außengewinde G3/4 A
Nennweite: DN 15
Fabrikat der Planung: Danfoss
Typ: AB-PM
einschließlich Anschlussformstücke zum Einbau in Rohrleitungssysteme aus Edelstahl
angebotenes Fabrikat: '..........'........................................''
Menge: 1,000 St

**1.2.7.2 Vertikale Heizwand, BH 2800 mm; BL 700 mm**
*** Bezugsbeschreibung
Vertikale Heizwand, Bauhöhe 2800 mm, Baulänge 700 mm

Heizwand vertikal, Niedertemperatur-Heizkörper,
mit wasserführenden Rechteckrohren 70 x 11 x 1,5 mm (6 bar).
Stirnseitige Sammler aus Stahlblech, ohne sichtbare Nähte verschweißt,
Lamellenblech 0,5 mm.
Montagefertig in baustellengerechter Schutzverpackung.
Blind- und Entlüftungsstopfen eingeschraubt.
Vertikale Heizwände entsprechen den ehemaligen GUV-Richtlinien.
Ausgezeichnet mit dem RAL-Gütezeichen.
Geprüft nach DIN EN 442.
Typ 10 und 20 entspricht den hygienischen Kriterien für die bauliche Gestaltung
im Krankenhaus.
Serienfarbe weiß (RAL 9016),
Anschlüsse: 4 x G 1/2' Innengewinde
Lackierung: Zweischichtlackierung gem. DIN 55900, Grundierung (ETL),
Pulverbeschichtung (EPS), emissionsfrei auch im Heizbetrieb.
Betriebsdruck: 6 bar (Standard)
Medium: Heißwasser bis 110 Grad C

Bauhöhe: 2800 mm
Baulänge: 700 mm
Bautiefe:  104 mm
Fabrikat der Planung : Kermi
Typ Heizwand HVV 20, 700/2800/104
einschließlich Befestigungssatz und seitlichen Abdeckblenden
angebotenes Fabrikat: '..........'........................................''
Menge: 1,000 St

**1.2.7.3 Vertikale Heizwand, BH 2800 mm; BL 1330 mm**
*** wie Position 1.2.7.2
Vertikale Heizwand, Bauhöhe 2800 mm, Baulänge 1330 mm

Heizwand vertikal, Niedertemperatur-Heizkörper,
mit wasserführenden Rechteckrohren 70 x 11 x 1,5 mm (6 bar).
Stirnseitige Sammler aus Stahlblech, ohne sichtbare Nähte verschweißt,
Lamellenblech 0,5 mm.
Montagefertig in baustellengerechter Schutzverpackung.
Blind- und Entlüftungsstopfen eingeschraubt.
Vertikale Heizwände entsprechen den ehemaligen GUV-Richtlinien.
Ausgezeichnet mit dem RAL-Gütezeichen.
Geprüft nach DIN EN 442.
Typ 10 und 20 entspricht den hygienischen Kriterien für die bauliche Gestaltung
im Krankenhaus.
Serienfarbe weiß (RAL 9016)
Anschlüsse: 4 x G 1/2' Innengewinde
Lackierung: Zweischichtlackierung gem. DIN 55900, Grundierung (ETL),
Pulverbeschichtung (EPS), emissionsfrei auch im Heizbetrieb.
Betriebsdruck: 6 bar (Standard)
Medium: Heißwasser bis 110 Grad C

Bauhöhe: 2800 mm
Baulänge: 1330 mm
Bautiefe:  104 mm

Fabrikat der Planung : Kermi
Typ Heizwand HVV 20, 1330/2800/104
einschließlich Befestigungssatz und seitlichen Abdeckblenden
angebotenes Fabrikat: '..........'........................................''
Menge: 2,000 St

**1.2.7.4 Aushebe- und Verschiebesicherung**
Aushebe- und Verschiebesicherung

Aushebe- und Verschiebesicherung für vorbeschriebene Heizwände.
Pro Heizwand sind 2 Sicherungselemente zu verbauen
Menge: 6,000 St

**1.2.7.5 Standkonsolen-Set für Heizwände**
Standkonsolen-Set für Heizwände

Standkonsolen-Set für vorbeschriebene Heizwände mit einer Bauhöhe von 2800 mm
einschließlich zusätzlicher oberer Wandhalterung und Befestigungsschrauben
Verpackungseinheit = 1 Paar
Menge: 3,000 St

**1.2.7.6 Ventilgehäuse mit Voreinstellung**
Ventilgehäuse mit Voreinstellung gemäß DIN EN 215 CEN Zulassung mit Voreinstellung durch Kulisse und optische Einstellkontrolle, Messmöglichkeit des Differenzdruckes, Gehäuse aus Messing MS 58, für Gewinde- und Klemmverbindung, O-Ring-Stopfbuchse ohne Anlagenentleerung auswechselbar, mit roter Bauschutzkappe
max. Betriebsdruck: 10 bar
max. Differenzdruck: 0,6 bar
max. Vorlauftemperatur: 120 °C
Bauform:Durchgang/Eck
Oberfläche: matt vernickelt
Nennweite: DN 15

Notwendige Form- und Verbindungsstücke für Anschluss an Kunststoffrohr sind in den EP-Preis der LV-Position einzurechnen
Menge: 3,000 St

**1.2.7.7 Rücklaufverschraubung DN 15**
Rücklaufverschraubung DN 15, Heizkörperverschraubung aus MS 58 absperrbar, regulierbar, mit Anschlussmöglichkeit für Füll/Entleerungsarmatur, Baumaße nach DIN 3842, Reihe 1, Abdichtung von Kegel und Verschlusskappe mit O-Ring, vorbereitet für Gewinde- und Klemmverbindungen
Nenndruck: PN 10
max. Temperatur: 120 °C
Bauform: Durchgang/Eck
Anschluss / NW: 15
Oberfläche: matt vernickelt

Notwendige Form- und Verbindungsstücke für Anschluss an Kunststoffrohr sind in den EP-Preis der LV-Position einzurechnen
Menge: 3,000 St

**1.2.7.8 Thermostatkopf**
Thermostatisches Fühlerelement mit Überwurfmutter (Gewindeanschluss M 30 x 1,5) gemäß DIN EN 215 passend ohne Adapter auf Ventilheizkörper (Fertigheizkörper) flüssigkeitsgefülltes Wellrohrelement für die Auslegung mit kleinen P-Bändern, Frostschutzsicherung,
Temperaturbereich: 8 - 28 C Eingebauter Fühler für Gewindeanschluss,
begrenz- und blockierbar,
Passend zum vorbeschriebenen Ventilgehäuse
Menge: 3,000 St

**1.2.7.9 Rosette einzeln**
Rosette einzeln
Rosetten zur Abdeckung der Rohrleitungen im Fußboden- und Wandbereich für DN 15 - DN 25
Menge: 6,000 St

**1.2.7.10 Kunststoff-Doppelrosetten für Ventilheizkörper**
Kunststoff-Doppelrosetten für Ventilheizkörper
aus PP, altweiß, als Abschluß zum Wandbelag,
verwendbar für sämtliche Anschlussabstände zwischen von 35 - 58 mm.
Menge: 3,000 St

**1.2.7.11 Wiederholte Montage**
Heizkörper zu Verputz-, Fliesen- und Malerarbeiten einmalig ab- und wieder anmontieren.
Menge: 3,000 St

#### 1.3 KG 430 Raumlufttechnische Anlagen

##### 1.3.1 KG 431 Lüftungsanlagen - Be- und Entlüftung Sozialräume

**1.3.1.1 Überströmöffnung als brandschutzrelevantes Bauteil**
Überströmöffnung als brandschutzrelevantes Bauteil

Feuerwiderstandsfähiger Abschluss zum Einbau in leichten Trennwänden. Das Gehäuse besteht aus einem ca. 290 mm langem Stahlblechrohr mit einem aussermittig angeordnetem Klappenblatt aus Kalziumsilikat mit U-Lippendichtring.

Beidseitig erfolgt eine Abdeckung mit Nachströmgitter an denen jeweils eine Haltevorrichtung mit Rauchmeldern montiert ist.

Die Arretierung der Brandschutzklappe erfolgt über Befestigungsfedern, die hinter einen im Einbaurahmen befindlichen Steg einrasten. Zusätzlich werden noch 6 Befestigungswinkel mit Federklappdübel geliefert,
3 Stück werden vom Werk montiert und 3 Stück lose mitgeliefert.
Thermoelektrische Auslösevorrichtung 72° C.
Ansteuerung über Federrücklaufmotor 230 V mit zwei integrierten Endlagenschaltern zur Signalisierung der Klappenblattstellung AUF/ZU.

Eine Rauchmeldersteuerung vom Typ SM-Ü-230 übernimmt die komplette Ansteuerung der zuvor genannten Artikel.

Allgemeine bauaufsichtliche Zulassung: Z-6.50-2084

Die kompletten Einbaurichtlinien entnehmen Sie bitte unserer Produktinformation Brandschutzklappe BR.

inkl. Einbaurahmen für leichte Trennwände
inkl. 2 Stück Schutzgitter als beidseitiger Abschluss
inkl. 2 Stück Rauchmelder ST-P-DA
inkl. 1 Stück Rauchmeldersteuerung SM-Ü-230

Abmessungen: NW 100
Luftmenge der Überströmung: 60 m³/h

Fabrikat: Strulik  od. glw.
Typ: BR-Ü-EW-L
angebotenes Fabrikat: '..........'........................................'
Menge: 2,000 St

**1.3.1.2 Ventilatoreinsatz mit Fassade, Präsenzautomatik und Nachlauf V = 60 cbm/h**
Ventilatoreinsatz mit Fassade, Präsenzautomatik und Nachlauf
V = 60 cbm/h
Ventilator-Einsatz mit elektronischer, präsenzsabhängiger Automatik-Steuerung, 60 m³/h Volumenstrom. Spiralgehäuse mit aerodynamisch und akustisch optimiertem Radial-Laufrad, hoher Druckreserve und niedrigem Geräuschpegel. Schallschutz entspr.
DIN 4109 T.2.
Werkzeuglose Einschubmontage unter gleichzeitigem elektrischem Kontaktschluss der Steckkupplung. Energiesparender Kondensatormotor in geschlossenem Aluminiumgussgehäue. Wartungsfreie Kugellager für 40.000 Betriebsstunden.
aus hochwertigem Kunststoff, Alpinweiß.
Luftfilter (Klasse G2) als Dauerfilter (spülmaschinenfest) unter der aufklappbaren, geschlossenen Frontplatte. Integrierte Filter-Verschmutzungsanzeige mit optischem Warnhinweis für anstehende Reinigung.
Steuerung:
Eingebaute elektronische feuchteverlaufsabhängige Automatikfunktion. Zusätzlich zur automatischen Feuchtesteuerung nach Bedarf, über handelsüblichen Ein-/Ausschalter (parallel mit Raumlicht) schaltbar, Nachlaufzeit von 6, 10, 15, oder 21 Min. wählbar und Anlaufverzögerung 0 oder 45 Sek.
Die Feuchte-Automatikfunktion kann mit zusätzlichem Schalter deaktiviert werden.
Leistung:
Planmäßiger Volumenstrom
60 m³/h bei 260 Pa Druckreserve.
Geräusch:
Schalldruck bei AL = 10m² = 35 dB(A)
Schallleistung 39 dB(A)
Schutzart:
IPX5 (strahlwassergeschützt), schutzisoliert, geeignet zum Einbau im
Bereich 1 von Nassräumen
Elektrische Daten:
230 V, 50 Hz, 18 Watt,
Zuleitung:
NYM-O, 3x1,5mm² (4x1,5mm² für
Deaktivierung der Automatikfunktion)

Fabrikat: Helios oder gleichwertig
Typ: ELS-VF 60 oder gleichwertig
angebotenes Fabrikat: '..........'....................................................''
einschl. sämtlicher Zubehörteile, Form- und Verbindungsstücke, sowie Dicht- und Isoliermaterialien,
Menge: 2,000 St

**1.3.1.3 Unterputzgehäuse ohne Brandschutz**
Unterputzgehäuse ohne Brandschutz  in Flachbauweise zur Aufnahme eines Ventilatoreinsatzes für Einbau in Installationsschacht, Vorwandsysteme, Wand oder Decke.
 Ausblasstutzen DN 80mm nach oben, links oder rechts abgehend; durch Umstecken auch rü�ckseitig positionierbar. Integrierte luftdichte Rü�ckluftsperrklappe, wartungsfrei.
Komfortabler Elektro-Anschluss durch entnehmbare Steckverbindung. Universalgehäuse aus schlagfestem Kunststoff, Alpinweiß, Brandklasse B2 mit r�ückseitigen Befestigungs-Nuten zur Aufnahme der Montagehalterung. Lieferung einschließlich Putzdeckel fü�r die Rohbauphase.
Maße: B/H/T 230x230x89mm.
Allgemeine bauaufsichtliche DIBt-Zulassung Nr.Z-51.1-193.

Fabrikat: Helios oder gleichwertig
Typ: ELS-GU oder gleichwertig
angebotenes Fabrikat:  '..........'....................................................''
Menge: 2,000 St

**1.3.1.4 Dachdurchführung Schrägdach, DN 100, 45°**
Dachdurchführung Schrägdach, DN 100, 45°

Dachdurchführung, zur Anwendung bei Schrägdächern, Dachneigung bis 45 °
Bestehend aus:
Standrohr mit montierter runder Grundplatte,
Material: verzinktes Stahlblech
Nennweite d nom: 100
Dachneigung: 45°
Menge: 1,000 St

**1.3.1.5 Isoliertes Lüftungsrohr DN 100**
Isoliertes Lüftungsrohr DN 100

Werkseitig vorisoliertes Lüfungsrohr mit 25 mm Dämmpackung und äußerem Blechmantel
Innendurchmesser Rohr : DN 100
Aussendurchmesser Rohr DN 160
Fabrikat der Planung : Lindab-ISOL  od. glw.
Typ SRI 25 -100
einschließlich zugehöriger Endkappen, 2 Stuck
Einsatzbereich: Lüftungsleitung im Aussenbereich
angebotenes Fabrikat: '..........'........................................''
Menge: 1,000 m

**1.3.1.6 Dachhaube DN 100**
Dachhaube DN 100

Formschöne, zylindrische Außen- und Fortlufthaube,
zum Anschluss an runde Rohrleitungen,
mit ringförmigen Lamellen,
mit äußerer Abkantung,
mit Vogelschutzgitter,
eckel wie Lamellen profiliert.
Die Verbindung zum Lüftungsrohr kann mit Durchmesser D oder d1 ausgeführt werden.
Material: verzinktes Stahlblech
Fabrikat: Lindab Hauben
Typ: VHL
Nennweite: DN 100
angebotenes Fabrikat: '..........'........................................''
Menge: 1,000 St

**1.3.1.7 WF-Rohr DN 100**
*** Bezugsbeschreibung
Wickelfalzrohr DN 100
Ausführung nach DIN EN 12237 und DIN EN 1506, für Dichtheitsklasse D nach DIN EN 12237.
Material: verzinktes Stahlblech.
Einschl. Befestigungs- und Verbindungsmaterial
Fabrikat: Lindab Safe, SR  od. glw.
Nennweite:  100
angebotenes Fabrikat: '..........'........................................''
Menge: 8,000 m

**1.3.1.8 WF-Rohr DN 80**
*** wie Position 1.3.1.7
Wickelfalzrohr DN 80
Nennweite: DN 80
l
Menge: 2,000 m

**1.3.1.9 Aluflexrohr DN 80**
Aluflexrohr DN 80
Flexibles Lüftungsrohr aus Reinaluminium, zweilagig nach DIN 24146, nicht brennbar gem. DIN 4102 Klasse A1. In diese LV-Position sind der Anschluss der Einrohrlüfter mit Aluflexrohr und alle anderen notwendigen Hilfsmaterialien einzurechnen.
einschl. sämtlicher Zubehörteile, Form und Verbindungsstücke, sowie
Dicht- und Isoliermaterialien
Menge: 2,000 m

**1.3.1.10 Abzweig 90° 100/100**
*** Bezugsbeschreibung
Lüftungsrohrformstück, T-Stück 100/100
Lüftungsrohr-Formstück als-T-Stück, in gepresster Bauweise, aus zwei Halbschalen oder mit gepresstem PSU, 90 Grad, symmetrisch. Ausführung nach DIN EN 1506, Steckverbindungen mit werksseitig fest montierter Doppellippendichtung aus alterungsbeständigem EPDM-Gummi, temperaturbeständig von -30 bis +100° C, für Dichtheitsklasse D nach DIN EN 12237.
Material: verzinktes Stahlblech
Einschl. Befestigungs und Verbindungsmaterial
Nennweite d1:  100
Nennweite d3:  100
Menge: 2,000 St

**1.3.1.11 Abzweig 90° 100/80**
*** wie Position 1.3.1.10
Lüftungsrohrformstück, T-Stück 100/80
Nennweite d1:  100
Nennweite d3:  80
Menge: 1,000 St

**1.3.1.12 Bogen 87,5° DN 100**
Lüftungsrohr-Formstück  Bogen 87,5°, DN 100
Nennweite: DN 100
Winkel: 87,5°
Menge: 5,000 St

**1.3.1.13 Bogen 87,5° DN 80**
Lüftungsrohr-Formstück  Bogen 87,5°, DN 80
Nennweite: DN 80
Winkel: 87,5°
Menge: 4,000 St

**1.3.1.14 Bogen 45° DN 100**
Lüftungsrohr-Formstück  Bogen 45°, DN 100
Nennweite: DN 100
Winkel: 45°
Menge: 6,000 St

**1.3.1.15 Bogen 45° DN 80**
Lüftungsrohr-Formstück  Bogen 45°, DN 80
Nennweite: DN 80
Winkel: 45°
Menge: 4,000 St

**1.3.1.16 Enddeckel für Revisionszwecke DN 100**
Enddeckel für Revisionszwecke DN 100
für Wickelfalz- und längsgefalzte Rohre. Ausführung nach DIN EN 1506, Steckverbindung mit werksseitig fest montierter Doppellippendichtung aus alterungsbeständigem EPDM-Gummi, temperaturbeständig von -30 bis +100° C, für Dichtheitsklasse D nach DIN EN 12237. Material: verzinktes Stahlblech

Nennweite: 100
einschl. Hinzuführung aller benötigten
Verbindungs- und Befestigungsmaterialien
Menge: 1,000 St

**1.3.1.17 Enddeckel mit Kondensatablauf DN 100**
Enddeckel mit Stutzen für Kondensatablauf DN 100
für Wickelfalz- und längsgefalzte Rohre. Ausführung nach DIN EN 1506, Steckverbindung mit werksseitig fest montierter Doppellippendichtung aus alterungsbeständigem EPDM-Gummi, temperaturbeständig von -30 bis +100° C, für Dichtheitsklasse D nach DIN EN 12237. Material: verzinktes Stahlblech
Fabrikat: Lindab Safe
Typ: GALV
Nennweite: 100
Kondensatstutzen DN G 1/2" AG
einschl. Hinzuführung aller benötigten
Verbindungs- und Befestigungsmaterialien
angebotenes Fabrikat: '..........'........................................''

Hinweis.
Die Kondensatleitung DN 15 ist mit Gefälle in den Spülkasten des nächstgelegenen WC's zu leiten.
Menge: 1,000 St

**1.3.1.18 Lüftungsrohr-Formstück Reduzierung, DN 125 / DN 80**
Lüftungsrohr-Formstück  Reduzierung, DN 125 / DN 80

Nennweite:
d1 = DN 125
d2 = DN  80
Menge: 1,000 St

**1.3.1.19 Bundkragen DN 100**
Bundkragen ohne Radius, für Wickelfalz-und längsgefalzte Rohre. Ausführung nach DIN EN 1506, Steckverbindung mit werksseitig fest montierter Doppellippendichtung aus alterungsbeständigem EPDM-Gummi, temperaturbeständig von -30 bis +100° C, für Dichtheitsklasse D nach DIN EN 12237. Material: verzinktes Stahlblech
Fabrikat: Lindab Safe
Typ: ILU
Nennweite: 100
unter Hinzuführung aller benötigten Verbindungs- und Befestigungsmaterialien
Menge: 2,000 St

**1.3.1.20 Isolierung aus 40 mm Mineralfasermatte**
Isolierung aus 40 mm Mineralfasermatte einseitig alukaschiert, mit Verblechung aus witterungsbeständigen Aluminium-Blech inklusive Formteile.
Menge: 5,000 m2

**1.3.1.21 Profilstahlkonstruktion**
Profilstahlkonstruktion für Stütz-, Hänge-, Trag- und Sonderbefestigungen, mit galvanischen Oberflächenschutz, bei Schneid-, Säge- und Bohrarbeiten ist nachträglich ein Oxydationsschutz herzustellen, einschl. Befestigungsmaterial und Zubehör, Abrechnung mit den Einheitsgewichten der zutreffenden DIN
Menge: 10,000 kg

**1.3.1.22 Einregulierung Lüftungsanlagen**
Luftmengenmessung und Einregulierung
Alle Lüftungsanlagen sind nach dem Einbau der Abluftventilatoren im Rohrnetzbereich einzumessen sowie die Einstellwerte / Leistungsdaten in der Dokumentation und den Revisionsunterlagen zu protokollieren.
Die Messprotokolle werden Bestandteil der Dokumentation. Die Leistungsmessungen gelten als Probebetrieb und sind schriftlich der örtlichen Bauleitung anzuzeigen.
Menge: 1,000 St

**1.3.1.23 Sachverständigenprüfung und Abnahme durch Bezirksschornsteinfegermeister**
Sachverständigenprüfung und -abnahme durch Bezirksschornsteinfegermeister
Die Sachverständigenabnahme beinhaltet die Prüfung dder installierten Anlagenteile hinsichtlich des Brandschutzes und der technischen Ausführung als Vorleistung für die bauaufsichtliche Gesamtabnahme.
Folgende Teilleistungen sind in den EP-Preis einzurechnen:
- Prüfung und Bewertung der eingereichten Unterlagen
- Ortsbesichtigung in den Projektphasen Rohinstallation und Schlussbegehung
- Erstellung und Bereitstellung der notwendigen Unterlagen für die bauaufsichtliche Gesamtabnahme.
Menge: 1,000 psch

**1.3.1.24 Lüftungsgitter Be- und Entlüftung**
Lüftungsgitter Be- und Entlüftung

Feststehende Überströmgitter aus hochwertigem bruchfestem
Kunststoff, in weiß oder braun, zum Einbau in Türblätter.
Mit schräggerichteten Lamellen, Durchsicht verhindernd.
Nur wenige mm auftragend. Zweiteilig ineinanderschiebbar,
mit beiliegenden Schrauben gegeneinander festzuziehen.
Abmessungen 484 x 100 mm
Farbe: weiss
Pro Tür sind je ein Lüftungsgitter oben und unten im Türblatt einzusetzen
Fabrikat der Planung: Helios od. glw.
Typ : LTGW
angebotenes Fabrikat: '..........'........................................''
Menge: 4,000 St

#### 1.4 KG 490 Sonstige Maßnahmen für technische Anlagen

##### 1.4.1 KG 491 Baustelleneinrichtung

**1.4.1.1 Baustelleneinrichtung**
Baustelleneinrichtung
Einrichten, Vorhalten und Abbauen der notwendigen Baustelleneinrichtung über die gesamte Bauzeit. Notwendige Transport- und Hebezeuge für den Materialtransport sind vom AN zu stellen. Durch den AG werden Anschlusspunkte für Strom und Wasser bereitgestellt. Baustellenabfälle die durch die eigene Werkleistung entstehen, wie Montagereststücke, Verpackungsmaterialien etc., sind von der Baustelle zu beräumen und fachgerecht zu entsorgen.
Menge: 1,000 psch

##### 1.4.2 KG 492 Gerüste

**1.4.2.1 Gerüste und Montagehilfen bis 3,50 m Arbeitshöhe**
Gerüste und Montagehilfen bis 3,50 m Arbeitshöhe
Gerüste und Montagehilfen für alle anfallenden Arbeiten entsprechend den Arbeitsschutzbestimmungen Arbeitshöhe bis 3,50 m während der gesamten Bauzeit.
Geplante Bauzeit bis 4 Monate.
Menge: 1,000 psch

##### 1.4.3 KG 499 Sonstiges zur KG 490

*Hinweis: Stütz- und Auflagerkonstruktionen aus verzinktem Stahl*

*Hinweis: Hinweise zu nachfolgenden Positionen*
Hinweise zu nachfolgenden Positionen

Für die Ausführung der in diesem Leistungsverzeichnis beschriebenen Arbeiten bestehen erhöhte Schallschutzanforderungen. Entsprechend dem für das Objekt gültigen Schallschutzkonzept dürfen Befestigungen haustechnischer Installationen nicht an Wandkonstruktionen aus Holz befestigt werden.
Für die Befestigung sind gesonderte Ständerkonstruktionen, welche nur zwischen den Decken verspannt werden dürfen, zu errichten.
In den nachfolgenden Positionen sind die hierfür benötigten Konstruktionselemente aufgeführt.

**1.4.3.1 Systemschiene 28/30 ; 3040 mm lang**
Systemschiene  28/30 ; 3040 mm lang

Systemschiene 28/30-1,75mm, kaltgewalzter Stahl der Güte DX51,
sendzimirverzinkt Z275NA, mit durchgängigem Montageschlitz auf der
Vorderseite der Schiene zur genauen Positionierung
der Befestigungselemente und systemgerechten Rund- und Langlöchern am Schienenrücken,
Befestigung entsprechend den statischen Erfordernissen
unter Berücksichtigung der Herstellerunterlagen.

Profilgewicht: g= 1,16 kg/m
Profilquerschnitt: A= 1,36 qcm
Trägheitsmomente: Iy= 1,4 cm4 / Iz= 2,055 cm4
Widerstandsmomente: Wy= 0,911 cm3 / Wz = 1,467 cm3

Schienenlänge = 3,04 m,

Fabrikat Müpro  od. glw.
Typ : Systemschiene MPC
Menge: 40,000 St

**1.4.3.2 Systemschiene 28/30 ; 2000 mm lang**
Systemschiene  28/30 ; 2000 mm lang

Systemschiene 28/30-1,75mm, kaltgewalzter Stahl der Güte DX51,
sendzimirverzinkt Z275NA, mit durchgängigem Montageschlitz auf der
Vorderseite der Schiene zur genauen Positionierung
der Befestigungselemente und systemgerechten Rund- und Langlöchern am Schienenrücken,
Befestigung entsprechend den statischen Erfordernissen
unter Berücksichtigung der Herstellerunterlagen.

Profilgewicht: g= 1,16 kg/m
Profilquerschnitt: A= 1,36 qcm
Trägheitsmomente: Iy= 1,4 cm4 / Iz= 2,055 cm4
Widerstandsmomente: Wy= 0,911 cm3 / Wz = 1,467 cm3

Schienenlänge = 2,0m,

Fabrikat Müpro  od. glw.
Typ : Systemschiene MPC
Menge: 24,000 St

**1.4.3.3 Seitenwinkel, einseitig**
Seitenwinkel, einseitig

Dreifach gekanteter Winkel aus verzinkten Bandstahl
Vielseitige Montagemöglichkeiten für stabile Knoten- und
Winkelverbindungen aus MPC-Systemschienen
passend zu vorbeschriebenem Schienensystem
einschließlich notwendiger Systemschraubverbindungen (Schraube und Schiebemutter)
Fabrikat Müpro  od. glw.
Menge: 40,000 St

**1.4.3.4 Montagewinkel**
Montagewinkel

Winkel aus verzinkten Bandstahl
Vielseitige Montagemöglichkeiten für stabile Knoten- und
Winkelverbindungen aus MPC-Systemschienen
passend zu vorbeschriebenem Schienensystem
einschließlich notwendiger Systemschraubverbindungen (Schraube und Schiebemutter)
Fabrikat Müpro  od. glw.
Menge: 40,000 St

**1.4.3.5 Schienenverbinder**
Schienenverbinder

Schienenverbinder zur sicheren Verbindung vorgenannter Installationsschienen mit zugehörigen Verbindungsbauteilen
bestehend aus Sechskantschrauben und Schiebemutterplatten
Menge: 20,000 St

**1.4.3.6 Befestigungsmaterial für Decke und Boden**
Befestigungsmaterial für Decke und Boden

Befestigungsmaterial für vorbeschriebene Systemkomponenten an Decke und Fußboden
- 4x Deckenbefestigung mit je 2 Bohrlöchern  10mm Durchmesser in Massivholzkonstruktionen
- 4x Bodenbefestigung mit je 2 Bohrlöchern  10mm Durchmesser in Massivholzkonstruktionen
Menge: 8,000 St

*Hinweis: Durchbrüche und Kernbohrungen*

**1.4.3.7 Bohrungen Durchm. 80 mm Wand 365 mm**
Herstellen von Wanddurchbrüchen, (Kernbohrung) zum Einbau von Brandschutzdurchführungen
Wandstärke  bis 36,5 cm,
Durchmesser der Bohrung:  80 mm,
Rohr bis da 30 mm, Dämmdicke 25 mm
einschl. Entsorgung des Bauschutts,
Brand- und schallschutzgerechtes Verschließen nach Einbau.
Menge: 4,000 St

**1.4.3.8 Bohrungen Durchm. 130 mm Wand 365 mm**
Herstellen von Wanddurchbrüchen, (Kernbohrung) zum Einbau von Brandschutzdurchführungen
Wandstärke 36,5 cm,
Durchmesser der Bohrung:  130 mm,
Rohr  bis da 42 mm, Dämmdicke 40 mm
einschl. Entsorgung des Bauschutts,
Brand- und schallschutzgerechtes Verschließen nach Einbau.
Menge: 4,000 St

**1.4.3.9 Bohrungen Durchm. 245 mm Wand 490 mm**
Herstellen von Wanddurchbrüchen, (Kernbohrung) zum Einbau von Brandschutzdurchführungen
Wandstärke 49,0 cm,
Durchmesser der Bohrung:  245 mm,
Einsatzbereich: Kernbohrung in Außenwand für Futterrohr
von Dichteinsatz DN 100
einschl. Entsorgung des Bauschutts,
Brand- und schallschutzgerechtes Verschließen nach Einbau.
Menge: 2,000 St

**1.4.3.10 Bohrungen Durchm. 350 mm Wand 490 mm**
Herstellen von Wanddurchbrüchen, (Kernbohrung) zum Einbau von Brandschutzdurchführungen
Wandstärke 49,0 cm,
Durchmesser der Bohrung:  350 mm,
Einsatzbereich: Kernbohrung in Außenwand für Futterrohr
von Dichteinsatz DN 200
einschl. Entsorgung des Bauschutts,
Brand- und schallschutzgerechtes Verschließen nach Einbau.
Menge: 2,000 St

**1.4.3.11 Brandschutzgerechtes Verschliessen von Ringspalten in Kernbohrungen**
Brandschutzgerechtes Verschließen von Ringspalten in Kernbohrungen
Nach Montage der Rohrleitungen einschließlich Brandschutzmanschetten
Durchmesser der Kernbohrung bis 200 mm
einschließlich zugelassenem Brandschutzkit bzw. Brandschutzmörtel und notwendiger Schalungsmaterialien
liefern und montieren
Menge: 16,000 St

**1.4.3.12 Verschließen Deckendurchbrüche, Beton- und Mauerwerk, bis 200x150 mm**
Verschließen Deckendurchbrüche
Verschließen von Deckendurchführungen in Massivbauteilen mit Mörtel MG III oder Beton zur Herstellung des Brandschutzes F90. Die Einschalung des Durchbruchsbereiches sowie die Entfernung der Schalung nach dem Aushärten ist Bestandteil dieser Leistung.
Größe des Durchbruches  bis 200 x 150 mm
Deckenstärke bis 380 mm.
Einbauort: Decke über Souterrain
Menge: 6,000 St

**1.4.3.13 Verschließen Deckendurchbrüche, Beton- und Mauerwerk, bis 500x200 mm**
Verschließen Deckendurchbrüche
Verschließen von Deckendurchführungen in Massivbauteilen mit Mörtel MG III oder Beton zur Herstellung des Brandschutzes F90. Die Einschalung des Durchbruchsbereiches sowie die Entfernung der Schalung nach dem Aushärten ist Bestandteil dieser Leistung.
Größe des Durchbruches  bis 500 x 200 mm,
Deckenstärke bis 380 mm.
Einbauort: Decke über Souterrain
Menge: 1,000 St

**1.4.3.14 Verschließen Deckendurchbrüche, Beton- und Mauerwerk, bis 700x200 mm**
Verschließen Deckendurchbrüche (DS 380 mm)
Verschließen von Deckendurchführungen in Massivbauteilen mit Mörtel MG III oder Beton zur Herstellung des Brandschutzes F90. Die Einschalung des Durchbruchsbereiches sowie die Entfernung der Schalung nach dem Aushärten ist Bestandteil dieser Leistung.
Größe des Durchbruches  bis 700 x 200 mm
Deckenstärke bis 380 mm.
Einbauort: Decke über Souterrain
Menge: 1,000 St

**1.4.3.15 Verschließen Wanddurchbrüche bis 200x150 mm**
Verschließen Wanddurchbrüche (DS 380 mm)
Verschließen von Wanddurchführungen in Massivbauteilen mit Mörtel MG III oder Beton zur Herstellung des Brandschutzes F90. Die Einschalung des Durchbruchsbereiches sowie die Entfernung der Schalung nach dem Aushärten ist Bestandteil dieser Leistung.
Größe des Durchbruches  bis 200 x 150 mm .
Menge: 1,000 St

**1.4.3.16 Verschließen Wanddurchbrüche bis 400x250 mm**
Verschließen Wanddurchbrüche (DS 380 mm)
Verschließen von Wanddurchführungen in Massivbauteilen mit Mörtel MG III oder Beton zur Herstellung des Brandschutzes F90. Die Einschalung des Durchbruchsbereiches sowie die Entfernung der Schalung nach dem Aushärten ist Bestandteil dieser Leistung.
Größe des Durchbruches  bis 400 x 250 mm .
Menge: 3,000 St

**1.4.3.17 Verschließen Wanddurchbrüche bis 500x200 mm**
Verschließen Wanddurchbrüche (DS 380 mm)
Verschließen von Wanddurchführungen in Massivbauteilen mit Mörtel MG III oder Beton zur Herstellung des Brandschutzes F90. Die Einschalung des Durchbruchsbereiches sowie die Entfernung der Schalung nach dem Aushärten ist Bestandteil dieser Leistung.
Größe des Durchbruches  bis 500 x 200 mm .
Menge: 1,000 St

**1.4.3.18 Deckendurchführung brandschutzgerecht Holzkonstruktion, 500 x 250 mm**
Deckendurchführung brandschutzgerecht in Holzkonstruktion

Herstellen einer Deckendurchführung für 2 Medienleitungen durch eine Holzkonstruktion mit Brandschutzanforderung bestehend aus:
- 4-seitig umlaufende Auslaibung mit Promatect-Platten 25 mm stark
- Stütz- und Haltewinkeln

Innenmaß der Deckendurchführung:
Breite : 500 mm
Höhe: 380 mm
Tiefe: 250 mm

Brandschutzanforderung: Tragende Decke F 90

Einsatzzweck: Deckendurchführung zwischen
- R 0.03 und R 1.03
- R 1.03 und R 2.03
Menge: 2,000 St

**1.4.3.19 Deckendurchführung brandschutzgerecht Holzkonstruktion, 800 x 450 mm**
Deckendurchführung brandschutzgerecht in Holzkonstruktion

Herstellen einer Deckendurchführung für 6 Medienleitungen durch eine Holzkonstruktion mit Brandschutzanforderung bestehend aus:
- 4-seitig umlaufende Auslaibung mit Promatect-Platten 25 mm stark
- Stütz- und Haltewinkeln

Innenmaß der Deckendurchführung:
Breite : 800 mm
Höhe: 380 mm
Tiefe: 450 mm

Brandschutzanforderung: Tragende Decke F 90

Einsatzzweck: Deckendurchführung zwischen
- R 0.02 und R 1.02
- R 1.02 und R 2.02
Menge: 2,000 St

**1.4.3.20 Wanddurchführung brandschutzgerecht Holzkonstruktion**
Wanddurchführung brandschutzgerecht in Holzkonstruktion

Herstellen einer Wanddurchführung für 2 Medienleitungen durch eine Holzkonstruktion mit Brandschutzanforderung bestehend aus:
- 4-seitig umlaufende Auslaibung mit Promatect-Platten 25 mm stark
- Stütz- und Haltewinkeln

Innenmaß der Wanddurchführung:
Breite : 250 mm
Höhe: 400 mm
Tiefe: 300 mm

Brandschutzanforderung: Tragende Innenwand F 90

Einsatzzweck: Wanddurchführung zwischen
- R 1.02 und R 1.05
- R 2.02 und R 2.05
Menge: 2,000 St

**1.4.3.21 Wanddurchführung brandschutzgerecht Metallständerwerk**
Wanddurchführung brandschutzgerecht in Metallständerwerk

Herstellen einer Wanddurchführung für 1 Medienleitung durch eine Trockenbauwand mit Metallständerwerk inklusive Brandschutzanforderung bestehend aus:
- 4-seitig umlaufende Auslaibung mit Promatect-Platten 25 mm stark
- Stütz- und Haltewinkeln

Innenmaß der Wanddurchführung:
Breite : 280 mm
Höhe: 280 mm
Tiefe: 250 mm

Brandschutzanforderung: Tragende Innenwand F 90

Einsatzzweck: Wanddurchführung zwischen
- R 1.07 und R 1.05
- R 1.07 und R 1.06
- R 2.07 und R 2.05
- R 2.07 und R 2.06
Menge: 4,000 St

**1.4.3.22 Verschließen DD in Holzbalkendecke, brandschutzgerecht bis 500 x 250 mm**
Brandschutzgerechter Verschluß DD in Holzbalkendecken bis 500 x 250 mm
Verschließen von Deckendurchführungen in Holzbalkendecken mit zugehörigen Auslaibungen mit Mörtel MG III oder Beton zur Herstellung des Brandschutzes F90. Die Einschalung des Durchbruchsbereiches sowie die Entfernung der Schalung nach dem Aushärten ist Bestandteil dieser Leistung.
Größe des Durchbruches  bis 500 x 250 mm .
Menge: 2,000 St

**1.4.3.23 Verschließen DD in Holzbalkendecke, brandschutzgerecht bis 800 x 450 mm**
Brandschutzgerechter Verschluß DD in Holzbalkendecken bis 800 x 450 mm
Verschließen von Deckendurchführungen in Holzbalkendecken mit zugehörigen Auslaibungen mit Mörtel MG III oder Beton zur Herstellung des Brandschutzes F90. Die Einschalung des Durchbruchsbereiches sowie die Entfernung der Schalung nach dem Aushärten ist Bestandteil dieser Leistung.
Größe des Durchbruches  bis 800 x 450 mm .
Menge: 1,000 St

**1.4.3.24 Verschließen Wanddurchbrüche, Holzwand, bis 400x300 mm**
Verschließen Wanddurchbrüche in Holzwand
Verschließen von Wanddurchführungen in Holzbauteilen mit zugehöriger Auslaibung mit Quellmörtel MG III zur Herstellung des Brandschutzes F90. Die Einschalung des Durchbruchsbereiches sowie die Entfernung der Schalung nach dem Aushärten ist Bestandteil dieser Leistung.
Größe des Durchbruches  bis 400 x 300 mm .
Menge: 2,000 St

**1.4.3.25 Verschließen Wanddurchbrüche, Holzwand, bis 280x280 mm**
Verschließen Wanddurchbrüche in Holzwand
Verschließen von Wanddurchführungen in Holzbauteilen mit zugehöriger Auslaibung mit Quellmörtel MG III zur Herstellung des Brandschutzes F90. Die Einschalung des Durchbruchsbereiches sowie die Entfernung der Schalung nach dem Aushärten ist Bestandteil dieser Leistung.
Größe des Durchbruches  bis 280 x 280 mm .
Menge: 4,000 St

##### 1.4.4 KG 499 Sonstiges zur KG 490 (Sanitär/Heizung/Lüftung)

**1.4.4.1 Druckprobe Sanitär**
Druckprobe Sanitärinstallation (TWK)
Druckprobe als Wasserdruckprobe der Rohrleitungen für Trinkwasser, entsprechend DIN 1988 und DVGW W 29, mit 1,5-fachem Betriebsdruck. Das Druckprotokoll wird Bestandteil der Revisionsunterlagen.
Es sind 3x Druckproben in Teilabschnitten für sowie 1x eine Druckprobe des Gesamtsystems durchzuführen.
Dieses Verfahren ist nach der Fertigstellung des jeweiligen Bauabschnittes durchzuführen !
Menge: 4,000 St

**1.4.4.2 Desinfizieren und Nachspülen Sanitär**
Desinfizieren und Nachspülen Sanitär TWK
Desinfizieren und Nachspülen der Rohrleitungen für Trinkwasser, entsprechend DIN 1988 und DVGW W 291, Spülen mit erhöhter Fliessgeschwindigkeit.
Rohrnennweiten : DN 15 - DN 32
Das Protokoll ist den Revisionsunterlagen beizufügen.
Dieses Verfahren ist nach der Fertigstellung des jeweiligen Bauteiles durchzuführen ! und in der EP einzukalkulieren.
Menge: 1,000 St

**1.4.4.3 Untersuchung Trinkwasseranlage**
Untersuchung Trinkwasseranlage
Probenentnahme zur Durchführung einer Untersuchung der installierten Trinkwasseranlage gem. Infektionsschutzgesetz, TrinkWVO, Arbeitsblatt W 551,für die gesamtbauliche Abnahme. Die Untersuchung der Trinkwasseranlage hat auf microbiologischen Befund, Koloniezahlbefall in TWK-Leitungen zu erfolgen und ist an der entferntesten Stelle im TWK-Netz durch ein unabhängiges, zertifiziertes und zugelassenes Labor/Gesundheitsamt des Landes Brandenburg durchzuführen. Die Ergebnisse sind dem AG / Bauleitung vor Inbetriebnahme / Nutzung der Einrichtung per Protokoll zu übergeben.
Menge: 1,000 St

**1.4.4.4 Dichtheitsprüfung Abwasser**
Dichtheitsprüfung Abwasser
Für die neu zu verlegenden Abwassergrundleitungen / Fallstränge ist entsprechend nach EN 1610 für Leitungen und Schächte eine protokollierte Wasserdichtheitsprüfung durchzuführen.
Das Prüfprotokoll wird Bestandteil der Dokumentation.
Menge: 1,000 St

**1.4.4.5 Druckprobe Heizung**
Druckprobe Heizungsinstallation
Druckprobe als Wasserdruckprobe der Rohrleitungen für Heizung, mit 1,5-fachem Betriebsdruck. Das Druckprotokoll wird Bestandteil der Revisionsunterlagen. Es sind strangweise Druckproben durchzuführen.
Dieses Verfahren ist nach der Fertigstellung des jeweiligen Bauteiles durchzuführen !
Menge: 3,000 St

**1.4.4.6 Füllen, Entleeren, Entlüften**
Füllen, Dichtheitsprobe der Anlage in Teilabschnitten und Gesamt durchführen sowie zweimaliges Durchspülen der Gesamtanlage vor der Inbetriebnahme sowie mind. 4-maliges Entlüften der Gesamtanlage. Der Nachweis dieser Arbeiten ist durch Protokolle, welche dem Auftraggeber zu �übergeben sind zu erbringen. Die Befüllung hat mit aufbereitetem Wasser entsprechend VDI 2035 zu erfolgen !
Menge: 1,000 psch

**1.4.4.7 Revisionspläne**
Vom AN sind nachfolgende Revisionspläne anzufertigen und zur Abnahme der Leistung dem AG zu übergeben.
Revisionspläne aller bearbeiteten Bereiche bestehend aus:
- Gebäudegrundrisse der Geschosse im Maßstab 1:50,
- Strang- und Schaltschemata.
Die Revisionszeichnungen sind in zweifacher Ausführung, in Mappen geordnet zu übergeben, zusätzlich sind die Revisionspläne in den Formaten dwg und pdf digital zu übergeben.
Menge: 1,000 psch

**1.4.4.8 Dokumentation**
Dokumentation
Bereitstellen der technischen Unterlagen :
·  Protokolle aller im Rahmen der Einregulierungsarbeiten durchgeführten Messungen und Prüfprotokolle
·  Anlagen- und Funktionsbeschreibungen
·  Zertifikate von Ausrüstungen
·  Protokolle von Teilabnahmen, Endabnahme
·  Wartungs- und Bedienungsanweisungen
·  usw.
Sämtliche Unterlagen sind 2-fach, in Mappen geordnet sowie einfach digital zu übergeben.
Menge: 1,000 psch

**1.4.4.9 Einweisung des Betriebspersonals**
Einweisung des Betriebs- und Wartungspersonals, für die Sanitär- und Heizungsanlage, in verfahrens- und sicherheitstechnischen Gegebenheiten der installierten Anlagenkomponenten.
Menge: 1,000 psch

**1.4.4.10 Bezeichnungsschilder**
Bezeichnungsschilder 60 mm x 120 mm, bestehend aus Universalhalter, inkl. Spannband, mit Leerschild, mit Schriftleisten,  Beschriftung nach Angaben der Bauleitung liefern und betriebsbereit montieren.
Menge: 24,000 St

**1.4.4.11 Bezeichnungsschilder- Aufkleber**
Bezeichnungsschilder zum Bezeichnen der Leitungen und Fließrichtungen, Material Kunststofffolie, zum Aufkleben, Betriebsmedien
2x Heizung Vorlauf primär
2x Heizung Rücklauf primär
4x Heizung Vorlauf sekundär
4x Heizung Rücklauf sekundär
4x Trinkwasser kalt
Einbauort: sichtbare Leitungen im Bereich Heizzentrale
liefern und betriebsbereit montieren.
Menge: 16,000 St

**1.4.4.12 Anlagen-Schaubild Heizzentrale**
Anlagen-Schaubild Heizzentrale
Anlagen-Schaltschema der installierten Anlagentechnik zur dauerhaften Montage an der Wand in der Heizstation, bestehend aus:
·  hydraulischen und regelungstechnischen Schaltschema der Anlagentechnik
·  Schema sind durch laminieren vor Feuchtigkeit/Schmutz/Alterung zu schützen
·  im geeigneten Rahmen, hinter Glas/durchsichtiger Folie aufzuhängen
·  Größe A2
liefern und als Revisionszeichnung anbringen.
Menge: 1,000 St

**1.4.4.13 Wartungsvertrag Heizungsanlage**
Wartungsvertrag Heizungsanlage,
entsprechend den Richtlinien des "AMEV - Arbeitskreis Maschinen- und Elektrotechnik staatlicher und kommunaler Verwaltungen" für den Gewerkbereich Heizungsinstallation mit jährlicher Überprüfung aller installierten Anlagenteile sowie Kontrolle und Korrektur der Anlagenfüllstände und Fülldrücke entsprechend den Wartungsplänen der Hersteller.
Die durchgeführten Arbeiten sind auf den entsprechenden Arbeitskarten des AMEV zu dokumentieren

inklusive An- und Abfahrt zum Objekt

Laufzeit : 4 Jahre

Kosten für 1 Jahr : '..........'........................................'' €
Menge: 1,000 Jr

**1.4.4.14 Wartungsvertrag Sanitäranlage**
Wartungsvertrag Sanitäranlage,
entsprechend den Richtlinien des "AMEV - Arbeitskreis Maschinen- und Elektrotechnik staatlicher und kommunaler Verwaltungen" für den Gewerkbereich Sanitärinstallation mit jährlicher Überprüfung aller installierten Anlagenteile sowie Kontrolle und Korrektur der Anlagenfüllstände und Fülldrücke entsprechend den Wartungsplänen der Hersteller.
Die durchgeführten Arbeiten sind auf den entsprechenden Arbeitskarten des AMEV zu dokumentieren

inklusive An- und Abfahrt zum Objekt

Laufzeit : 4 Jahre

Kosten für 1 Jahr : '..........'........................................'' €
Menge: 1,000 Jr

**1.4.4.15 Wartungsvertrag Lüftungsanlage**
Wartungsvertrag Lüftungsanlage,
entsprechend den Richtlinien des "AMEV - Arbeitskreis Maschinen- und Elektrotechnik staatlicher und kommunaler Verwaltungen" für den Gewerkbereich Lüftungsinstallation mit jährlicher Überprüfung aller installierten Anlagenteile sowie Kontrolle und Korrektur der Filterzustände und Volumenströme entsprechend den Wartungsplänen der Hersteller.
Die durchgeführten Arbeiten sind auf den entsprechenden Arbeitskarten des AMEV zu dokumentieren

inklusive An- und Abfahrt zum Objekt

Laufzeit : 4 Jahre

Kosten für 1 Jahr : '..........'........................................'' €
Menge: 1,000 Jr

**1.4.4.16 Stundenlohnarbeiten Monteur**
Stundenlohnarbeiten Monteur
Die Vergütung von Arbeiten nach Stundenlohnsätzen kann nur in begründeten Einzelfällen nach vorheriger Abstimmung und Genehmigung durch die Bauleitung / AG auf Nachweis erfolgen.
z.B.:
Zusätzliche Demontagearbeiten, die sich nur auf Stundenbasis abrechnen lassen, Erschwernisse sowie Provisorien aller Art, die nicht durch das LV erfasst sind, usw.
Menge: 10,000 h
